# Neubau der OU Heber
Angebotsaufforderung (GAEB DA XML 3.2, DA83)
Projekt: 507403
Währung: EUR
Vergabeart: Öffentliche Ausschreibung
Eröffnung: 17.11.2026 10:00:00
Ende der Zuschlagsfrist: 17.12.2026
Ausführungsende: 25.06.2026
Auftraggeber: Niedersächsische Landesbehörde für, Straßenbau und Verkehr, Geschäftsbereich Verden, NLSTBV-VER, Bgm.-Münchmeyer-Straße 10, 27283 Verden, Bgm.-Münchmeyer-Straße 10, 27283 Verden (Aller), Telefon 04231/9857-0, Fax 04231/9857-250, E-Mail eVergabe-VER@nlstbv.niedersachsen.de; DV-Nummer: 4112-3180/31412-507403-280295
Erstellt mit: GXML Toolbox V3.3 R20230829, iTWO_64 V25.0.891, 26.10.2026

## 280295 Instandsetzung Regenwasserkanal Celler Straße
Datum: 26.10.2026

### Abschnitt 00 Bund / Stadt Soltau

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Schutz für Baumstamm herstellen StU ü. 50-100 cm*Polst. Wahl AN Brett 24 mm*Höhe mind. 2,00m Schutz Verwert.AN**
StL-Nr. 21107004231101
Schutz für Baumstamm durch Mantel mit Polsterung herstellen und während der Bauzeit vor- und unterhalten.
Der Mantel darf den Baumstamm und die Wurzelanläufe
nicht berühren.
Stammumfang über 50 bis 100 cm.
Polsterung des Stammes nach Wahl des AN.
Mantel aus Brettern, 24 mm dick, lückenlos befestigen.
Mantelhöhe mindestens 2,00 m.
Schutz nach Beendigung der Bauarbeiten abbauen und nach
Wahl des AN verwerten.
Menge: 3,000 St
Leistungsbereichkatalog: 107

**00.00.0004 Schutz für Baumstamm herstellen StU ü. 100-150 cm*Polst. Wahl AN Brett 24 mm*Höhe mind. 2,00m Schutz Verwert.AN**
StL-Nr. 21107004331101
Schutz für Baumstamm durch Mantel mit Polsterung herstellen und während der Bauzeit vor- und unterhalten.
Der Mantel darf den Baumstamm und die Wurzelanläufe
nicht berühren.
Stammumfang über 100 bis 150 cm.
Polsterung des Stammes nach Wahl des AN.
Mantel aus Brettern, 24 mm dick, lückenlos befestigen.
Mantelhöhe mindestens 2,00 m.
Schutz nach Beendigung der Bauarbeiten abbauen und nach
Wahl des AN verwerten.
Menge: 3,000 St
Leistungsbereichkatalog: 107

#### Unterabschnitt 00.01 Verkehrssicherung

**00.01.0001 Verkehrssicherung läng.Dauer durchf**
*** Pauschalposition
Verkehrssicherung längerer Dauer betriebsfertig aufbauen, vorhalten, warten, instand setzen, betreiben, kontrollieren, umsetzen und abbauen. Vorübergehende Verkehrssicherungsmaßnahmen durchführen. Vorübergehende Markierung,
transportable Lichtsignalanlage, bauliches Leitelement,
mobile Stauwarnanlage, LED-Anzeigetafel und transportable Schutzeinrichtung werden gesondert vergütet.
Verkehrssicherung an Arbeitsstelle.
Nach RSA, Regelplan B II /4
Vorhandene Verkehrsschilder außer Kraft und wieder
in Kraft setzen.
Einsatzdauer ca. 35 Tage.
Verkehrsrechtliche Anordnung nach Unterlagen des AG einholen und zugehörige Unterlagen erstellen. Die Gebühren sind in dein Einheitsprei einzukalkulieren.
Erforderliche Ortsbesichtigungen zur Erstellung
der Planunterlagen für die verkehrsrechtliche Anordnung
durchführen.
Menge: 1,000 Psch
Leistungsbereichkatalog: 105

**00.01.0002 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 35,000 d
Leistungsbereichkatalog: 105

#### Unterabschnitt 00.02 SiGeKo

*Hinweis: bis 00.02.0004*
bis 00.02.0004
Seperate Rechnung.
Für die OZ. 00.02.0001 bis 00.02.0004 ist eine seperate Rechnung zu stellen.

**00.02.0001 Vorankündigung erstellen**
*** Pauschalposition
StL-Nr. 19101508
Vorankündigung gemäß Baustellenverordnung erstellen und
spätestens zwei Wochen vor Einrichten der Baustelle der
zuständigen Behörde übermitteln. Vorankündigung sichtbar und witterungsgeschützt auf der Baustelle aushängen. Bei erheblichen Änderungen während der Bauzeit
anpassen.
Menge: 1,000 Psch
Leistungsbereichkatalog: 101

**00.02.0002 SiGe-Plan erstellen**
*** Pauschalposition
StL-Nr. 19101513
Sicherheits- und Gesundheitsschutzplan (SiGe-Plan) nach
RAB 31 erstellen und mit dem Sicherheits- und Gesundheitsschutzkoordinator dieser und weiterer berührter
Baustellen abstimmen. Bei erheblichen Änderungen in der
Ausführung des Bauvorhabens anpassen. Den SiGe-Plan für
jeden Beschäftigten einsehbar auf der Baustelle vorhalten.
Menge: 1,000 Psch
Leistungsbereichkatalog: 101

**00.02.0003 SiGe-Plan des AG fortschreiben**
*** Pauschalposition
StL-Nr. 19101518
Sicherheits- und Gesundheitsschutzplan (SiGe-Plan) nach
RAB 31 fortschreiben und mit dem Sicherheits- und Ge-
sundheitsschutzkoordinator dieser und weiterer
berührter Baustellen abstimmen. Bei erheblichen Änderungen in der Ausführung des Bauvorhabens anpassen. Den
SiGe-Plan für jeden Beschäftigten einsehbar auf der
Baustelle vorhalten.
Menge: 1,000 Psch
Leistungsbereichkatalog: 101

**00.02.0004 SiGe-Koordinator stellen.**
*** Pauschalposition
StL-Nr. 19101528
Sicherheits- und Gesundheitsschutzkoordinator während
der Ausführung des Bauvorhabens nach RAB 30 und Unterlagen des AG stellen.
Menge: 1,000 Psch
Leistungsbereichkatalog: 101

### Abschnitt 01 Bund geschlossene Bauweise

#### Unterabschnitt 01.00 Verteilung Anwohnerinformationen

**01.00.0001 Anwohnerinformationen verteilen**
Die Anlieger sind schriftlich mit ausreichendem Vorlauf
(5 Werktage) über Art und Dauer der Arbeiten und
Beeinträchtigungen, z.B. Zugang Grundstück, Garagen,
Parkflächen, zu benachrichtigen. Diese
Anwohnerinformation ist an die beteiligten Anlieger
mittels Einwurf in die Briefkästen durch den AN zu
verteilen. Vor der Verteilung an die Anlieger hat der
AN die Anliegerinformation mit dem AG abzustimmen und
freigeben zu lassen.

Grundsätzlich ist eine einmalige Verteilung der
Anwohnerinformationen vorgesehen. Im Hinblick auf die
Kalkulation dieser Position ist davon auszugehen, dass
insgesamt ca. 30 Anwohnerinformationen zu verteilen
sind.
Menge: 1,000 St

#### Unterabschnitt 01.01 Errichtung begehb. Oberflächen

**01.01.0001 Geländeoberflächenschutzmaterial**
Zur Umleitung der Fußgänger vom Gehweg in den
Fußgängerkorridor sind vereinzelt Verbindungen aus
begehbare Oberflächen herzustellen.
Bei der Herstellung der begehbaren Oberflächen werden
Bodenschutzplatten auf ein Trennvlies verlegt.

Antransport, Vorhaltung, Einbau, Ausbau und Abtransport
von Geländeoberflächenschutzmaterial wie z. B.
Bodenschutz- platten, Sechseckverbundplatten der Fa.
UmTech MTM Bielefeld Ltd.,oder gleichwertiger Art,
zur Herstellung von begehbaren Oberflächen.

Oberfläche mit unterschiedlichen Abmessungen.

Abgerechnet wird die abgedeckte Grundfläche einmal je
Standort.
Menge: 10,000 m2

**01.01.0002 Vlies liefern/verlegen/entsorgen**
Vor Verlegung der Bodenschutzplatten ist ein reißfestes
Trennvlies, Mindestgewicht: 165 g/m², zu liefern und
auf der anstehenden Oberfläche zu verlegen.

Trennvlies nach Abschluss der Arbeiten aufnehmen,
laden, abtransportieren und ordnungsgemäß entsorgen.
Die Entsorgungskosten trägt der AN. Ein Nachweis über
die fachgerechte Entsorgung ist  beizubringen.

Abgerechnet wird die abgedeckte Grundfläche einmal je
Standort.
Menge: 10,000 m2

#### Unterabschnitt 01.02 Errichtung befahrb. Oberflächen

**01.02.0001 Abdeckplatten aus Stahl, Gehwege**
Antransport, Vorhaltung, Einbau, Ausbau und Abtransport
von Abdeckplatten aus Stahl, zur Herstellung von
befahrbaren Trassen und Flächen im Bereich der Gehwege.

Das mehrfache Aufnehmen und Wiederverlegen der
Abdeckplatten im Zuge des Baufortschrittes ist im
Einheitspreis enthalten.

Belastung: SLW 30

Die Vergütung erfolgt einmal je Einsatzort für die
Dauer der Arbeiten.
Menge: 40,000 m2

#### Unterabschnitt 01.03 HD - Reinigung Hauptkanäle

**01.03.0001 RW-Kanäle DN 300 - DN 500.**
Die Arbeiten umfassen  Reinigungsarbeiten im Vorlauf
bzw. im Nachgang zu den Sanierungsmaßnahmen mit Hilfe
eines kombinierten Hochdruckspül- und Saugfahrzeuges.

Einsatz eines kombinierten Hochdruckspül- und
Saugfahrzeuges mit Aufbereitungstechnik zur Reinigung
von Abwasserkanälen mit einem Verschmutzungsgrad bis 15
%, definiert als Höhe der Ablagerungen bezogen auf die
Querschnittshöhe im Schacht- einbindungsbereich.
Das Fahrzeug ist  mit einer Pumpenleistung von 320
l/min bei 150  bar ausgerüstet. Zur Ausrüstung gehört
ein  200  m  langer HD-Schlauch, Umlenkrollen sowie ein
genügend langer Saugschlauch. Die  Spülleistung ist
dem Zustand  des  Kanals  anzupassen. Das notwendige
Spülwasser stellt der AN. Das  anfallende Räumgut ist
abzusaugen. Es soll beim Abkippen möglichst wenig
Wasser enthalten. Das sich im Kessel ansammelnde Wasser
muss deshalb an vorgegebener Stelle in die Kanalisation
abgelassen werden.

Einschließlich 2 Mann geschultem Bedienungspersonal. Es
ist zu berücksichtigen, dass die Reinigung nur
abschnittsweise nach dem Sanierungsfortschritt erfolgen
kann. Die hieraus resultierenden mehrfachen An- und
Abfahrten sind einzurechnen und werden nicht gesondert
vergütet.

HD-Reinigung von Regenwasserkanälen durchführen, Verschmutzungsgrad < = 15 %.

Das anfallende Räumgut ist ordnungsgemäß zu entsorgen.
Die Entsorgungskosten trägt der AN. Ein Nachweis über
die fachgerechte Entsorgung ist beizubringen.

Hauptkanäle aus Beton DN 300 - 500.
Menge: 1877,900 m

#### Unterabschnitt 01.04 HD-Spülung Anschlussleitungen

*Hinweis: bis 01.04.0006*
bis 01.04.0006

Siehe Baubeschreibung 1.2 Hinweis 1.2.18
HD-Spülung Anschlussleitungen

**01.04.0001 HD-Spülung bis DN 150, bis 10 m**
HD-Spülung einer Anschlussleitung bis DN 150
durchführen, Verschmutzungsgrad bis 15 %, definiert
als  Höhe der  Ablagerungen  bezogen  auf  die
Rohrnennweite im Schachteinbindungsbereich.

Länge der Anschlussleitung: bis 10 m
Menge: 4,000 St

**01.04.0002 HD-Spülung bis DN 150,10 bis 15 m**
wie vor, jedoch

Länge der Anschlussleitung: über 10 m bis 15 m
Menge: 7,000 St

**01.04.0003 HD-Spülung bis DN 150,15 bis 20 m**
wie vor, jedoch

Länge der Anschlussleitung: über 15 m bis 20 m
Menge: 31,000 St

**01.04.0004 Zulage zu Pos. 01.04.0001**
Zulage zur  Pos. 01.04.0001 für die Reinigung der
Anschlussleitungen unter Verwendung eines geeigneten
Fräswerkzeuges für das Fräsen von einragenden
Hindernissen in Form von verfestigten Ablagerungen,
Inkrustationen, einragenden Dichtmasssen o. dgl.

Vom Bieter einzutragen:

Eingesetztes Fräswerkzeug / Bezeichnung / Hersteller: '......................................................'

Die Anschlussleitung ist unmittelbar im Anschluss an
den Einsatz des Fräswerkzeuges mittels Farbkamera
videotechnisch zu dokumentieren und auf
Hindernisfreiheit zu überprüfen, die Videodokumentation
ist zeitnah an den AG zu übergeben. Die Aufwendungen
für die vorgenannten Leistungen sind in den
Einheitspreis einzurechnen.

Das sich im Hauptkanal ansammelnde Fräsgut ist durch
eine HD-Reinigung des Hauptkanals zu entfernen. Die
Aufwendungen für die HD-Reinigung sind einzurechnen,
technische Ausführung beschrieben. Das
anfallende Räumgut ist ordnungsgemäß zu entsorgen. Die
Entsorgungskosten trägt der AN. Ein Nachweis über die
fachgerechte Entsorgung ist beizubringen.

Ist die Hindernisfreiheit nach dem Einsatz des
Fräswerkzeuges nicht gegeben, sind diese verbliebenen
Hindernisse mittels Fräsroboter (Einsatz und Vergütung
gemäß Pos. entsprechender Pos.) zu entfernen.

Länge der Anschlussleitung bis 10 m.
Menge: 1,000 St

**01.04.0005 Zulage zu Pos. 01.04.0002**
wie vor, jedoch

Zulage zu Pos. 01.04.0002.

Länge der Anschlussleitung: über 10 m bis 15 m
Menge: 3,000 St

**01.04.0006 Zulage zu Pos. 01.04.0003**
wie vor, jedoch

Zulage zu Pos. 01.04.0003.

Länge der Anschlussleitung: über 15 m bis 20 m
Menge: 12,000 St

#### Unterabschnitt 01.05 HD-Reinigung von Schächten

*Hinweis: Siehe Baubeschreibung 1.2*
Siehe Baubeschreibung 1.2 Hinweis 1.2.19
HD-Reinigung von Schächten

**01.05.0001 HD-Reinigung von Schächten**
Siehe Baubeschreibung 1.2 Hinweis 1.2.19

HD-Reinigung von Schächten durchführen.

Schächte aus Mauerwerk, Ortbeton, Betonfertigteilen
oder einer Kombination der vorgenannten Materialien.

Runde Schächte DN 1000 bis DN 1500

Schachttiefe: bis 3,10 m
Menge: 15,000 St

#### Unterabschnitt 01.06 Hindernisbeseitigung

**01.06.0001 Wurzeleinwuchs bis 15%,**
Wurzeleinwuchs im Muffenbereich bis 15 %
Querschnittsreduzierung bündig mit der Rohrinnenwandung
abfräsen.

Kanäle DN 300 - DN 500.

Die Vergütung erfolgt einmal als 1 Stück für jede
bearbeitete Rohrverbindung.
Menge: 90,000 St

**01.06.0002 Einragende Dichtmasse,**
Einragende Dichtmasse bis 3 cm hinter die
Rohrinnenwandung abfräsen.

Kanal DN 300 - DN 500.

Die Vergütung erfolgt einmal als 1 Stück für jede
bearbeitete Rohrverbindung.
Menge: 20,000 St

**01.06.0003 Muffenversatz beifräsen DN 300-400**
Muffenversatz jeweils mindestens 5 cm weit in die
versetzten Rohre hinein auslaufend beifräsen.

Höhe des Versatzes: über 1,5 cm bis 2,5 cm

Kanäle aus Beton.
Kanäle DN 300 - DN 400.
Menge: 15,000 St

**01.06.0004 Muffenversatz beifräsen DN 500**
wie vor, jedoch

Muffenversatz beifräsen in Kanäle aus Beton, DN 500.
Menge: 5,000 St

#### Unterabschnitt 01.07 Fehlende Wandungsteile

**01.07.0001 bis 20 cm Durchmesser reparieren**
Fehlende Scherben und fehlende Wandungsteile
Durchmesser bis 20 cm reparieren. Die Schadstelle ist
nach Erfordernis auszufräsen, vorzubereiten und zu
reinigen, mit einem auch unter Wasser härtenden
2-Komponenten-Epoxidharz zu verpressen und bündig  mit
der Rohrinnenwandung anzuglätten.

Kanäle DN 400 - DN 500.

Vom Bieter anzugeben:
Eingesetztes Robotersystem: '......................................................'

Verwendetes  Epoxidharz: '......................................................'
Menge: 1,000 St

#### Unterabschnitt 01.08 Stutzen

**01.08.0001 bis 10 cm einragend abfräsen**
Stutzen bis 10 cm rundum einragend, bündig mit der
Kanalinnenwandung abfräsen.

Stutzen bis DN 150.

Kanäle DN 400 - DN 500.
Menge: 2,000 St

**01.08.0002 bis DN 150 reparieren**
Reparieren von rundum zurückliegenden Stutzen bis DN
150.  Schadhafte Anschlußstellen ausfräsen, vorbereiten
und  reinigen. Einbringen eines Schalungskörpers in den
Zulauf und Verpressen mit auch unter Wasser
aushärtenden 2-  Komponenten-Epoxidharz bündig  mit
der Rohrwandung. Nach dem Aushärten des Harzes ist die
sanierte Stelle nach Erfordernis auf- und nachzufräsen.
Bei Verwenden einer Blase als Schalungskörper ist diese
nach Beendigung der Arbeiten aus dem Kanal zu
entfernen.

Kanäle DN 300 - DN 500.

Vom Bieter anzugeben:
Eingesetztes Robotersystem: '......................................................'

Verwendetes  Epoxidharz: '......................................................'
Menge: 35,000 St

#### Unterabschnitt 01.09 Kunstharzinjektion

*Hinweis: bis 01.09.0002*
bis 01.09.0002

Siehe Baubeschreibung 1.2 Hinweis 1.2.20
Kunstharzinjektion

**01.09.0001 Kunstharzinjektion DN 400, Stutzen**
Stutzenbereich durch Kunstharzinjektion gegen
eindringendes Grundwasser verpressen.

Kanäle aus Steinzeug DN 400.

Vom Bieter anzugeben:

Eingesetztes Injektionssystem: '......................................................'

Eingesetztes Injektionsmittel: '......................................................'

Eine Injektionsmittelmenge bis 5 kg ist
einzukalkulieren.

Die Vergütung erfolgt für jeden sanierten Stutzen als 1
Stück.
Menge: 2,000 St

**01.09.0002 Zusätzliche Injektionsmittelmenge**
Zusätzliche Injektionsmittelmenge, die über 5 kg
hinausgehen, auf Nachweis.

Die örtliche Bauüberwachung bzw. der AG ist vor der
Ausführung zu informieren, um den Einsatz freizugeben.
Der Mehrverbrauch ist nachprüfbar zu dokumentieren.
Menge: 10,000 kg

#### Unterabschnitt 01.10 Schlauchlining Entwässerungskanäle

*Hinweis: bis 01.10.0003*
bis 01.10.0003

Siehe Baubeschreibung 1.2 Hinweis 1.2.2
Einsatz eines ferngesteuerten Roboters System.

**01.10.0001 Lining DN 300, Altrohrzustand II**
Schlauchlining DN 300

Vorgegebene statische Randbedingungen:
Altrohrzustand II
Örtlich begrenzte Vorverformung: 2 % des
Schlauchlinerradius
Ovalisierung: 3 % des Schlauchlinerradius
Ringspaltbildung: 0,5 % des Schlauchlinerradius
GW-Stand: 1,50 m über Rohrsohle

Vom Bieter anzugeben:

Verfahrensname: '......................................................'

Trägermaterial: Glasfasergewebe oder
Synthesefasergewebe '......................................................'

Art der Aushärtung: '......................................................'

Kunstharz: '......................................................'

Einbauverfahren: Umstülpverfahren oder Einziehverfahren '......................................................'

Dicke des Schlauches: '......................................................' m
m,
(im ausgehärteten Zustand)

Materialkenngruppe: '......................................................'
Menge: 23,400 m

**01.10.0002 Lining DN 400, Altrohrzustand II**
wie vor, jedoch

Kanäle DN 400.

Vom Bieter anzugeben:

Verfahrensname: '......................................................'

Trägermaterial: Glasfasergewebe oder
Synthesefasergewebe '......................................................'

Art der Aushärtung: '......................................................'

Kunstharz: '......................................................'

Einbauverfahren: Umstülpverfahren oder Einziehverfahren '......................................................'

Dicke des Schlauches: '......................................................' m
m,
(im ausgehärteten Zustand)

Materialkenngruppe: '......................................................'
Menge: 300,000 m

**01.10.0003 Lining DN 500, Altrohrzustand II**
wie vor, jedoch

Kanäle DN 500.

Vom Bieter anzugeben:

Verfahrensname: '......................................................'

Trägermaterial: Glasfasergewebe oder
Synthesefasergewebe '......................................................'

Art der Aushärtung: '......................................................'

Kunstharz: '......................................................'

Einbauverfahren: Umstülpverfahren oder Einziehverfahren '......................................................'

Dicke des Schlauches: '......................................................' m
m,
(im ausgehärteten Zustand)

Materialkenngruppe: '......................................................'
Menge: 180,000 m

#### Unterabschnitt 01.11 Nachweis der Werkstoffkennwerte

*Hinweis: siehe Baubeschreibung 1.2 Hinweis*
siehe Baubeschreibung 1.2 Hinweis 1.2.21
Probestücke entnehmen

**01.11.0001 Probestücke entnehmen**
Probestücke entnehmen.
Menge: 8,000 St

#### Unterabschnitt 01.12 Seitenanschlüsse

**01.12.0001 Auffräsen von Zuläufen**
Auffräsen von Zuläufen bis DN 150 in ausgekleideten
Kanälen  DN 300 - DN 500  mittels eines ferngesteuerten
Roboters. Die Zulaufkontur ist sauber auszufräsen. Die
Gewähr für die lagegenaue Deckung von Fräsöffnung und
vorh. Zulauf obliegt dem AN. Der Einsatz  des Roboters
erfolgt  unter ständiger TV - Überwachung und  wird
von geschultem Personal durchgeführt, einschl. An- und
Abfahrt, Bedienungspersonal, aller Umsetz-  und
Umrüstarbeiten. Das provisorische Auffräsen unmittelbar
nach der Dichtheitsprüfung zum  Zwecke der
Wasserhaltung  wird nicht  gesondert vergütet  und  ist
in  das Schlauchlining einzurechnen.
Menge: 48,000 St

**01.12.0002 Anschlusskragen einbauen**
Anbindung von Seitenzuläufen bis DN 150 in den mit
einem Schlauchliner ausgekleideten Kanälen DN 300 - DN
500, für Zuläufe, die unter einem Winkel von 45 bis 90
Grad zum Hauptkanal einmünden, durch Einbau eines
selbsttragenden Anschlusskragens, Anschlusskragen
bestehend aus Trägermaterial,  welches dem
Trägermaterial des Schlauchliners im Hauptkanal
entspricht, mit Epoxidharz getränkt,  der im Hauptrohr
umlaufend die Öffnung des Seitenzulaufes mindestens 6
cm weit überragt und von der Innenwand des Hauptrohres
aus mindestens 15 cm weit in den Seitenzulauf
einbindet.

Der selbsttragende Anschlusskragen ist mittels eines
geeigneten selbstfahrenden Packersystems formschlüssig
an der vorgesehenen Stelle einzubauen und auszuhärten.
Dicke des Kragens mindestens 3 mm. Einschl.
Positionierung des Zulaufkragens und Überwachung aller
erforderlichen Arbeitsschritte mittels TV-Kamera.

Die vorhandene Schlauchlineroberfläche und die
Oberfläche der Anschlussleitung ist im Bereich des
Anschlusskragens zu reinigen und mechanisch
aufzurauhen. Diese Arbeiten sind videotechnisch zu
dokumentieren, ansonsten erfolgt keine Vergütung der
gesamten Position. Die Ränder des Anschlusskragens sind
nach Erfordernis anzuglätten. Diese Arbeiten werden
nicht gesondert vergütet und sind mit einzukalkulieren.
Die Anschlusskragen sind in wasserfreiem Zustand
einzubauen.

Die zu reparierenden Zuläufe sind vor der Bauausführung
unentgeltlich zu kalibrieren.

Trägermaterial und Epoxidharz sind auf die
Abwassereigenschaften abzustimmen.

Abwassereigenschaften: Häusliches Abwasser nach ATV
A115.

Vom Bieter anzugeben:

Trägermaterial (Name und Hersteller): '......................................................'

Epoxidharz (Name und Hersteller): '......................................................'

Art der Reinigung: '......................................................'

Art der mechanischen Aufrauhung: '......................................................'

Vor Beginn der Arbeiten sind der Bauleitung
schriftliche Angaben über die maßgebenden technischen
Werte für eine ordnungsgemäße Aushärtung der
Anschlusskragen zu machen. Von allen Einbau- und
Aushärtungsvorgängen sind Protokolle anzufertigen und
der örtlichen Bauleitung zu übergeben.

Von allen wichtigen Einbauschritten und von allen
fertig sanierten Stellen sind unentgeltlich
Videoaufzeichnungen und Prints zu erstellen und der
örtlichen Bauleitung zu übergeben. Die Aufwendungen
sind einzurechnen und werden nicht gesondert vergütet.

Lieferung frei Verwendungsstelle, Einbau und Aushärtung
von epoxidharzgetränkten Anschlusskragen, einschl.
aller Nebenarbeiten und Geräte.
Menge: 9,000 St

#### Unterabschnitt 01.13 Linerendmanschetten

*Hinweis: bis 01.13.0003*
bis 01.13.0003
Siehe Baubeschreibung 1.2 Hinweis 1.2.3
Liner- Anbindung zur Dauerhaften und wasserdichten
Abdichtung des Ringspaltes.

**01.13.0001 Linerendmanschetten DN 300**
Linerendmanschette DN 300 einbauen.
Menge: 3,000 St

**01.13.0002 Linerendmanschetten DN 400**
Linerendmanschette DN 400 einbauen.
Menge: 8,000 St

**01.13.0003 Linerendmanschetten DN 500**
Linerendmanschette DN 500 einbauen.
Menge: 4,000 St

#### Unterabschnitt 01.14 Erschwernisse

**01.14.0001 Versatz zw. Rohr- und Schachtsohle**
Durchführung eines Schlauchlinings bei einem Versatz
zwischen der Rohrsohle der zu sanierenden Haltung und
der Schachtsohle.

Höhendifferenz zwischen Rohrsohle und Schachtsohle: 60
- 70 cm

Schachttiefe: bis 3,10 m

Mit dieser Position werden sämtliche Aufwendungen durch
Erschwernisse und Verzögerungen im Bauablauf, die sich
bei der Ausführung der Arbeiten des Gewerkes
Schlauchlining aus dem Versatz im Schacht (z.B.
Errichtung eines Arbeitspodestes) ergeben, vergütet.
Die Vergütung erfolgt einmal, unabhängig von Art und
Anzahl der Arbeitsvorgänge.

Kanal DN 400 - DN 500.
Menge: 2,000 St

#### Unterabschnitt 01.15 Schlauchlining Anschlussleitungen

*Hinweis: bis 01.15.0006*
bis 01.15.0006
Siehe Baubeschreibung 1.2 Hinweis 1.2.4

**01.15.0001 Lining DN 150, L. bis. 5 m**
Schlauchlining, Altrohrzustand II

Vorgegebene statische Randbedingungen:
Altrohrzustand II
Örtlich begrenzte Vorverformung: 2 % des
Schlauchlinerradius
Ovalisierung: 3 % des Schlauchlinerradius
Ringspaltbildung: 0,5 % des Schlauchlinerradius
GW-Stand: 1,50 m über Rohrsohle

Einbaulänge: bis 5 m

Einbau von Revisionsschächten oder offenen Baugruben
aus, ca. 1 Schlauchliner

Vom Bieter anzugeben:

Verfahrensname: '......................................................'

Materialkenngruppe: '......................................................'

Trägermaterial: '......................................................'

Art der Aushärtung: '......................................................'

Harz: '......................................................'

Harzhersteller: '......................................................'

Schlauchhersteller: '......................................................'

Einbauverfahren: '......................................................'

Ort der Tränkung: '......................................................'

Dicke des Schlauches: '......................................................' mm
,
(im ausgehärteten Zustand)
Menge: 1,900 m

**01.15.0002 Lining DN 150, L. über 5 b. 10 m**
Schlauchlining, Altrohrzustand II

Vorgegebene statische Randbedingungen:
Altrohrzustand II
Örtlich begrenzte Vorverformung: 2 % des
Schlauchlinerradius
Ovalisierung: 3 % des Schlauchlinerradius
Ringspaltbildung: 0,5 % des Schlauchlinerradius
GW-Stand: 1,50 m über Rohrsohle

Einbaulänge: über 5 m bis 10 m

Einbau von Revisionsschächten oder offenen Baugruben
aus, ca. 1 Schlauchliner

Vom Bieter anzugeben:

Verfahrensname: '......................................................'

Materialkenngruppe: '......................................................'

Trägermaterial: '......................................................'

Art der Aushärtung: '......................................................'

Harz: '......................................................'

Harzhersteller: '......................................................'

Schlauchhersteller: '......................................................'

Einbauverfahren: '......................................................'

Ort der Tränkung: '......................................................'

Dicke des Schlauches: '......................................................' mm
,
(im ausgehärteten Zustand)
Menge: 2,000 m

**01.15.0003 Lining DN 150, L. ü. 10 b. 15 m**
Schlauchlining, Altrohrzustand II

Vorgegebene statische Randbedingungen:
Altrohrzustand II
Örtlich begrenzte Vorverformung: 2 % des
Schlauchlinerradius
Ovalisierung: 3 % des Schlauchlinerradius
Ringspaltbildung: 0,5 % des Schlauchlinerradius
GW-Stand: 1,50 m über Rohrsohle

Einbaulänge: über 10 m bis 15 m

Einbau von Revisionsschächten oder offenen Baugruben
aus, ca. 1 Schlauchliner

Vom Bieter anzugeben:

Verfahrensname: '......................................................'

Materialkenngruppe: '......................................................'

Trägermaterial: '......................................................'

Art der Aushärtung: '......................................................'

Harz: '......................................................'

Harzhersteller: '......................................................'

Schlauchhersteller: '......................................................'

Einbauverfahren: '......................................................'

Ort der Tränkung: '......................................................'

Dicke des Schlauches: '......................................................' mm
,
(im ausgehärteten Zustand)
Menge: 15,000 m

**01.15.0004 Lining DN 150, 10 b. 15 m, Einlauf**
Schlauchlining, Altrohrzustand II

Vorgegebene statische Randbedingungen:
Altrohrzustand II
Örtlich begrenzte Vorverformung: 2 % des
Schlauchlinerradius
Ovalisierung: 3 % des Schlauchlinerradius
Ringspaltbildung: 0,5 % des Schlauchlinerradius
GW-Stand: 1,50 m über Rohrsohle

Einbaulänge: über 10 m bis 15 m

Einbau von Straßeneinläufen aus, ca. 1 Schlauchliner

Vom Bieter anzugeben:

Verfahrensname: '......................................................'

Materialkenngruppe: '......................................................'

Trägermaterial: '......................................................'

Art der Aushärtung: '......................................................'

Harz: '......................................................'

Harzhersteller: '......................................................'

Schlauchhersteller: '......................................................'

Einbauverfahren: '......................................................'

Ort der Tränkung: '......................................................'

Dicke des Schlauches: '......................................................' mm
,
(im ausgehärteten Zustand)
Menge: 15,000 m

**01.15.0005 Lining DN 150, 15 b. 20 m, Schacht**
Schlauchlining, Altrohrzustand II

Vorgegebene statische Randbedingungen:
Altrohrzustand II
Örtlich begrenzte Vorverformung: 2 % des
Schlauchlinerradius
Ovalisierung: 3 % des Schlauchlinerradius
Ringspaltbildung: 0,5 % des Schlauchlinerradius
GW-Stand: 1,50 m über Rohrsohle

Einbaulänge: über 15 m bis 20 m

Einbau von Revisionsschächten oder offenen Baugruben
aus, ca. 2 Schlauchliner

Vom Bieter anzugeben:

Verfahrensname: '......................................................'

Materialkenngruppe: '......................................................'

Trägermaterial: '......................................................'

Art der Aushärtung: '......................................................'

Harz: '......................................................'

Harzhersteller: '......................................................'

Schlauchhersteller: '......................................................'

Einbauverfahren: '......................................................'

Ort der Tränkung: '......................................................'

Dicke des Schlauches: '......................................................' mm
,
(im ausgehärteten Zustand)
Menge: 5,300 m

**01.15.0006 Lining DN 150,15 b.20 m, Einlauf**
Schlauchlining, Altrohrzustand II
Vorgegebene statische Randbedingungen:
Altrohrzustand II
Örtlich begrenzte Vorverformung: 2 % des
Schlauchlinerradius
Ovalisierung: 3 % des Schlauchlinerradius
Ringspaltbildung: 0,5 % des Schlauchlinerradius
GW-Stand: 1,50 m über Rohrsohle
Einbaulänge: über 15 m bis 20 m
Einbau von Straßeneinläufen aus, ca. 8 Schlauchliner

Vom Bieter anzugeben:

Verfahrensname: '......................................................'

Materialkenngruppe: '......................................................'

Trägermaterial: '......................................................'

Art der Aushärtung: '......................................................'

Harz: '......................................................'

Harzhersteller: '......................................................'

Schlauchhersteller: '......................................................'

Einbauverfahren: '......................................................'

Ort der Tränkung: '......................................................'

Dicke des Schlauches: '......................................................' mm
,
(im ausgehärteten Zustand)
Menge: 130,000 m

#### Unterabschnitt 01.16 Rohreinbindungen

*Hinweis: bis 01.16.0002*
bis 01.16.0002
Siehe Baubeschreibung 1.2
Hinweis 1.2.5 und 1.2.6.

**01.16.0001 Rohreinbindung DN 400 reparieren**
Defekte Rohreinbindungen in Schächten einschl.
angrenzenden Gerinnebereich  mit einem
kunstharzmodifiziertem Reparaturmörtel verspachteln.
Die Rohreinbindungen sind bis auf festen Untergrund,
jedoch mind. auf die für eine fachgerechte Reparatur
erforderliche Geometrie zurückzustemmen. Die
Rohreinbindungen sind zu reinigen, die Oberflächen
müssen sauber und fettfrei sein und eine einwandfreie
Haftung von aufzubringenden Materialien ermöglichen.
Vor der Verspachtelung ist eine Haftbrücke
aufzubringen.

Rohreinbindung DN 400 reparieren.

Rohre aus Beton.
Schachtunterteile aus Mauerwerk.
Menge: 2,000 St

**01.16.0002 Rohreinbindung DN 500 reparieren**
Defekte Rohreinbindungen in Schächten einschl.
angrenzenden Gerinnebereich  mit einem
kunstharzmodifiziertem Reparaturmörtel verspachteln.
Die Rohreinbindungen sind bis auf festen Untergrund,
jedoch mind. auf die für eine fachgerechte Reparatur
erforderliche Geometrie zurückzustemmen. Die
Rohreinbindungen sind zu reinigen, die Oberflächen
müssen sauber und fettfrei sein und eine einwandfreie
Haftung von aufzubringenden Materialien ermöglichen.
Vor der Verspachtelung ist eine Haftbrücke
aufzubringen.

Rohreinbindung DN 500 reparieren.

Rohre aus Beton.
Schachtunterteile aus Mauerwerk.
Menge: 2,000 St

#### Unterabschnitt 01.17 Mauerwerksfugen

**01.17.0001 Mauerwerksfugen verspachteln**
Schadhafte Verfugungen in Schachtmauerwerk, Gerinnen
und Auftritten mindestens 2 - 3 cm tief ausfräsen,
mittels Dampfstrahltechnik reinigen, vorbereiten und
mit einem kunstharzmodifiziertem Reparaturmörtel
vollfugig verspachteln. Vor der Verfugung ist eine
Haftbrücke aufzutragen. Der eingesetzte Mörtel muss
widerstandsfähig sein, langfristig bei pH 3-11,
kurzfristig bei pH 1-13, z. B. Ergelit Kombina KS 2b
oder gleichwertiger Art.

Die Vergütung erfolgt nach der verfugten
Mauerwerksfläche.
Menge: 5,000 m2

#### Unterabschnitt 01.18 Ausgebrochene Anschlüsse

**01.18.0001 Ausgebrochene Anschlüsse bis DN 200**
Ringförmige Ausbruchstellen unterschiedlicher Tiefe um
einen Anschluss herum, mittlere Ringbreite bis 10 cm,
mit einem kunstharzmodifiziertem Reparaturmörtel
verspachteln.
Die Ausbruchstellen sind bis auf festen Untergrund,
jedoch mind. auf die für eine fachgerechte Reparatur
erforderliche Geometrie zurückzustemmen. Die
Ausbruchstellen sind zu reinigen, die Oberflächen
müssen sauber und fettfrei sein und eine einwandfreie
Haftung von aufzubringenden Materialien ermöglichen.
Vor der Verspachtelung ist eine Haftbrücke
aufzubringen.

Ringförmige Ausbruchstellen um einen Zulauf bis DN 200
herum verspachteln.

Schächte aus Beton und Mauerwerk.
Menge: 3,000 St

#### Unterabschnitt 01.19 Ausgebrochene Wandungsteile

**01.19.0001 ø bis 20 cm, tiefe > 5cm spachteln**
Ausgebrochene Wandungsteile mit einem
kunstharzmodifizierten Reparaturmörtel verspachteln.
Die Ausbruchstellen sind bis auf festen Untergrund,
jedoch mind. auf die für eine fachgerechte Reparatur
erforderliche Geometrie zurückzustemmen. Die
Ausbruchstellen sind zu reinigen, die Oberflächen
müssen sauber und fettfrei sein und eine einwandfreie
Haftung von aufzubringenden Materialien ermöglichen.
Vor der Verspachtel- ung ist eine Haftbrücke
aufzubringen.

Ausgebrochene Wandungsteile mit einem  Durchmesser  bis
20 cm und einer Tiefe größer 5 cm verspachteln.

Schächte aus Beton und Mauerwerk.
Menge: 2,000 St

#### Unterabschnitt 01.20 Vorabd. gegen eindr. Wasser

**01.20.0001 Anschl. u. Rohreinbindungen DN 200**
Umlaufende Abdichtung von Anschlüssen und
Rohreinbindungen DN 200 durchführen.

Vom Bieter anzugeben:

Injektionsmittel: '......................................................'
Menge: 6,000 St

**01.20.0002 Flächenhafte Abdichtung Mauerwerk**
Flächenhafte Abdichtung von gemauerten Schachtwänden,
Gerinnen und Auftritten durchführen.
Abgerechnet wird nach der tatsächlich abgedichteten
Fläche.
Menge: 5,000 m2

**01.20.0003 Zusätzliche Injektionsmittelmenge**
Zusätzliche Injektionsmenge, die über 1
l/Injektionspacker hinausgeht, auf Nachweis.
Menge: 15,000 l

#### Unterabschnitt 01.21 Schachtsohle

**01.21.0001 Schachtsohle DN 1000 abbrechen**
Schachtsohle bestehend aus Gerinne und Auftritt inkl.
Unterbeton abbrechen. Gerade oder gekrümmte Gerinne,
mit und ohne Seitenzuläufe, mit und ohne
Höhenversprung.

Gerinne bis DN 400.

Gerades Gerinne bis Kämpfer.

Schachtsohle DN 1000.

Die Vergütung erfolgt einmal als 1 Stück.
Menge: 1,000 St

**01.21.0002 Schachtsohle DN 1000 herstellen**
Schachtsohle bestehend aus Gerinne und Auftritt inkl.
Unterbeton C 20/25 nach DIN EN 206-1 herstellen. Gerade
oder gekrümmte Gerinne,mit und ohne Seitenzuläufe, mit
und ohne Höhenversprung durch Lieferung und Einbau von
Kanalklinkern nach DIN 4051, DIN 105, quetschfugig
gemauert in MG III, wasserdicht mit Zusatzmittel,
verfugt herstellen.
Ausbildung der Gerinne und Bermen nach ATV A 157.
Schachtsohle DN 1000.
Gerades Gerinne: DN 400
Gerinne bis Kämpfer.
Menge: 1,000 St

#### Unterabschnitt 01.22 Wasserh. ohne Überpumpen

**01.22.0001 Absperrrorgane DN 150 - DN 500**
Gestellen, Einbau, Betreiben und Ausbau pneumatischer
Absperrblasen bzw. Rohrverschlüsse, einschl. aller
Zubehörteile.

Absperrblasen bzw. -organe DN 150 - DN 500
Menge: 48,000 St

**01.22.0002 Absperrorgane DN 1200, Ei 1000/1500**
Gestellen, Einbau, Betreiben und Ausbau pneumatischer
Absperrblasen bzw. Rohrverschlüsse, einschl. aller
Zubehörteile.
Absperrblasen bzw. -organe DN 1200 und Ei 1000/1500
Menge: 2,000 St

#### Unterabschnitt 01.23 Wasserh. mittels Überpumpen

*Hinweis: Hinweis*
Siehe Baubeschreibung 1.2 Hinweis 1.2.8.
Überleitung Regen- und Schmutzwasser

**01.23.0001 Wasserhaltung Überpumpen**
Haltungsweise Aufrechterhaltung der Vorflut bis zu
einem Qmax von 20 l/s.

Kanäle DN 300 - DN 500.
Menge: 13,000 St

#### Unterabschnitt 01.24 Erschwernisse Nichtanfahrbarkeit

*Hinweis: bis 01.24.0009*
bis 01.24.0009
Siehe Baubeschreibung 1.2
Hinweis 1.2.9.

**01.24.0001 aus Arbeiten der OZ 01.03**
Vergütung für die Erschwernisse bei der Durchführung
der Arbeiten der OZ 01.03, die sich aus der
Nichtanfahrbarkeit der Arbeitsstellen ergeben.
Menge: 3,000 St

**01.24.0002 aus Arbeiten der OZ 01.04**
Vergütung für die Erschwernisse bei der Durchführung
der Arbeiten der OZ 01.04, die sich aus der
Nichtanfahrbarkeit der Arbeitsstellen ergeben.
Menge: 5,000 St

**01.24.0003 aus Arbeiten der OZ 01.05**
Vergütung für die Erschwernisse bei der Durchführung
der Arbeiten der OZ 01.05, die sich aus der
Nichtanfahrbarkeit der Arbeitsstellen ergeben.
Menge: 8,000 St

**01.24.0004 aus Arbeiten der OZ 01.06**
Vergütung für die Erschwernisse bei der Durchführung
der Arbeiten der OZ 01.06, die sich aus der
Nichtanfahrbarkeit der Arbeitsstellen ergeben.
Menge: 8,000 St

**01.24.0005 aus Arbeiten der OZ 01.10**
Vergütung für die Erschwernisse bei der Durchführung
der Arbeiten der OZ 01.10, die sich aus der
Nichtanfahrbarkeit der Arbeitsstellen ergeben.
Menge: 3,000 St

**01.24.0006 aus Arbeiten der OZ 01.15**
Vergütung für die Erschwernisse bei der Durchführung
der Arbeiten der OZ 01.15, die sich aus der
Nichtanfahrbarkeit der Arbeitsstellen ergeben.
Menge: 5,000 St

**01.24.0007 aus Arbeiten der OZ 01.**
Vergütung für die Erschwernisse bei der Durchführung
der Arbeiten der OZ 01.16, die sich aus der
Nichtanfahrbarkeit der Arbeitsstellen ergeben.
Menge: 8,000 St

**01.24.0008 aus Arbeiten der OZ 01.22/01.23**
*** Pauschalposition
Vergütung für die Erschwernisse bei der Durchführung
der Arbeiten der OZ 01.22 und 01.23, die sich aus der
Nichtanfahrbarkeit der Arbeitsstellen ergeben.
Menge: 1,000 Psch

**01.24.0009 aus Arbeiten der OZ 01.25/01.26**
*** Pauschalposition
Vergütung für die Erschwernisse bei der Durchführung
der Arbeiten der OZ 01.25 und 01.26, die sich aus der
Nichtanfahrbarkeit der Arbeitsstellen ergeben.
Menge: 1,000 Psch

#### Unterabschnitt 01.25 TV - Vor- und Abnahmeuntersuchung

*Hinweis: bis 01.25.0003*
bis 01.25.0003
Siehe Baubeschreibung 1.2
Hinweis 1.2.10.

**01.25.0001 Hauptkanal DN 300 - DN 500**
TV-Untersuchung mit einer selbstfahrenden Farbkamera
vom Einsteigschacht aus durchführen.

Hauptkanäle aus Beton DN 300 - DN 500.
Menge: 1006,000 m

**01.25.0002 Anschlussl. DN 150, L. bis 10 m**
TV-Untersuchung von Anschlussleitungen bis DN 150 mit
einer selbstfahrenden, bogengängigen TV-Kamera bzw.
einer Schiebekamera  durchführen.

Einsatz der Kamera von einem Schacht, einem
Straßeneinlauf oder von einer offenen Baugrube aus.

ca. 3 St. Anschlussleitungen.

Länge der Anschlussleitung: bis 10 m
Menge: 24,000 m

**01.25.0003 Anschlussl. DN 150, L. 10 bis 20 m**
wie vor, jedoch
ca. 15 St. Anschlussleitungen.
Länge der Anschlussleitung: über 10 m bis 20 m.
Menge: 454,600 m

#### Unterabschnitt 01.26 Dichtprüfung sanierter Hauptkanal

*Hinweis: Hinweis*
Siehe Baubeschreibung 1.2
Hinweis 1.2.11.

**01.26.0001 Dichtheitsprüfung, DN 300 - DN 500**
Dichtheitsprüfung an Kanälen DN 300 - DN 500 je Haltung
bzw. Einbauabschnitt durchführen.
Menge: 525,000 m

#### Unterabschnitt 01.27 Materialien auf Nachweis

**01.27.0001 Materialverbrauch Roboter**
Materialverbrauch der Robotereinheit auf Nachweis.

Material: auch unter Wasser aushärtendes
2-Komponenten-Epoxidharz .
Menge: 25,000 kg

**01.27.0002 Reparaturmörtel liefern u. einbauen**
Lieferung und Einbau eines Reparaturmörtels nach DIN
19573, Tab. 11, Klasse B 2, XWW 1.
Menge: 50,000 kg

### Abschnitt 02 Bund offene Bauweise

#### Unterabschnitt 02.00 Verteilung Anwohnerinformationen

**02.00.0001 Anwohnerinformationen verteilen**
*** Pauschalposition
Die Anlieger sind schriftlich mit ausreichendem Vorlauf
(3 Tage) über Art und Dauer der Arbeiten und
Beeinträchtigungen, z.B. Zugang Grundstück, Garagen,
Parkflächen, zu benachrichtigen. Diese
Anwohnerinformation ist an die beteiligten Anlieger
mittels Einwurf in die Briefkästen durch den AN zu
verteilen. Vor der Verteilung an die Anlieger hat der
AN die Anliegerinformation mit dem AG abzustimmen und
freigeben zu lassen.

Grundsätzlich ist eine einmalige Verteilung der
Anwohnerinformationen vorgesehen. Im Hinblick auf die
Kalkulation dieser Position ist davon auszugehen, dass
insgesamt ca. 30 Anwohnerinformationen zu verteilen
sind.

Die Vergütung erfolgt einmal als 1 Stück.
Menge: 1,000 Psch

#### Unterabschnitt 02.01 Errichtung begehb. Oberflächen

**02.01.0001 Freimachen des Baugeländes**
Freimachen des Baugeländes von Strauchwerk und Aufwuchs
bis einschl. 10 cm Durchmesser. Das Räumgut laden,
abtransportieren, ordnungsgemäß entsorgen. Die
Entsorgungskosten trägt der AN. Ein Nachweis über die
ordnungsgemäße Entsorgung ist AN-seitig unentgeltlich
beizubringen.
Menge: 10,000 m2

**02.01.0002 Oberboden liefern und einbauen**
Oberboden zum Herstellen der Oberflächen liefern,
abladen, von Hand aufnehmen, zum Einbauort
transportieren und profilgerecht in einer Dicke bis zu
30 cm andecken.
Menge: 3,000 m3

**02.01.0003 Begehbare Oberfläche herstellen**
Antransport, Vorhaltung, Einbau, Ausbau und Abtransport
von Geländeoberflächenschutzmaterial wie z. B.
Bodenschutz- platten, Sechseckverbundplatten der Fa.
UmTech MTM Bielefeld Ltd. oder gleichwertiger Art,
zur Herstellung von begehbaren Oberflächen.

Oberfläche mit unterschiedlichen Abmessungen.

Abgerechnet wird die abgedeckte Grundfläche einmal je
Standort.
Menge: 20,000 m2

**02.01.0004 Trennvlies liefern und verlegen**
Vor Verlegung der Bodenschutzplatten ist ein reißfestes
Trennvlies, Mindestgewicht: 165 g/m², zu liefern und
auf der anstehenden Oberfläche zu verlegen.

Trennvlies nach Abschluss der Arbeiten aufnehmen,
laden, abtransportieren und ordnungsgemäß entsorgen.
Die Entsorgungskosten trägt der AN. Ein Nachweis über
die fachgerechte Entsorgung ist  beizubringen.

Abgerechnet wird die abgedeckte Grundfläche einmal je
Standort.
Menge: 20,000 m2

#### Unterabschnitt 02.02 Errichtung befahrb. Oberflächen

**02.02.0001 Abdeckplatten aus Stahl für Gehwege**
Antransport, Vorhaltung, Einbau, Ausbau und Abtransport
von Abdeckplatten aus Stahl, zur Herstellung von
befahrbaren Trassen und Flächen im Bereich der Gehwege.

Das mehrfache Aufnehmen und Wiederverlegen der
Abdeckplatten im Zuge des Baufortschrittes ist im
Einheitspreis enthalten.

Belastung: SLW 30

Die Vergütung erfolgt einmal je Einsatzort für die
Dauer der Arbeiten.
Menge: 100,000 m2

#### Unterabschnitt 02.03 Aufnahme befestigte Oberflächen

*Hinweis: bis 02.03.0011*
bis 02.05.0019
Siehe Baubeschreibung 1.2
Hinweis 1.2.16.

**02.03.0001 Betonsteinpfl. o.Klinker aufnehmen**
Pflaster aus Betonsteinen oder Klinkern einschließlich
Splitt-/Sandbettung aufnehmen, Pflastersteine säubern,
innerhalb der Baustelle transportieren und
zwischenlagern.  Materialreste, Abbruch- und
Bettungsmaterial sind AN-seitig  zu laden,
abzutransportieren und ordnungsgemäß zu entsorgen. Die
Entsorgungskosten  trägt  der  AN. Ein Nachweis über
die  ordnungsgemäße Entsorgung ist AN-seitig
unentgeltlich beizubringen.

Pflastersteine aus Beton: Rechteck, Fünfeck mit
unterschiedlich- en  Abmessungen
Klinker: 11,5 / 24 / 8 cm
Menge: 63,750 m2

**02.03.0002 Kleinpflaster aufnehmen**
Kleinpflaster vorgefundener Art einschließlich
Splitt-und Sandbettung aufnehmen, säubern, innerhalb
der Baustelle transportieren und zwischenlagern.
Materialreste, Abbruch- und Bettungsmaterial sind
AN-seitig  zu laden, abzutransportieren und
ordnungsgemäß zu entsorgen. Die Entsorgungskosten
trägt  der  AN. Ein Nachweis über die
ordnungsgemäße Entsorgung ist AN-seitig  unentgeltlich
beizubringen.

Kleinpflastersteine aus Granit: ca. 8 / 11 cm
Menge: 5,000 m2

**02.03.0003 Gehwegplatten aufnehmen**
Gehwegplatten aus Beton einschl. Splitt-/Sandbettung
aufnehmen,säubern, innerhalb der
Baustelle transportieren und zwischenlagern.
Materialreste, Abbruch- und Bettungsmaterial sind
AN-seitig zu laden, abzutransportieren und
ordnungsgemäß zu entsorgen. Die Entsorgungskosten
trägt  der  AN. Ein Nachweis über die
ordnungsgemäße Entsorgung ist AN-seitig  unentgeltlich
beizubringen.

Abmessungen der Gehwegplatten: 24 / 24 cm und 50 / 50
cm
Menge: 104,000 m2

**02.03.0004 Asphaltschnitt, D bis 20 cm herst.**
Gerade Abbruchkanten an vorhandenen bituminösen Decken
unterschiedlicher Dicken bis 20 cm stark, mit Elektro-
oder Motorschneidgeräten fluchtgerecht und scharfkantig
herstellen. Der Rückschnitt gem. ZTV-A StB 97 wird
separat vergütet.

Das Schnittgut aufnehmen, laden, abtransportieren und
ordnungsgemäß entsorgen. Die Entsorgungskosten trägt
der AN. Der Nachweis über die fachgerechte Entsorgung
ist unentgeltlich beizubringen.
Menge: 124,000 m

**02.03.0005 Straßenbef., d. bis 20 cm, aufbr.**
Belastete bituminöse Straßenbefestigung
(Verwertungsklasse C), unterschiedlicher Dicken bis 20
cm stark, aufbrechen.
Die Entsorgung wird gesondert vergütet.
Ein Nachweis über die ordnungsgemäße Entsorgung ist
AN-seitig  unentgeltlich beizubringen.

Bituminöse Straßenbefestigung, Verwertungsklasse C
gemäß RuVA-StB 01.
Menge: 42,000 m2

**02.03.0006 Gefährl. Abfall Baustelle entsorg. 17 03 01**Anfallstelle Zuordnung AG*Wahl AN Kosten Ent. eANV*NW n. Unterl. AG**
StL-Nr. 2610254003171101
Gefährlichen Abfall aus Baustelle nach Unterlagen
des AG aufnehmen, laden, zur Entsorgungsanlage
befördern und entsorgen. Abrechnung nach
Wiegenachweisen.
Abfall = Ausbaustoffe mit teer-/ pechtypischen
Substanzen als kohlenteerhaltige Bitumengemische.
Abfallschlüsselnummer = 17 03 01*.
Gelösten Abfall an Anfallstelle laden.
Maßgebender Parameter nach Unterlagen des AG.
Entsorgung nach Wahl des AN.
Die Kosten und Gebühren der Abfallentsorgung und
die Bearbeitung im eANV trägt der AN.
Entsorgungsnachweis nach Unterlagen des AG.
Menge: 9,040 t
Leistungsbereichkatalog: 102

**02.03.0007 UngebTragsch. aufbrechen**
Ungebundene Tragschicht aus gebrochenen Mineralstoffen
bis 15 cm stark, in Gehweg- bzw. Fahrbahnflächen
aufbrechen. Das Abbruchmaterial ist AN-seitig  zu
laden, abzutransportieren und ordnungsgemäß zu
entsorgen. Die Entsorgungskosten werden gesondert Vergütet.
Ein Nachweis über die ordnungsgemäße Entsorgung ist
AN-seitig unentgeltlich beizubringen.

Ungebundene Tragschicht der Zuordnungsklasse BM-F3 gemäß
ErsatzbaustoffV.
Menge: 2,000 m3

**02.03.0008 Nicht gef. Abf. Baustelle entsorg. Boden 17 05 04*Zuordnung AG Anfallstelle*Wahl AN einr. Verbleib elektr.**
StL-Nr. 2610244008281101
Nicht gefährlichen Abfall aus Baustelle nach
Unterlagen des AG laden, zur Entsorgungsanlage
befördern und entsorgen. Abrechnung nach
Wiegenachweisen.
Abfall = Bodenaushub als Boden und Steine mit
Ausnahme derjenigen, die unter 17 05 03* fallen.
Abfallschlüssel = 17 05 04.
Maßgebender Parameter nach Unterlagen des AG.
Gelösten Abfall an Anfallstelle laden.
Entsorgung nach Wahl des AN. Kosten der
Abfallentsorgung trägt der AN.
Verbleibsdokumentation nach Unterlagen des AG
führen. Dokumentation und Wiegenachweise nach
Abschluss dem AG elektronisch übergeben.
Menge: 10,000 t
Leistungsbereichkatalog: 102

**02.03.0009 Gefährl. Abfall Baustelle entsorg. 17 05 03**Anfallstelle Zuordnung AG*Wahl AN Kosten Ent. eANV*NW n. Unterl. AG**
StL-Nr. 2610254001171101
Gefährlichen Abfall aus Baustelle nach Unterlagen
des AG aufnehmen, laden, zur Entsorgungsanlage
befördern und entsorgen. Abrechnung nach
Wiegenachweisen.
Abfall = Bodenaushub als Boden und Steine, die
gefährliche Stoffe enthalten.
Abfallschlüsselnummer = 17 05 03*.
Gelösten Abfall an Anfallstelle laden.
Maßgebender Parameter nach Unterlagen des AG.
Entsorgung nach Wahl des AN.
Die Kosten und Gebühren der Abfallentsorgung und
die Bearbeitung im eANV trägt der AN.
Entsorgungsnachweis nach Unterlagen des AG.
Menge: 5,000 t
Leistungsbereichkatalog: 102

**02.03.0010 Straßenkappen, aufnehmen**
Straßenkappen gem. vorgefundener Art und Größe
aufnehmen, säubern und innerhalb der Baustelle
verfahren und zwischenlagern.
Menge: 2,000 St

**02.03.0011 Aufnehmen von Straßenabläufen**
Aufnehmen von Straßenabläufen, bestehend aus Bodenteil,
Schaft, Aufsatz mit Abdeckung und Fundament C 12/15.
Straßenabläufe wie vorgefunden freilegen, aufnehmen,
säubern und innerhalb der Baustelle transportieren und
zwischenlagern. Fundament abbrechen. Das
Abbruchmaterial ist AN-seitig  zu laden,
abzutransportieren und ordnungsgemäß zu entsorgen. Die
Entsorgungskosten trägt  der AN. Ein Nachweis über
die ordnungsgemäße Entsorgung ist AN-seitig
unentgeltlich beizubringen.
Menge: 4,000 St

#### Unterabschnitt 02.04 Wiederherst. bef. Oberflächen

**02.04.0001 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 94,500 m2

**02.04.0002 Betonsteinpfl. o. Klinker verlegen**
Zwischengelagertes oder geliefertes Pflaster aus
Betonsteinen oder Klinkern gem. vorgefundener Art im
Verband auf vorverdichteter 3 cm dicker Bettung aus
Brechsand-Splitt-Gemisch (gem. DIN 18318) mit der
Körnung 0/5 mm in Flächen aller Art von Hand höhen- und
fluchtgerecht verlegen, die Fugen mit Reinsand der
Körnung 0/3 mm einschlämmen, anschließend die Fläche
säubern und profilgemäß mit einem Flächenrüttler
abrütteln und nochmals nachschlämmen.
Einschließlich der Verlegearbeiten von Hand in
Randbereichen und an Einbauten. Geschnittene
Pflastersteine dürfen nicht kleiner als ein halber
Normalstein sein. Erforderliche Pass- und Trennschnitte
zur lokalen Anpassung sind mit einzurechnen. Einschl.
Lieferung und Herstellung des Sandbettes.

Das Kehrgut aufnehmen, laden, abtransportieren und
ordnungsgemäß entsorgen. Die Entsorgungskosten trägt
der AN. Der Nachweis über die fachgerechte Entsorgung
ist unentgeltlich beizubringen.
Menge: 49,500 m2

**02.04.0003 Lieferung von Betonsteinpflaster**
Lieferung von Betonsteinpflaster gem. vorgefundener
Art.
Menge: 10,000 m2

**02.04.0004 Kleinpflaster verlegen**
Zwischengelagertes Kleinpflaster aus Granit gem.
vorgefundener Art auf vorverdichteter 3 cm dicker
Bettung aus Brechsand-Splitt-Gemisch (gem. DIN 18318)
mit der Körnung 0/5 mm in Flächen aller Art von Hand
höhen- und fluchtgerecht verlegen, die Fugen mit
Reinsand der Körnung 0/3 mm einschlämmen, anschließend
die Fläche säubern und profilgemäß mit einem
Flächenrüttler abrütteln und nochmals nachschlämmen.
Einschließlich der Verlegearbeiten von Hand in
Randbereichen und an Einbauten. Geschnittene
Pflastersteine dürfen nicht kleiner als ein halber
Normalstein sein. Erforderliche Pass- und Trennschnitte
zur lokalen Anpassung sind mit einzurechnen. Einschl.
Lieferung und Herstellung des Sandbettes.

Das Kehrgut aufnehmen, laden, abtransportieren und
ordnungsgemäß entsorgen. Die Entsorgungskosten trägt
der AN. Der Nachweis über die fachgerechte Entsorgung
ist unentgeltlich beizubringen.
Menge: 5,000 m2

**02.04.0005 Gehwegplatten verlegen**
Zwischengelagerte oder gelieferte Gehwegplatten gem.
vorgefundener Art und Größe auf 3 cm dickem Sandbett
verlegen, mit geeigneten Geräten abrütteln, mit
Pflastersand einschlämmen, abreiben und abfegen.
Erforderliche Pass- und Trennschnitte zur lokalen
Anpassung sind mit einzurechnen. Einschl. Lieferung und
Herstellung des Sandbettes.

Das Kehrgut aufnehmen, laden, abtransportieren und
ordnungsgemäß entsorgen. Die Entsorgungskosten trägt
der AN. Der Nachweis über die fachgerechte Entsorgung
ist unentgeltlich beizubringen.

Abmessungen der Gehwegplatten: 24/24 cm und 50/50 cm
Menge: 104,000 m2

**02.04.0006 Lieferung von Gehwegplatten**
Lieferung von Gehwegplatten 24/24/8 bzw. 50/50/8 cm aus
Beton, Farbe grau.
Menge: 43,000 m2

**02.04.0007 Schottertragsch. einb., d = 10 cm**
Schottertragschicht aus gebrochenen natürlichen
Mineralstoffen für Bauklasse III - IV nach RStO frei
Baustelle liefern und gem. ZTVT StB einbauen und
verdichten. Körnung 0/32 mm. Korn größer 2 mm =
gebrochene Mineralstoffe, Korn bis 2 mm = Sand. Die
Abrechnung erfolgt nach eingebauter Fläche, der
Materialnachweis unter Zugrundelegung des vom
Lieferwerk angegebenen Raumgewichtes. Der Einbau
erfolgt in einer Dicke von 10 cm. Erforderlicher
Verformungsmodul EV2= 100 MN/m2. Verhältniswert EV2:EV1
< = 2,2.
Einbau in Geh- und Radwegen in bituminös befestigten
Flächen.
Menge: 34,000 m2

**02.04.0008 Schottertragsch. einb., d = 20 cm**
wie vor, jedoch

Einbau erfolgt in einer Dicke von 20 cm.
Einbau in Fahrbahnen.
Menge: 8,000 m2

**02.04.0009 Asphalttragschicht d=14 cm herstl.**
Asphalttragschicht aus Asphalttragschichtmischgut AC 32 TS NTA herstellen. Anlieferung des Asphaltmischguts in thermoisolierten Transportbehältern.
In Verkehrsflächen der Belastungsklasse Bk 10.
Einbau 550 kg/m²
Einbaustärke 14 cm
Bindemittel [30/45 // 35/50 VL]

Einbau mit Beschicker und Straßenfertiger mit Absaugeinrichtung.
Verwendung von Fertigprodukten und Zusätzen zur TA nur über die Erfahrungssammlung der BASt zulässig.

Der Einbau erfolgt unter Berücksichtigung des vorh.
Quer- und Längsgefälles.
Menge: 42,500 m2

**02.04.0010 Flächen reinigen**
Verschmutzte bituminöse Flächen für den Einbau einer
Asphaltschicht vorbereiten. Fahrbahnen und
Fahrbahnnebenflächen, Zwickel und Streifen.
Verschmutzte Unterlage mit Kehrmaschinen (bei kleineren
Flächen von Hand), notfalls unter Zuhilfenahme von
Wasser, gründlich von festem und losem Staub, Sand,
Schmutz, leichtem Grasbewuchs reinigen. Das Kehrgut
laden, abtransportieren und ordnungsgemäß entsorgen.
Die Entsorgungskosten trägt der AN. Der Nachweis über
die fachgerechte Entsorgung ist unentgeltlich
beizubringen.
Menge: 42,500 m2

**02.04.0011 Bitumenemulsion**
Gereinigte Flächen mit ca. 0,3 kg/m2
polymermodifizierter Bitumenemulsion PmOB Art C U 60 K
nach "Merkblatt für Schichtenverbund, Nähte, Anschlüsse
und Randausbildung von Verkehrsflächen aus Asphalt"
(MSNAR) maschinell anspritzen. Angrenzende Flächen sind
bei Bedarf durch Schutzschild oder Abdeckung zu
schützen.
Menge: 42,500 m2

**02.04.0012 Bit. Fugenband**
Schmelzbares bituminöses Fugenband, 10 x 40 mm stark,
entsprechend ZTV Fug-StB, Teil 4, gemäß "Merkblatt für
Schichtenverbund, Nähte, Anschlüsse und Randausbildung
von Verkehrsflächen aus Asphalt" (MSNAR) liefern und an
vorhandenen Deckschichten nach den Vorschriften des
Herstellers mit dem zugehörigen Voranstrich verlegen.
Menge: 50,500 m

**02.04.0013 Asphaltdeckschicht d=4 cm herstl.**
Asphaltdeckschicht aus Asphaltbeton für Asphaltdeckschichten
AC 11 DS NTA herstellen. Anlieferung des Asphaltmischguts in thermoisolierten Transportbehältern.
In Verkehrsflächen der Belastungsklasse Bk 10.
Einbaumenge = 100 kg/m²
Einbaustärke d = 4 cm
Bindemittel [50/70 // 50/80 VL]

Einbau mit Beschicker und Straßenfertiger mit Absaugeinrichtung.
Verwendung von Fertigprodukten und Zusätzen zur TA nur über die Erfahrungssammlung der BASt zulässig.

Der Einbau erfolgt unter Berücksichtigung des vorh.
Quer- und Längsgefälles.
Menge: 42,500 m2

**02.04.0014 Abstreumaterial aufbringen**
Abstreumaterial gleichmäßig auf die noch warme
Oberfläche der Asphaltdeckschicht aufbringen und
einwalzen.
Nicht gebundenes und gelöstes Material (falls
erforderlich auch mehrfach) aufnehmen laden,
abtransportieren und ordnungsgemäß entsorgen. Die
Entsorgungskosten trägt der AN. Der Nachweis über die
fachgerechte Entsorgung ist unentgeltlich beizubringen.
Abstreumaterial: Lieferkörnung 1/3 mm.
Abstreumenge: 1,0 kg/m².
Menge: 42,500 m2

**02.04.0015 Straßenkappen wiedereinbauen**
Straßenkappen gem. vorgefundener Art und Größe
höhengerecht versetzen. Einschl. aller Nebenarbeiten
und Geräte.
Menge: 2,000 St

**02.04.0016 Zwischengel. Straßenabl. einb.**
Höhengerechtes Versetzen von zwischengelagerten
Straßenabläufen, bestehend aus:

Aufsatz aus Beton und Guss, Auflagering, Eimer, Schaft,
ggfs. Zwischenteil und Boden. Höhen- und
Fluchtgerechtes Versetzen, einschl. Betonauflager C
12/15, 10 cm dick.

Fugen mit Mörtel der MG III, DIN 1053, dicht füllen.
Füllung glattstreichen. Anschluss der Rohrleitung
fachgerecht herstellen.
Menge: 3,000 St

**02.04.0017 Straßenablauf liefern u. einbauen**
Straßenablauf DIN 4052 komplett aus Betonfertigteilen
liefern, höhen- und fluchtgerecht einbauen,
einschließlich Herstellung eines Betonfundaments aus
Beton C12/15, 10 cm dick herstellen. Fugen mit Mörtel
der MG III, DIN 1053, dicht füllen. Füllung
glattstreichen. Anschluss der Rohrleitung fachgerecht
herstellen.

Straßenablauf DIN 4052, mit Buderus-Aufsatz 305/520 mm,
Rinnenform bestehend aus:

Boden DIN 4052-1a, DN 150, mit Muffe für PVC-Rohre DN
150, Schaftkonus DIN 4052-5c,
verzinkter Eimer niedrige Bauform, DIN 4052-B1,
Auflagering DIN 4052-10a,
Buderus-Aufsatz Klasse C 250, Rinnenform,
DIN EN 124/DIN 1229, Schlitzweite 34,5 mm
Menge: 1,000 St

#### Unterabschnitt 02.05 Herstellung von Baugruben

*Hinweis: bis 02.05.0019*
bis 01.07.0019
Siehe Baubeschreibung 1.2 Hinweise
1.2.12 Erdarbeiten zur Erstellung von Baugruben.

**02.05.0001 Leitungserkundung**
StL-Nr. 21103014
Erkundung von Kabeln und Leitungen aller Art durch geeignete Methoden, z.B. durch Einholen von Kabelplänen
und/oder Einweisung durch den Leitungsträger. Die Vorschriften der Leitungsträger sind zu beachten. Abgerechnet wird nach der Anzahl der Bodenerkundungspunkte.
Menge: 1,000 St
Leistungsbereichkatalog: 103

**02.05.0002 Suchgraben, Grabentiefe bis 1,25 m**
Boden für Suchgraben nach Angaben des AG ausheben, zur
Wiederverwendung seitlich lagern und nach Beendigung
der Suche wieder einbauen und verdichten.
Bodenmaterial: Homogenbereich 1
Grabenbreite: i. M. 60 cm
Die Vorschriften der Versorgungsunternehmen sind zu
beachten.
Oberflächenaufbruch und -wiederherstellung werden
gesondert vergütet.
Grabentiefe bis 1,25 m.
Menge: 8,000 m

**02.05.0003 Oberboden abtragen und andecken**
Oberboden in einer Dicke bis zu 30 cm profilgerecht
abtragen und im Bereich des Baufeldes in Mieten
aufschütten. Der Oberboden ist durch geeignete
Maßnahmen vor Witterungseinflüssen und Verunreinigungen
zu schützen. Nach Beendigung der Baumaßnahme ist der
Oberboden gemäß vorgefundener Art wieder einzubauen und
zu profilieren. Steine sind abzusammeln und
ordnungsgemäß zu entsorgen.
Menge: 6,000 m3

**02.05.0004 Oberb. abtr. u. and., von Hand**
Oberboden von Hand im Gartenbereich in einer Dicke bis
zu 30 cm profilgerecht abtragen und im Bereich des
Baufeldes in Mieten aufschütten. Der Oberboden ist
durch geeignete Maßnahmen vor Witterungseinflüssen und
Verunreinigungen zu schützen. Nach Beendigung der
Baumaßnahme ist der Oberboden gemäß vorgefundener Art
wieder einzubauen und zu profilieren. Steine sind
abzusammeln und ordnungsgemäß zu entsorgen.
Menge: 2,000 m3

**02.05.0005 Bodenaushub BM-0**
Boden der Zuordnungsklasse > BM-0 gemäß ErsatzbaustoffV lösen,
ausheben, laden, abtransportieren und ordnungsgemäß
entsorgen. Die Entsorgungskosten trägt der AN. Der
Nachweis über die fachgerechte Entsorgung ist
unentgeltlich beizubringen. Die Baugrubensohle ist
gemäß DIN EN 1610 anzugleichen und zu verdichten.

Bodenmaterial: Homogenbereich 1

Die Abrechnung erfolgt nach dem Volumen der
verdichteten Menge.
Menge: 25,000 m3

**02.05.0006 Bodenaushub BM-F0***
Boden der Zuordnungsklasse > BM-F0* gemäß ErsatzbaustoffV lösen,
ausheben, laden, abtransportieren und ordnungsgemäß
entsorgen. Die Entsorgungskosten trägt der AN. Der
Nachweis über die fachgerechte Entsorgung ist
unentgeltlich beizubringen. Die Baugrubensohle ist
gemäß DIN EN 1610 anzugleichen und zu verdichten.

Bodenmaterial: Homogenbereich 1

Die Abrechnung erfolgt nach dem Volumen der
verdichteten Menge.
Menge: 25,000 m3

**02.05.0007 Bodenaushub BM-F2**
Boden der Zuordnungsklasse > BM-F2 gemäß ErsatzbaustoffV lösen,
ausheben, laden, abtransportieren und ordnungsgemäß
entsorgen. Die Entsorgungskosten trägt der AN. Der
Nachweis über die fachgerechte Entsorgung ist
unentgeltlich beizubringen. Die Baugrubensohle ist
gemäß DIN EN 1610 anzugleichen und zu verdichten.

Bodenmaterial: Homogenbereich 1

Die Abrechnung erfolgt nach dem Volumen der
verdichteten Menge.
Menge: 110,250 m3

**02.05.0008 Bodenaushub BM-F3**
Boden der Zuordnungsklasse > BM-F3 gemäß ErsatzbaustoffV lösen,
ausheben, laden, abtransportieren und ordnungsgemäß
entsorgen. Die Entsorgungskosten trägt der AN. Der
Nachweis über die fachgerechte Entsorgung ist
unentgeltlich beizubringen. Die Baugrubensohle ist
gemäß DIN EN 1610 anzugleichen und zu verdichten.

Bodenmaterial: Homogenbereich 1

Die Abrechnung erfolgt nach dem Volumen der
verdichteten Menge.
Menge: 8,000 m3

**02.05.0009 Bodenaushub >BM-F3**
Boden der Zuordnungsklasse > BM-F3 gemäß ErsatzbaustoffV lösen,
ausheben, laden, abtransportieren und ordnungsgemäß
entsorgen. Die Entsorgungskosten trägt der AN. Der
Nachweis über die fachgerechte Entsorgung ist
unentgeltlich beizubringen. Die Baugrubensohle ist
gemäß DIN EN 1610 anzugleichen und zu verdichten.

Bodenmaterial: Homogenbereich 1

Die Abrechnung erfolgt nach dem Volumen der
verdichteten Menge.
Menge: 27,000 m3

**02.05.0010 Aushub von Bauschutt etc.**
Bauschutt, Ziegelreste bzw. sonstiges Abbruchmaterial
aus Baugruben lösen und ausheben.
Die Entsorgung wird gesondert vergütet.
Ein Nachweis über die fachgerechte
Entsorgung ist  beizubringen.

Aushubmaterial ist unbelastet.

Als Zulage zu den Pos. 02.05.0004 - 02.05.0008.
Menge: 14,000 m3

**02.05.0011 Nicht gef. Abf. Baustelle entsorg. 17 09 04*Zuordnung AG Anfallstelle*Wahl AN einr. Verbleib elektr.**
StL-Nr. 2610244016281101
Nicht gefährlichen Abfall aus Baustelle nach
Unterlagen des AG laden, zur Entsorgungsanlage
befördern und entsorgen. Abrechnung nach
Wiegenachweisen.
Abfall = Gemischte Bau- und Abbruchabfälle mit
Ausnahme derjenigen, die unter 17 09 01, 17 09 02
und 17 09 03 fallen. Abfallschlüssel = 17 09 04.
Maßgebender Parameter nach Unterlagen des AG.
Gelösten Abfall an Anfallstelle laden.
Entsorgung nach Wahl des AN. Kosten der
Abfallentsorgung trägt der AN.
Verbleibsdokumentation nach Unterlagen des AG
führen. Dokumentation und Wiegenachweise nach
Abschluss dem AG elektronisch übergeben.
Menge: 16,500 t
Leistungsbereichkatalog: 102

**02.05.0012 Beton abbrechen**
Fundamente, Ummantelungen von Kabeln oder
Versorgungsleitungen, etc. aus Beton bzw. Stahlbeton
manuell mit Preßlufthammer abstemmen und zerkleinern,
ausheben, laden, abtransportieren und ordnungsgemäß
entsorgen. Die Entsorgungskosten trägt der AN. Ein
Nachweis über die fachgerechte Entsorgung ist
beizubringen.

Aushubmaterial ist unbelastet.

Vor dem Abstemmen ist mit der örtlichen Bauleitung ein
gemeinsames Aufmaß zu erstellen.

Als Zulage zu den Pos. 01.07.0004 - 01.07.0007.
Menge: 10,000 m3

**02.05.0013 Handaushub**
Boden in Baugruben von Hand lösen, ausheben, laden,
abtransportieren und ordnungs- gemäß entsorgen. Die
Entsorgungskosten trägt der AN. Ein Nachweis über die
fachgerechte Entsorgung ist beizubringen.

Bodenmaterial: Homogenbereich 1

Als Zulage zu den Pos. 02.05.0004 - 02.05.0007.
Menge: 34,000 m3

**02.05.0014 Querkreuzungen**
Querkreuzungen mit bestehenden Ver- und Entsorgungsleitungen (z. B. Gas, Wasser, Abwasser, Kabel),
herstellen. Die Leitungen sorgfältig freilegen,
unterstützen bzw. aufhängen. Die hierfür erforderlichen
Handschachtarbeiten zum Aufsuchen, Freilegen, Sichern
und die damit verbundenen Handschachtarbeiten unter den
Kabeln bzw. Rohrleitungen bis zur Baugrubensohle sind
hier mit einzukalkulieren.

Bei Verfüllung der Baugruben die Leitungen sorgfältig
unterstopfen und mit zu lieferndem Sand ummanteln.

Die UVV sowie die Richtlinien der betroffenen
Versorgungsträger sind zu beachten.

Rohrleitungen und Kabel, die in einem Bereich von 1,00
stgm Baugrubenhöhe x 1,00 lfm Baugrubenlänge x
Baugrubenbreite (maßgebend sind die entsprechenden
horizontalen und vertikalen Achsabstände der Leitungen
zueinander) liegen, werden nur als eine Kreuzung
vergütet. Querkreuzungen außerhalb dieses Bereiches
werden entsprechend als weitere Querkreuzung
abgerechnet.
Menge: 9,000 St

**02.05.0015 Baugrubenverbau**
Senkrechte Baugrubenwände mittels Kanaldielen
vollflächig verbauen, aus- und umsteifen sowie
rückbauen. Einschl. Gestellung über die gesamte Bauzeit
sowie An- und Abtransport aller erforderlichen
Verbaumaterialien.

Ausführung des Verbaus nach DIN 18300, 18303 und 4124,
nach DIN EN 1610 sowie den geltenden
Unfallverhütungsvorschriften der DGUV / BG Bau.

Vom Bieter anzugeben:

Eingesetzter Verbau: '......................................................'

Eine nachträgliche Auflockerung des Bodens beim Ziehen
des Verbaus wird wie folgt verhindert: '......................................................'

Mittlere Baugrubentiefe: ca. 1,90 m

Abgerechnet wird die sichtbare Verbaufläche, gemessen
von Baugrubensohle bis Geländeoberkante zuzüglich 10 cm
Überstand, jedoch nicht mehr als die tatsächlich
ausgeführte Verbaufläche. Anfallender Handverbau wird
gesondert vergütet.
Menge: 416,500 m2

**02.05.0016 Baugrubenverbau, Handverbau**
Handverbau für Baugrubenwände nach Erfordernis mit
Verbaumaterial nach DIN 4124 fachgerecht und nach den
Forderungen der UVV sichern, aus- und umsteifen,
Rückbau sowie An- und Abtransport und Gestellung aller
erforderlichen Materialien.
Aufgemessen und vergütet werden nur die sichtbaren
Verbauflächen, zuzüglich 10 cm Überstand. Das
Hinterfüllen des Verbaus ist mit einzukalkulieren und
wird nicht gesondert vergütet.
Menge: 8,400 m2

**02.05.0017 Abbruch Rohre**
Vorh. Kanalrohre DN 150 - DN 500 inkl. Formteile aus
Steinzeug und Beton trennen inkl. Trennschnitte,
aufnehmen, laden und ordnungsgemäß entsorgen. Die
Entsorgungskosten trägt der AN. Der Nachweis über die
fachgerechte Entsorgung ist unentgeltlich beizubringen.

Die Vergütung erfolgt nach der abgebrochenen
Kanallänge.
Menge: 67,100 m

**02.05.0018 Schachtanschlussstück DN 150 abb.**
Vorhandenes Schachtanschlussstück DN 150 aus der
Betonschachtwandung herausstemmen und zerkleinern.
Die anfallenden Materialien sind entsprechend ihrer
Verwendung zu trennen und einer Wiederverwertung oder
Deponie zuzuführen, einschl. aller Transport- und
Deponiegebühren.

Kanäle aus Beton
Menge: 1,000 St

**02.05.0019 Rohrauflager und -einbettung**
Sand oder Kies-Sand, Größtkorn 16 mm, als Rohrauflager
und Rohreinbettung für die Kanäle nach DIN EN 1610
liefern, über die gesamte Baugrubenfläche lagenweise
einbringen und verdichten, gemäß ZTVE-StB.
Stärke des Rohrauflagers: 15 cm
Höhe der Einbettung: 30 cm über Rohrscheitel

Die Vergütung erfolgt nach dem Volumen der verdichteten
Menge.
Menge: 75,000 m3

**02.05.0020 Verfüllung**
Böden der Gruppen GE, GW, GI, SE, SW, SI nach DIN 18
196 Tabelle 5 für die Baugrubenverfüllung frei
Verwendungsstelle liefern, abladen, lagenweise einbauen
und verdichten gemäß ZTVE-StB 09. Die Eignung des
angelieferten Materials ist nachzuweisen und das
Einverständnis des AG vor Anlieferung einzuholen.

Die Vergütung erfolgt nach dem Volumen der verdichteten
Menge.
Menge: 97,250 m3

#### Unterabschnitt 02.06 PP-Rohre und Formstücke

*Hinweis: bis 02.06.0020*
bis 02.06.0020
Siehe auch Baubeschreibung 1.2  Hinweis 1.2.17.

**02.06.0001 PP-Rohr, DA 160**
PP-Rohre DA 160 mit einseitiger Steckmuffe.
Die Leistungen beinhalten die Lieferung frei Verwendungsstelle, Einbau und sämtliche Nebenarbeiten und Geräte.
Siehe Baubeschreibung 1.2  Hinweis 1.2.17.
Menge: 44,000 m

**02.06.0002 PP-Überschiebmuffe DA 160**
PP-Überschiebmuffen  KGU DA 160.
Die Leistungen beinhalten die Lieferung frei Verwendungsstelle, Einbau und sämtliche Nebenarbeiten und Geräte.
Siehe Baubeschreibung 1.2  Hinweis 1.2.17.
Menge: 8,000 St

**02.06.0003 PP-Bogen, DA 160, 15° bis 45°**
PP-Bögen KGB DA 160, 15°, 30° und 45°.
Die Leistungen beinhalten die Lieferung frei Verwendungsstelle, Einbau und sämtliche Nebenarbeiten und Geräte.
Siehe Baubeschreibung 1.2  Hinweis 1.2.17.
Menge: 5,000 St

**02.06.0004 PP-Muffenstopfen, DA 160**
PP-Muffenstopfen KGM DA 160.
Die Leistungen beinhalten die Lieferung frei Verwendungsstelle, Einbau und sämtliche Nebenarbeiten und Geräte.
Siehe Baubeschreibung 1.2  Hinweis 1.2.17.
Menge: 2,000 St

**02.06.0005 PP-Einfachabzweig 45°, DA 160/160**
PP-Einfachabzweig KGEA DA 160/160.
Die Leistungen beinhalten die Lieferung frei Verwendungsstelle, Einbau und sämtliche Nebenarbeiten und Geräte.
Siehe Baubeschreibung 1.2  Hinweis 1.2.17.
Menge: 2,000 St

**02.06.0006 PP-Rohr, DA 315**
PP-Rohre DA 315 mit einseitiger Steckmuffe.
Die Leistungen beinhalten die Lieferung frei Verwendungsstelle, Einbau und sämtliche Nebenarbeiten und Geräte.
Siehe Baubeschreibung 1.2  Hinweis 1.2.17.
Menge: 5,000 m

**02.06.0007 PP-Überschiebmuffe DA 315**
PP-Überschiebmuffen  KGU DA 315.
Die Leistungen beinhalten die Lieferung frei Verwendungsstelle, Einbau und sämtliche Nebenarbeiten und Geräte.
Siehe Baubeschreibung 1.2  Hinweis 1.2.17.
Menge: 1,000 St

**02.06.0008 PP-Einfachabzweig 45°, DA 315/160**
PP-Einfachabzweig KGEA DA 315/160.
Die Leistungen beinhalten die Lieferung frei Verwendungsstelle, Einbau und sämtliche Nebenarbeiten und Geräte.
Siehe Baubeschreibung 1.2  Hinweis 1.2.17.
Menge: 2,000 St

**02.06.0009 PP-Rohr, DA 400**
PP-Rohre DA 400 mit einseitiger Steckmuffe.
Die Leistungen beinhalten die Lieferung frei Verwendungsstelle, Einbau und sämtliche Nebenarbeiten und Geräte.
Siehe Baubeschreibung 1.2  Hinweis 1.2.17.
Menge: 10,000 m

**02.06.0010 PP-Überschiebmuffe DA 400**
PP-Überschiebmuffen  KGU DA 400.
Die Leistungen beinhalten die Lieferung frei Verwendungsstelle, Einbau und sämtliche Nebenarbeiten und Geräte.
Siehe Baubeschreibung 1.2  Hinweis 1.2.17.
Menge: 4,000 St

**02.06.0011 PP-Einfachabzweig 45°, DA 400/160**
PP-Einfachabzweig KGEA DA 400/160.
Die Leistungen beinhalten die Lieferung frei Verwendungsstelle, Einbau und sämtliche Nebenarbeiten und Geräte.
Siehe Baubeschreibung 1.2  Hinweis 1.2.17.
Menge: 11,000 St

**02.06.0012 PP-Rohr, DA 500**
PP-Rohre DA 500 mit einseitiger Steckmuffe.
Die Leistungen beinhalten die Lieferung frei Verwendungsstelle, Einbau und sämtliche Nebenarbeiten und Geräte.
Siehe Baubeschreibung 1.2  Hinweis 1.2.17.
Menge: 5,000 m

**02.06.0013 PP-Überschiebmuffe DA 500**
PP-Überschiebmuffen  KGU DA 500.
Die Leistungen beinhalten die Lieferung frei Verwendungsstelle, Einbau und sämtliche Nebenarbeiten und Geräte.
Siehe Baubeschreibung 1.2  Hinweis 1.2.17.
Menge: 1,000 St

**02.06.0014 PP-Einfachabzweig 45°, DA 500/160**
PP-Einfachabzweig KGEA DA 500/160.
Die Leistungen beinhalten die Lieferung frei Verwendungsstelle, Einbau und sämtliche Nebenarbeiten und Geräte.
Siehe Baubeschreibung 1.2  Hinweis 1.2.17.
Menge: 1,000 St

**02.06.0015 Schachtanschluss DA 160 PP**
Anschluss von neuverlegten Rohren DA 160 PP an einen
vorh. Schacht aus Beton mit alter Anschlußöffnung DN
150, Schachtwanddicke bis 25 cm, herstellen. Lieferung
und höhen- und fluchtgerechter Einbau eines
Schachtfutters DN 150 aus KGF-PU.

Darin ist einzurechnen:
Aufweiten der alten Anschlussöffnung, Einlegen des
Schachtfutters, wasserdichtes Verfüllen des Ringraums
zwischen dem Schachtfutter und der alten
Anschlussöffnung mittels selbstverdichtendem Beton
entspr. DIN EN 206, C 20/25,  Expositionsklasse XA3,
mit Einlage von 2 Verpressschläuchen; erforderliche
Schal- und Rüstarbeiten. Alle anfallenden
Restmaterialien entsprechend Vorbemerkung einer Deponie
bzw. Wiederverwertungsanlage zuführen, einschl. aller
Transport- und Entsorgungskosten.
Menge: 1,000 St

**02.06.0016 Schachtanschlussstück DA 500**
Lieferung und Einbau eines Schachtanschlussstück DA 500
in das neu gemauerte Schachtbauwerk.
Menge: 2,000 St

**02.06.0017 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 5,000 St

**02.06.0018 Adapterformteil DN 300**
Adapterformteil Nennweite DN 300 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 300 der Fa. Funkegruppe
GmbH, Siegenbeckstraße 15, 59071 Hamm-Uentrop oder
gleichwertiger Art. Rohrkupplung: Fabrikat
VPC-Rohrkupplung der Fa. Funkegruppe GmbH,
oder gleichwertiger Art.
Menge: 2,000 St

**02.06.0019 Adapterformteil DN 400**
Adapterformteil Nennweite DN 400 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 400 der Fa. Funkegruppe
GmbH, Siegenbeckstraße 15, 59071 Hamm-Uentrop oder
gleichwertiger Art. Rohrkupplung: Fabrikat
VPC-Rohrkupplung der Fa. Funkegruppe GmbH,
oder gleichwertiger Art.
Menge: 22,000 St

**02.06.0020 Adapterformteil DN 500**
Adapterformteil Nennweite DN 500 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 500 der Fa. Funkegruppe
GmbH, Siegenbeckstraße 15, 59071 Hamm-Uentrop oder
gleichwertiger Art. Rohrkupplung: Fabrikat
VPC-Rohrkupplung der Fa. Funkegruppe GmbH,
oder gleichwertiger Art.
Menge: 2,000 St

#### Unterabschnitt 02.07 Vorh. Schacht neu einbauen

**02.07.0001 Schacht DN 400 aus- u. einb.**
Vorhandenen Schacht DN 400 aus- und wieder einbauen.
Im Zuge der Rohrverlegung ist ein vorhandener Schacht
DN 400 in der Höhenlage zu korrigieren.
Vorhandenen Schacht ausbauen seitlich lagern und auf
einem neu erstellten höhen- und fluchtgerecht
vorbereiteten Auflager wieder einbauen.
Höhe der Schächte: 1,10 m - 1,50 m

Die Vergütung erfolgt einmal je Schacht.
Menge: 1,000 St

#### Unterabschnitt 02.08 Herstellung von Einsteigschächten

*Hinweis: bis 02.08.0005*
Lieferung aller Materialien frei Verwendungsstelle, deren Einbau
sowie sämtliche Nebenarbeiten und Geräte.

**02.08.0001 Sauberkeitsschicht**
Herstellen einer Sauberkeitsschicht für
Einsteigschächte aus Beton  C 12/15 nach  DIN EN 206-1.

Dicke: 10 cm
Länge: 2,00 m
Breite: 2,00 m
Menge: 5,000 m2

**02.08.0002 Schachthals SH-M lief./einbau**
Liefern frei Verwendungsstelle sowie höhen- und
fluchtgerechter Einbau eines Schachthalses SH-M
1000/625 x 600, bestehend aus:
zylindrischer Schachtwand, s >= 150 mm,
wasserundurchlässiger Beton mit hohem Widerstand gegen
chemische Angriffe gemäß DIN 4030, Dichtung nach DIN
4060 als Gleitringdichtung mit zusätzlichem
Lastausgleichsring. Ausführung ohne Steigeisen.
Menge: 1,000 St

**02.08.0003 Auflagering Muffe lief./einbau**
Liefern frei Verwendungsstelle sowie höhen- und
fluchtgerechter Einbau eines Auflageringes  AR-V,
Nennweite 625 mm, bestehend aus:
zylindrischer Schachtwand, s = 120 mm,
wasserundurchlässiger Beton mit hohem Widerstand  gegen
chemische Angriffe gemäß DIN 4030.
Bauhöhen: 60, 80 oder 100 mm.

Die Auflageringe  sind auf einem neuen Mörtelbett zu
verlegen. Mörtel mit hoher Frühfestigkeit,
schrumpfungsfrei, frost- und tausalzbeständig für hohe
statische und dynamische Belastungen.
Menge: 3,000 St

**02.08.0004 Schachtabdeckung D 400, versetzen**
Schachtabdeckung, Klasse D 400, Kennmaß Ø 610 mm, nach
DIN EN 124 / DIN 1229 auf einer herzustellenden
Mörtelschicht einbauen.

Schachtkopfmörtel nach DIN 19573. Fabrikat: Topolit Fix
Vario der Firma P&T GmbH & Co. KG; oder gleichwertiger Art.
Menge: 2,000 St

**02.08.0005 Schmutzfänger liefern und einbauen**
Liefern frei Verwendungsstelle und Einbau eines
Schmutzfängers für Schachteinstiegsöffnungen mit einer
Nennweite von 625 mm. Schmutzfänger aus verzinktem
Stahlbleck gem. DIN 4271, schwer.
Menge: 3,000 St

#### Unterabschnitt 02.09 Offene Wasserhaltung, Regenw.

*Hinweis: bis Pos 02.09.0005*
Baugruben sind mittels offener Wasserhaltung von
Schichten- und Tagwasser freizuhalten.

**02.09.0001 Drängräben**
Drängräben, Breite 20 cm, Tiefe 20 cm, an einer
Baugrubenlängsseite ausheben, Dränrohre Ø 100 mm, frei
Verwendungsstelle liefern, unter Einhaltung des
erforderlichen Gefälles zum Pumpensumpf in der Baugrube
verlegen und mit einer Filterschicht von 5 cm, die dem
anstehenden Boden in Körnung und Dicke angepaßt ist,
umhüllen.

Die Dränung ist abschnittsweise nach der Rohrverlegung
zu verschließen. Dieses ist dem AG nachzuweisen.

Die Vergütung erfolgt einmal nach der Länge der
Baugrube.
Menge: 24,000 m

**02.09.0002 Pumpensümpfe**
Pumpensümpfe mit 0,5 m x 0,5 m Sohlquerschnitt bis 50
cm unter Baugrubensohle herstellen, verbauen und an die
Dränung anschließen. Nach Beendigung der Baumaßnahme
sind die Pumpensümpfe zurückzubauen und setzungsfrei zu
verfüllen.

Die Vergütung erfolgt einmal je hergestelltem
Pumpensumpf.
Menge: 6,000 St

**02.09.0003 Pumpeninstallation**
Betriebsbereite Installation und Abbau von elektrisch
betriebenen Tauchpumpen bzw. von Kreiselpumpen für die
Überpumpung des Grund- bzw. Schichtwassers einschl. der
erforderlichen Schlauchleitungen bis 150 m Länge,
Armaturen und Stromversorgung.

Pumpenleistung mind. 10 cbm/h
Förderhöhe: max. 5,00 m

Die Vergütung erfolgt einmal je installierter Pumpe.
Menge: 6,000 St

**02.09.0004 Pumpen vorhalten und betreiben**
Kreiselpumpe oder Tauchmotorpumpe mit einer
Förderleistung von mindestens 10 cbm/h bei einer
maximalen Förderhöhe von 5,00 m, einschl. aller
erforderlichen Anschlußkabel, elektrischer
Installationen, Armaturen, Schlauchleitungen bis 150 m
Länge und sonstiger Materialien, vorhalten und
betreiben.

Die Vergütung erfolgt einmal je Pumpe und Arbeitstag.
Menge: 16,000 d

**02.09.0005 Antragsunterlagen**
*** Pauschalposition
Aufstellung der Antragsunterlagen zur Genehmigung der
Entnahme des Grundwassers im Zuge der offenen
Wassserhaltung bei der zuständigen Fachbehörde,
einschl. der Genehmigungsgebühren.
Menge: 1,000 Psch

#### Unterabschnitt 02.10 Vakuumentwässerung

**02.10.0001 Vakuumentwässerung, Absenkung**
Absenkung des anstehenden Grundwassers bis zu 1,00 m.
Menge: 26,000 m

**02.10.0002 Antragsunterlagen**
*** Pauschalposition
Aufstellung der Antragsunterlagen zur Genehmigung der
GW-Absenkung bei der zuständigen Fachbehörde, einschl.
der Genehmigungsgebühren.
Menge: 1,000 Psch

#### Unterabschnitt 02.11 Materialien auf Nachweis

**02.11.0001 Reparaturmörtel lief. /einbau**
Lieferung und Einbau eines Reparaturmörtels nach DIN
19573, Tab. 11, Klasse B 2, XWW 1.
Menge: 20,000 kg

**02.11.0002 Beton C12/15 liefern und einbauen**
Lieferung und Einbau von Beton nach DIN1045 bzw. DIN EN
206-1 C12/15, XA3 (D), Dmax = 16 mm, Konsistenz F1 zur
Herstellung von Schachtsohlen.

Die Vergütung erfolgt nach dem Volumen der verdichteten
Masse.
Menge: 3,000 m3

### Abschnitt 03 Stadt Soltau

#### Unterabschnitt 03.00 57713501GA03

**03.00.0001 Gehwegplatten aufnehmen**
Gehwegplatten aus Beton einschl. Splitt-/Sandbettung
aufnehmen,säubern, innerhalb der
Baustelle transportieren und zwischenlagern.
Materialreste, Abbruch- und Bettungsmaterial sind
AN-seitig zu laden, abzutransportieren und
ordnungsgemäß zu entsorgen. Die Entsorgungskosten
trägt  der  AN. Ein Nachweis über die
ordnungsgemäße Entsorgung ist AN-seitig  unentgeltlich
beizubringen.

Abmessungen der Gehwegplatten: 24 / 24 cm und 50 / 50
cm
Menge: 4,000 m2

**03.00.0002 Betonsteinpfl. o.Klinker aufnehmen**
Pflaster aus Betonsteinen oder Klinkern einschließlich
Splitt-/Sandbettung aufnehmen, Pflastersteine säubern,
innerhalb der Baustelle transportieren und
zwischenlagern.  Materialreste, Abbruch- und
Bettungsmaterial sind AN-seitig  zu laden,
abzutransportieren und ordnungsgemäß zu entsorgen. Die
Entsorgungskosten  trägt  der  AN. Ein Nachweis über
die  ordnungsgemäße Entsorgung ist AN-seitig
unentgeltlich beizubringen.

Pflastersteine aus Beton: Rechteck, Fünfeck mit
unterschiedlich- en  Abmessungen
Klinker: 11,5 / 24 / 8 cm
Menge: 1,000 m2

**03.00.0003 UngebTragsch. aufbrechen**
Ungebundene Tragschicht aus gebrochenen Mineralstoffen
bis 15 cm stark, in Gehweg- bzw. Fahrbahnflächen
aufbrechen. Das Abbruchmaterial ist AN-seitig  zu
laden, abzutransportieren und ordnungsgemäß zu
entsorgen. Die Entsorgungskosten werden gesondert Vergütet.
Ein Nachweis über die ordnungsgemäße Entsorgung ist
AN-seitig unentgeltlich beizubringen.

Ungebundene Tragschicht der Zuordnungsklasse BM-F3 gemäß
ErsatzbautsoffV.
Menge: 2,000 m3

**03.00.0004 Bodenaushub >BM-F3**
Boden der Zuordnungsklasse > BM-F3 gemäß ErsatzbaustoffV lösen,
ausheben, laden, abtransportieren und ordnungsgemäß
entsorgen. Die Entsorgungskosten trägt der AN. Der
Nachweis über die fachgerechte Entsorgung ist
unentgeltlich beizubringen. Die Baugrubensohle ist
gemäß DIN EN 1610 anzugleichen und zu verdichten.

Bodenmaterial: Homogenbereich 1

Die Abrechnung erfolgt nach dem Volumen der
verdichteten Menge.
Menge: 3,000 m3

**03.00.0005 Handaushub**
Boden in Baugruben von Hand lösen, ausheben, laden,
abtransportieren und ordnungs- gemäß entsorgen. Die
Entsorgungskosten trägt der AN. Ein Nachweis über die
fachgerechte Entsorgung ist beizubringen.

Bodenmaterial: Homogenbereich 1

Als Zulage zu den Pos. 03.00.0005.
Menge: 1,000 m3

**03.00.0006 Baugrubenverbau**
Senkrechte Baugrubenwände mittels Kanaldielen
vollflächig verbauen, aus- und umsteifen sowie
rückbauen. Einschl. Gestellung über die gesamte Bauzeit
sowie An- und Abtransport aller erforderlichen
Verbaumaterialien.

Ausführung des Verbaus nach DIN 18300, 18303 und 4124,
nach DIN EN 1610 sowie den geltenden
Unfallverhütungsvorschriften der DGUV / BG Bau.

Vom Bieter anzugeben:

Eingesetzter Verbau: '......................................................'

Eine nachträgliche Auflockerung des Bodens beim Ziehen
des Verbaus wird wie folgt verhindert: '......................................................'

Mittlere Baugrubentiefe: ca. 1,90 m

Abgerechnet wird die sichtbare Verbaufläche, gemessen
von Baugrubensohle bis Geländeoberkante zuzüglich 10 cm
Überstand, jedoch nicht mehr als die tatsächlich
ausgeführte Verbaufläche. Anfallender Handverbau wird
gesondert vergütet.
Menge: 15,000 m2

**03.00.0007 Abbruch Rohre**
Vorh. Kanalrohre DN 150 - DN 500 inkl. Formteile aus
Steinzeug und Beton trennen inkl. Trennschnitte,
aufnehmen, laden und ordnungsgemäß entsorgen. Die
Entsorgungskosten trägt der AN. Der Nachweis über die
fachgerechte Entsorgung ist unentgeltlich beizubringen.

Die Vergütung erfolgt nach der abgebrochenen
Kanallänge.
Menge: 1,500 m

**03.00.0008 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 1,000 St

**03.00.0009 PP-Überschiebmuffe DA 160**
PP-Überschiebmuffen  KGU DA 160.
Menge: 1,000 St

**03.00.0010 PP-Rohr, DA 160**
PP-Rohre DA 160 mit einseitiger Steckmuffe.
Menge: 2,000 m

**03.00.0011 PP-Bogen, DA 160, 15° bis 45°**
PP-Bögen KGB DA 160, 15°, 30° und 45°.
Menge: 3,000 St

**03.00.0012 Rohrauflager und -einbettung**
Sand oder Kies-Sand, Größtkorn 16 mm, als Rohrauflager
und Rohreinbettung für die Kanäle nach DIN EN 1610
liefern, über die gesamte Baugrubenfläche lagenweise
einbringen und verdichten, gemäß ZTVE-StB.
Stärke des Rohrauflagers: 15 cm
Höhe der Einbettung: 30 cm über Rohrscheitel

Die Vergütung erfolgt nach dem Volumen der verdichteten
Menge.
Menge: 1,000 m3

**03.00.0013 Verfüllung**
Böden der Gruppen GE, GW, GI, SE, SW, SI nach DIN 18
196 Tabelle 5 für die Baugrubenverfüllung frei
Verwendungsstelle liefern, abladen, lagenweise einbauen
und verdichten gemäß ZTVE-StB 09. Die Eignung des
angelieferten Materials ist nachzuweisen und das
Einverständnis des AG vor Anlieferung einzuholen.

Die Vergütung erfolgt nach dem Volumen der verdichteten
Menge.
Menge: 6,500 m3

**03.00.0014 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 5,000 m2

**03.00.0015 Betonsteinpfl. o. Klinker verlegen**
Zwischengelagertes oder geliefertes Pflaster aus
Betonsteinen oder Klinkern gem. vorgefundener Art im
Verband auf vorverdichteter 3 cm dicker Bettung aus
Brechsand-Splitt-Gemisch (gem. DIN 18318) mit der
Körnung 0/5 mm in Flächen aller Art von Hand höhen- und
fluchtgerecht verlegen, die Fugen mit Reinsand der
Körnung 0/3 mm einschlämmen, anschließend die Fläche
säubern und profilgemäß mit einem Flächenrüttler
abrütteln und nochmals nachschlämmen.
Einschließlich der Verlegearbeiten von Hand in
Randbereichen und an Einbauten. Geschnittene
Pflastersteine dürfen nicht kleiner als ein halber
Normalstein sein. Erforderliche Pass- und Trennschnitte
zur lokalen Anpassung sind mit einzurechnen. Einschl.
Lieferung und Herstellung des Sandbettes.

Das Kehrgut aufnehmen, laden, abtransportieren und
ordnungsgemäß entsorgen. Die Entsorgungskosten trägt
der AN. Der Nachweis über die fachgerechte Entsorgung
ist unentgeltlich beizubringen.
Menge: 1,000 m2

**03.00.0016 Gehwegplatten verlegen**
Zwischengelagerte oder gelieferte Gehwegplatten gem.
vorgefundener Art und Größe auf 3 cm dickem Sandbett
verlegen, mit geeigneten Geräten abrütteln, mit
Pflastersand einschlämmen, abreiben und abfegen.
Erforderliche Pass- und Trennschnitte zur lokalen
Anpassung sind mit einzurechnen. Einschl. Lieferung und
Herstellung des Sandbettes.

Das Kehrgut aufnehmen, laden, abtransportieren und
ordnungsgemäß entsorgen. Die Entsorgungskosten trägt
der AN. Der Nachweis über die fachgerechte Entsorgung
ist unentgeltlich beizubringen.

Abmessungen der Gehwegplatten: 24/24 cm und 50/50 cm
Menge: 4,000 m2

**03.00.0017 Schottertragsch. einb., d = 10 cm**
Schottertragschicht aus gebrochenen natürlichen
Mineralstoffen für Bauklasse III - IV nach RStO frei
Baustelle liefern und gem. ZTVT StB einbauen und
verdichten. Körnung 0/32 mm. Korn größer 2 mm =
gebrochene Mineralstoffe, Korn bis 2 mm = Sand. Die
Abrechnung erfolgt nach eingebauter Fläche, der
Materialnachweis unter Zugrundelegung des vom
Lieferwerk angegebenen Raumgewichtes. Der Einbau
erfolgt in einer Dicke von 10 cm. Erforderlicher
Verformungsmodul EV2= 100 MN/m2. Verhältniswert EV2:EV1
< = 2,2.
Einbau in Geh- und Radwegen in bituminös befestigten
Flächen.
Menge: 2,000 m2

#### Unterabschnitt 03.01 57713502NN02

**03.01.0001 Gehwegplatten aufnehmen**
Gehwegplatten aus Beton einschl. Splitt-/Sandbettung
aufnehmen,säubern, innerhalb der
Baustelle transportieren und zwischenlagern.
Materialreste, Abbruch- und Bettungsmaterial sind
AN-seitig zu laden, abzutransportieren und
ordnungsgemäß zu entsorgen. Die Entsorgungskosten
trägt  der  AN. Ein Nachweis über die
ordnungsgemäße Entsorgung ist AN-seitig  unentgeltlich
beizubringen.

Abmessungen der Gehwegplatten: 24 / 24 cm und 50 / 50
cm
Menge: 4,000 m2

**03.01.0002 Betonsteinpfl. o.Klinker aufnehmen**
Pflaster aus Betonsteinen oder Klinkern einschließlich
Splitt-/Sandbettung aufnehmen, Pflastersteine säubern,
innerhalb der Baustelle transportieren und
zwischenlagern.  Materialreste, Abbruch- und
Bettungsmaterial sind AN-seitig  zu laden,
abzutransportieren und ordnungsgemäß zu entsorgen. Die
Entsorgungskosten  trägt  der  AN. Ein Nachweis über
die  ordnungsgemäße Entsorgung ist AN-seitig
unentgeltlich beizubringen.

Pflastersteine aus Beton: Rechteck, Fünfeck mit
unterschiedlich- en  Abmessungen
Klinker: 11,5 / 24 / 8 cm
Menge: 1,000 m2

**03.01.0003 UngebTragsch. aufbrechen**
Ungebundene Tragschicht aus gebrochenen Mineralstoffen
bis 15 cm stark, in Gehweg- bzw. Fahrbahnflächen
aufbrechen. Das Abbruchmaterial ist AN-seitig  zu
laden, abzutransportieren und ordnungsgemäß zu
entsorgen. Die Entsorgungskosten werden gesondert Vergütet.
Ein Nachweis über die ordnungsgemäße Entsorgung ist
AN-seitig unentgeltlich beizubringen.

Ungebundene Tragschicht der Zuordnungsklasse BM-F3 gemäß
ErsatzbaustoffV.
Menge: 2,000 m3

**03.01.0004 Bodenaushub >BM-F3**
Boden der Zuordnungsklasse > BM-F3 gemäß ErsatzbaustoffV lösen,
ausheben, laden, abtransportieren und ordnungsgemäß
entsorgen. Die Entsorgungskosten trägt der AN. Der
Nachweis über die fachgerechte Entsorgung ist
unentgeltlich beizubringen. Die Baugrubensohle ist
gemäß DIN EN 1610 anzugleichen und zu verdichten.

Bodenmaterial: Homogenbereich 1

Die Abrechnung erfolgt nach dem Volumen der
verdichteten Menge.
Menge: 3,000 m3

**03.01.0005 Handaushub**
Boden in Baugruben von Hand lösen, ausheben, laden,
abtransportieren und ordnungs- gemäß entsorgen. Die
Entsorgungskosten trägt der AN. Ein Nachweis über die
fachgerechte Entsorgung ist beizubringen.

Bodenmaterial: Homogenbereich 1

Als Zulage zu den Pos. 03.01.0004.
Menge: 1,000 m3

**03.01.0006 Baugrubenverbau**
Senkrechte Baugrubenwände mittels Kanaldielen
vollflächig verbauen, aus- und umsteifen sowie
rückbauen. Einschl. Gestellung über die gesamte Bauzeit
sowie An- und Abtransport aller erforderlichen
Verbaumaterialien.

Ausführung des Verbaus nach DIN 18300, 18303 und 4124,
nach DIN EN 1610 sowie den geltenden
Unfallverhütungsvorschriften der DGUV / BG Bau.

Vom Bieter anzugeben:

Eingesetzter Verbau: '......................................................'

Eine nachträgliche Auflockerung des Bodens beim Ziehen
des Verbaus wird wie folgt verhindert: '......................................................'

Mittlere Baugrubentiefe: ca. 1,90 m

Abgerechnet wird die sichtbare Verbaufläche, gemessen
von Baugrubensohle bis Geländeoberkante zuzüglich 10 cm
Überstand, jedoch nicht mehr als die tatsächlich
ausgeführte Verbaufläche. Anfallender Handverbau wird
gesondert vergütet.
Menge: 15,000 m2

**03.01.0007 Abbruch Rohre**
Vorh. Kanalrohre DN 150 - DN 500 inkl. Formteile aus
Steinzeug und Beton trennen inkl. Trennschnitte,
aufnehmen, laden und ordnungsgemäß entsorgen. Die
Entsorgungskosten trägt der AN. Der Nachweis über die
fachgerechte Entsorgung ist unentgeltlich beizubringen.

Die Vergütung erfolgt nach der abgebrochenen
Kanallänge.
Menge: 1,500 m

**03.01.0008 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 1,000 St

**03.01.0009 PP-Überschiebmuffe DA 160**
PP-Überschiebmuffen  KGU DA 160.
Menge: 1,000 St

**03.01.0010 PP-Rohr, DA 160**
PP-Rohre DA 160 mit einseitiger Steckmuffe.
Menge: 2,000 m

**03.01.0011 PP-Bogen, DA 160, 15° bis 45°**
PP-Bögen KGB DA 160, 15°, 30° und 45°.
Menge: 3,000 St

**03.01.0012 Rohrauflager und -einbettung**
Sand oder Kies-Sand, Größtkorn 16 mm, als Rohrauflager
und Rohreinbettung für die Kanäle nach DIN EN 1610
liefern, über die gesamte Baugrubenfläche lagenweise
einbringen und verdichten, gemäß ZTVE-StB.
Stärke des Rohrauflagers: 15 cm
Höhe der Einbettung: 30 cm über Rohrscheitel

Die Vergütung erfolgt nach dem Volumen der verdichteten
Menge.
Menge: 1,000 m3

**03.01.0013 Verfüllung**
Böden der Gruppen GE, GW, GI, SE, SW, SI nach DIN 18
196 Tabelle 5 für die Baugrubenverfüllung frei
Verwendungsstelle liefern, abladen, lagenweise einbauen
und verdichten gemäß ZTVE-StB 09. Die Eignung des
angelieferten Materials ist nachzuweisen und das
Einverständnis des AG vor Anlieferung einzuholen.

Die Vergütung erfolgt nach dem Volumen der verdichteten
Menge.
Menge: 6,500 m3

**03.01.0014 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 5,000 m2

**03.01.0015 Betonsteinpfl. o. Klinker verlegen**
Zwischengelagertes oder geliefertes Pflaster aus
Betonsteinen oder Klinkern gem. vorgefundener Art im
Verband auf vorverdichteter 3 cm dicker Bettung aus
Brechsand-Splitt-Gemisch (gem. DIN 18318) mit der
Körnung 0/5 mm in Flächen aller Art von Hand höhen- und
fluchtgerecht verlegen, die Fugen mit Reinsand der
Körnung 0/3 mm einschlämmen, anschließend die Fläche
säubern und profilgemäß mit einem Flächenrüttler
abrütteln und nochmals nachschlämmen.
Einschließlich der Verlegearbeiten von Hand in
Randbereichen und an Einbauten. Geschnittene
Pflastersteine dürfen nicht kleiner als ein halber
Normalstein sein. Erforderliche Pass- und Trennschnitte
zur lokalen Anpassung sind mit einzurechnen. Einschl.
Lieferung und Herstellung des Sandbettes.

Das Kehrgut aufnehmen, laden, abtransportieren und
ordnungsgemäß entsorgen. Die Entsorgungskosten trägt
der AN. Der Nachweis über die fachgerechte Entsorgung
ist unentgeltlich beizubringen.
Menge: 1,000 m2

**03.01.0016 Gehwegplatten verlegen**
Zwischengelagerte oder gelieferte Gehwegplatten gem.
vorgefundener Art und Größe auf 3 cm dickem Sandbett
verlegen, mit geeigneten Geräten abrütteln, mit
Pflastersand einschlämmen, abreiben und abfegen.
Erforderliche Pass- und Trennschnitte zur lokalen
Anpassung sind mit einzurechnen. Einschl. Lieferung und
Herstellung des Sandbettes.

Das Kehrgut aufnehmen, laden, abtransportieren und
ordnungsgemäß entsorgen. Die Entsorgungskosten trägt
der AN. Der Nachweis über die fachgerechte Entsorgung
ist unentgeltlich beizubringen.

Abmessungen der Gehwegplatten: 24/24 cm und 50/50 cm
Menge: 4,000 m2

**03.01.0017 Schottertragsch. einb., d = 10 cm**
Schottertragschicht aus gebrochenen natürlichen
Mineralstoffen für Bauklasse III - IV nach RStO frei
Baustelle liefern und gem. ZTVT StB einbauen und
verdichten. Körnung 0/32 mm. Korn größer 2 mm =
gebrochene Mineralstoffe, Korn bis 2 mm = Sand. Die
Abrechnung erfolgt nach eingebauter Fläche, der
Materialnachweis unter Zugrundelegung des vom
Lieferwerk angegebenen Raumgewichtes. Der Einbau
erfolgt in einer Dicke von 10 cm. Erforderlicher
Verformungsmodul EV2= 100 MN/m2. Verhältniswert EV2:EV1
< = 2,2.
Einbau in Geh- und Radwegen in bituminös befestigten
Flächen.
Menge: 2,000 m2

#### Unterabschnitt 03.02 57713502GA03

**03.02.0001 Gehwegplatten aufnehmen**
Gehwegplatten aus Beton einschl. Splitt-/Sandbettung
aufnehmen,säubern, innerhalb der
Baustelle transportieren und zwischenlagern.
Materialreste, Abbruch- und Bettungsmaterial sind
AN-seitig zu laden, abzutransportieren und
ordnungsgemäß zu entsorgen. Die Entsorgungskosten
trägt  der  AN. Ein Nachweis über die
ordnungsgemäße Entsorgung ist AN-seitig  unentgeltlich
beizubringen.

Abmessungen der Gehwegplatten: 24 / 24 cm und 50 / 50
cm
Menge: 4,000 m2

**03.02.0002 Asphaltschnitt, D bis 20 cm herst.**
Gerade Abbruchkanten an vorhandenen bituminösen Decken
unterschiedlicher Dicken bis 20 cm stark, mit Elektro-
oder Motorschneidgeräten fluchtgerecht und scharfkantig
herstellen. Der Rückschnitt gem. ZTV-A StB 97 wird
separat vergütet.

Das Schnittgut aufnehmen, laden, abtransportieren und
ordnungsgemäß entsorgen. Die Entsorgungskosten trägt
der AN. Der Nachweis über die fachgerechte Entsorgung
ist unentgeltlich beizubringen.
Menge: 4,000 m

**03.02.0003 Straßenbef., d. bis 20 cm, aufbr.**
Belastete bituminöse Straßenbefestigung
(Verwertungsklasse C), unterschiedlicher Dicken bis 20
cm stark, aufbrechen.
Die Entsorgung wird gesondert vergütet.
Ein Nachweis über die ordnungsgemäße Entsorgung ist
AN-seitig  unentgeltlich beizubringen.

Bituminöse Straßenbefestigung, Verwertungsklasse C
gemäß RuVA-StB 01.
Menge: 2,000 m2

**03.02.0004 Gefährl. Abfall Baustelle entsorg. 17 03 01**Anfallstelle Zuordnung AG*Wahl AN Kosten Ent. eANV*NW n. Unterl. AG**
StL-Nr. 2610254003171101
Gefährlichen Abfall aus Baustelle nach Unterlagen
des AG aufnehmen, laden, zur Entsorgungsanlage
befördern und entsorgen. Abrechnung nach
Wiegenachweisen.
Abfall = Ausbaustoffe mit teer-/ pechtypischen
Substanzen als kohlenteerhaltige Bitumengemische.
Abfallschlüsselnummer = 17 03 01*.
Gelösten Abfall an Anfallstelle laden.
Maßgebender Parameter nach Unterlagen des AG.
Entsorgung nach Wahl des AN.
Die Kosten und Gebühren der Abfallentsorgung und
die Bearbeitung im eANV trägt der AN.
Entsorgungsnachweis nach Unterlagen des AG.
Menge: 1,000 t
Leistungsbereichkatalog: 102

**03.02.0005 Suchgraben, Grabentiefe bis 1,25 m**
Boden für Suchgraben nach Angaben des AG ausheben, zur
Wiederverwendung seitlich lagern und nach Beendigung
der Suche wieder einbauen und verdichten.
Bodenmaterial: Homogenbereich 1
Grabenbreite: i. M. 60 cm
Die Vorschriften der Versorgungsunternehmen sind zu
beachten.
Oberflächenaufbruch und -wiederherstellung werden
gesondert vergütet.
Grabentiefe bis 1,25 m.
Menge: 2,000 m

**03.02.0006 Bodenaushub >BM-F3**
Boden der Zuordnungsklasse > BM-F3 gemäß ErsatzbaustoffV lösen,
ausheben, laden, abtransportieren und ordnungsgemäß
entsorgen. Die Entsorgungskosten trägt der AN. Der
Nachweis über die fachgerechte Entsorgung ist
unentgeltlich beizubringen. Die Baugrubensohle ist
gemäß DIN EN 1610 anzugleichen und zu verdichten.

Bodenmaterial: Homogenbereich 1

Die Abrechnung erfolgt nach dem Volumen der
verdichteten Menge.
Menge: 9,000 m3

**03.02.0007 Baugrubenverbau, Handverbau**
Handverbau für Baugrubenwände nach Erfordernis mit
Verbaumaterial nach DIN 4124 fachgerecht und nach den
Forderungen der UVV sichern, aus- und umsteifen,
Rückbau sowie An- und Abtransport und Gestellung aller
erforderlichen Materialien.
Aufgemessen und vergütet werden nur die sichtbaren
Verbauflächen, zuzüglich 10 cm Überstand. Das
Hinterfüllen des Verbaus ist mit einzukalkulieren und
wird nicht gesondert vergütet.
Menge: 16,000 m2

**03.02.0008 Abbruch Rohre**
Vorh. Kanalrohre DN 150 - DN 500 inkl. Formteile aus
Steinzeug und Beton trennen inkl. Trennschnitte,
aufnehmen, laden und ordnungsgemäß entsorgen. Die
Entsorgungskosten trägt der AN. Der Nachweis über die
fachgerechte Entsorgung ist unentgeltlich beizubringen.

Die Vergütung erfolgt nach der abgebrochenen
Kanallänge.
Menge: 1,400 m

**03.02.0009 PP-Rohr, DA 160**
PP-Rohre DA 160 mit einseitiger Steckmuffe.
Menge: 2,000 m

**03.02.0010 PP-Bogen, DA 160, 15° bis 45°**
PP-Bögen KGB DA 160, 15°, 30° und 45°.
Menge: 2,000 St

**03.02.0011 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 2,000 St

**03.02.0012 Rohrauflager und -einbettung**
Sand oder Kies-Sand, Größtkorn 16 mm, als Rohrauflager
und Rohreinbettung für die Kanäle nach DIN EN 1610
liefern, über die gesamte Baugrubenfläche lagenweise
einbringen und verdichten, gemäß ZTVE-StB.
Stärke des Rohrauflagers: 15 cm
Höhe der Einbettung: 30 cm über Rohrscheitel

Die Vergütung erfolgt nach dem Volumen der verdichteten
Menge.
Menge: 0,500 m3

**03.02.0013 Verfüllung**
Böden der Gruppen GE, GW, GI, SE, SW, SI nach DIN 18
196 Tabelle 5 für die Baugrubenverfüllung frei
Verwendungsstelle liefern, abladen, lagenweise einbauen
und verdichten gemäß ZTVE-StB 09. Die Eignung des
angelieferten Materials ist nachzuweisen und das
Einverständnis des AG vor Anlieferung einzuholen.

Die Vergütung erfolgt nach dem Volumen der verdichteten
Menge.
Menge: 4,500 m3

**03.02.0014 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 6,000 m2

**03.02.0015 Gehwegplatten verlegen**
Zwischengelagerte oder gelieferte Gehwegplatten gem.
vorgefundener Art und Größe auf 3 cm dickem Sandbett
verlegen, mit geeigneten Geräten abrütteln, mit
Pflastersand einschlämmen, abreiben und abfegen.
Erforderliche Pass- und Trennschnitte zur lokalen
Anpassung sind mit einzurechnen. Einschl. Lieferung und
Herstellung des Sandbettes.

Das Kehrgut aufnehmen, laden, abtransportieren und
ordnungsgemäß entsorgen. Die Entsorgungskosten trägt
der AN. Der Nachweis über die fachgerechte Entsorgung
ist unentgeltlich beizubringen.

Abmessungen der Gehwegplatten: 24/24 cm und 50/50 cm
Menge: 4,000 m2

**03.02.0016 Asphalttragschicht d = 14 cm herst.**
Asphalttragschicht aus Asphalttragschichtmischgut AC 32 TS NTA herstellen. Anlieferung des Asphaltmischguts in thermoisolierten Transportbehältern.
In Verkehrsflächen der Belastungsklasse Bk 10.
Einbau 550 kg/m²
Einbaustärke 14 cm
Bindemittel [30/45 // 35/50 VL]

Einbau mit Beschicker und Straßenfertiger mit Absaugeinrichtung.
Verwendung von Fertigprodukten und Zusätzen zur TA nur über die Erfahrungssammlung der BASt zulässig.

Der Einbau erfolgt unter Berücksichtigung des vorh.
Quer- und Längsgefälles.
Menge: 2,000 m2

**03.02.0017 Flächen reinigen**
Verschmutzte bituminöse Flächen für den Einbau einer
Asphaltschicht vorbereiten. Fahrbahnen und
Fahrbahnnebenflächen, Zwickel und Streifen.
Verschmutzte Unterlage mit Kehrmaschinen (bei kleineren
Flächen von Hand), notfalls unter Zuhilfenahme von
Wasser, gründlich von festem und losem Staub, Sand,
Schmutz, leichtem Grasbewuchs reinigen. Das Kehrgut
laden, abtransportieren und ordnungsgemäß entsorgen.
Die Entsorgungskosten trägt der AN. Der Nachweis über
die fachgerechte Entsorgung ist unentgeltlich
beizubringen.
Menge: 2,000 m2

**03.02.0018 Bitumenemulsion**
Gereinigte Flächen mit ca. 0,3 kg/m2
polymermodifizierter Bitumenemulsion PmOB Art C U 60 K
nach "Merkblatt für Schichtenverbund, Nähte, Anschlüsse
und Randausbildung von Verkehrsflächen aus Asphalt"
(MSNAR) maschinell anspritzen. Angrenzende Flächen sind
bei Bedarf durch Schutzschild oder Abdeckung zu
schützen.
Menge: 2,000 m2

**03.02.0019 Bit. Fugenband**
Schmelzbares bituminöses Fugenband, 10 x 40 mm stark,
entsprechend ZTV Fug-StB, Teil 4, gemäß "Merkblatt für
Schichtenverbund, Nähte, Anschlüsse und Randausbildung
von Verkehrsflächen aus Asphalt" (MSNAR) liefern und an
vorhandenen Deckschichten nach den Vorschriften des
Herstellers mit dem zugehörigen Voranstrich verlegen.
Menge: 6,000 m

**03.02.0020 Asphaltdeckschicht d = 4 cm herst.**
Asphaltdeckschicht aus Asphaltbeton für Asphaltdeckschichten
AC 11 DS NTA herstellen. Anlieferung des Asphaltmischguts in thermoisolierten Transportbehältern.
In Verkehrsflächen der Belastungsklasse Bk 10.
Einbaumenge = 100 kg/m²
Einbaustärke d = 4 cm
Bindemittel [50/70 // 50/80 VL]

Einbau mit Beschicker und Straßenfertiger mit Absaugeinrichtung.
Verwendung von Fertigprodukten und Zusätzen zur TA nur über die Erfahrungssammlung der BASt zulässig.

Der Einbau erfolgt unter Berücksichtigung des vorh.
Quer- und Längsgefälles.
Menge: 2,000 m2

**03.02.0021 Abstreumaterial aufbringen**
Abstreumaterial gleichmäßig auf die noch warme
Oberfläche der Asphaltdeckschicht aufbringen und
einwalzen.
Nicht gebundenes und gelöstes Material (falls
erforderlich auch mehrfach) aufnehmen laden,
abtransportieren und ordnungsgemäß entsorgen. Die
Entsorgungskosten trägt der AN. Der Nachweis über die
fachgerechte Entsorgung ist unentgeltlich beizubringen.
Abstreumaterial: Lieferkörnung 1/3 mm.
Abstreumenge: 1,0 kg/m².
Menge: 2,000 m2

#### Unterabschnitt 03.03 57713503NN01

**03.03.0001 Gehwegplatten aufnehmen**
Gehwegplatten aus Beton einschl. Splitt-/Sandbettung
aufnehmen,säubern, innerhalb der
Baustelle transportieren und zwischenlagern.
Materialreste, Abbruch- und Bettungsmaterial sind
AN-seitig zu laden, abzutransportieren und
ordnungsgemäß zu entsorgen. Die Entsorgungskosten
trägt  der  AN. Ein Nachweis über die
ordnungsgemäße Entsorgung ist AN-seitig  unentgeltlich
beizubringen.

Abmessungen der Gehwegplatten: 24 / 24 cm und 50 / 50
cm
Menge: 4,000 m2

**03.03.0002 Betonsteinpfl. o.Klinker aufnehmen**
Pflaster aus Betonsteinen oder Klinkern einschließlich
Splitt-/Sandbettung aufnehmen, Pflastersteine säubern,
innerhalb der Baustelle transportieren und
zwischenlagern.  Materialreste, Abbruch- und
Bettungsmaterial sind AN-seitig  zu laden,
abzutransportieren und ordnungsgemäß zu entsorgen. Die
Entsorgungskosten  trägt  der  AN. Ein Nachweis über
die  ordnungsgemäße Entsorgung ist AN-seitig
unentgeltlich beizubringen.

Pflastersteine aus Beton: Rechteck, Fünfeck mit
unterschiedlich- en  Abmessungen
Klinker: 11,5 / 24 / 8 cm
Menge: 1,000 m2

**03.03.0003 UngebTragsch. aufbrechen**
Ungebundene Tragschicht aus gebrochenen Mineralstoffen
bis 15 cm stark, in Gehweg- bzw. Fahrbahnflächen
aufbrechen. Das Abbruchmaterial ist AN-seitig  zu
laden, abzutransportieren und ordnungsgemäß zu
entsorgen. Die Entsorgungskosten werden gesondert Vergütet.
Ein Nachweis über die ordnungsgemäße Entsorgung ist
AN-seitig unentgeltlich beizubringen.

Ungebundene Tragschicht der Zuordnungsklasse BM-F3 gemäß
ErsatzbaustoffV.
Menge: 2,000 m3

**03.03.0004 Bodenaushub >BM-F3**
Boden der Zuordnungsklasse > BM-F3 gemäß ErsatzbaustoffV lösen,
ausheben, laden, abtransportieren und ordnungsgemäß
entsorgen. Die Entsorgungskosten trägt der AN. Der
Nachweis über die fachgerechte Entsorgung ist
unentgeltlich beizubringen. Die Baugrubensohle ist
gemäß DIN EN 1610 anzugleichen und zu verdichten.

Bodenmaterial: Homogenbereich 1

Die Abrechnung erfolgt nach dem Volumen der
verdichteten Menge.
Menge: 3,000 m3

**03.03.0005 Handaushub**
Boden in Baugruben von Hand lösen, ausheben, laden,
abtransportieren und ordnungs- gemäß entsorgen. Die
Entsorgungskosten trägt der AN. Ein Nachweis über die
fachgerechte Entsorgung ist beizubringen.

Bodenmaterial: Homogenbereich 1

Als Zulage zu den Pos. 03.03.0004.
Menge: 1,000 m3

**03.03.0006 Baugrubenverbau**
Senkrechte Baugrubenwände mittels Kanaldielen
vollflächig verbauen, aus- und umsteifen sowie
rückbauen. Einschl. Gestellung über die gesamte Bauzeit
sowie An- und Abtransport aller erforderlichen
Verbaumaterialien.

Ausführung des Verbaus nach DIN 18300, 18303 und 4124,
nach DIN EN 1610 sowie den geltenden
Unfallverhütungsvorschriften der DGUV / BG Bau.

Vom Bieter anzugeben:

Eingesetzter Verbau: '......................................................'

Eine nachträgliche Auflockerung des Bodens beim Ziehen
des Verbaus wird wie folgt verhindert: '......................................................'

Mittlere Baugrubentiefe: ca. 1,90 m

Abgerechnet wird die sichtbare Verbaufläche, gemessen
von Baugrubensohle bis Geländeoberkante zuzüglich 10 cm
Überstand, jedoch nicht mehr als die tatsächlich
ausgeführte Verbaufläche. Anfallender Handverbau wird
gesondert vergütet.
Menge: 15,000 m2

**03.03.0007 Abbruch Rohre**
Vorh. Kanalrohre DN 150 - DN 500 inkl. Formteile aus
Steinzeug und Beton trennen inkl. Trennschnitte,
aufnehmen, laden und ordnungsgemäß entsorgen. Die
Entsorgungskosten trägt der AN. Der Nachweis über die
fachgerechte Entsorgung ist unentgeltlich beizubringen.

Die Vergütung erfolgt nach der abgebrochenen
Kanallänge.
Menge: 1,500 m

**03.03.0008 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 1,000 St

**03.03.0009 PP-Überschiebmuffe DA 160**
PP-Überschiebmuffen  KGU DA 160.
Menge: 1,000 St

**03.03.0010 PP-Rohr, DA 160**
PP-Rohre DA 160 mit einseitiger Steckmuffe.
Menge: 2,000 m

**03.03.0011 PP-Bogen, DA 160, 15° bis 45°**
PP-Bögen KGB DA 160, 15°, 30° und 45°.
Menge: 3,000 St

**03.03.0012 Rohrauflager und -einbettung**
Sand oder Kies-Sand, Größtkorn 16 mm, als Rohrauflager
und Rohreinbettung für die Kanäle nach DIN EN 1610
liefern, über die gesamte Baugrubenfläche lagenweise
einbringen und verdichten, gemäß ZTVE-StB.
Stärke des Rohrauflagers: 15 cm
Höhe der Einbettung: 30 cm über Rohrscheitel

Die Vergütung erfolgt nach dem Volumen der verdichteten
Menge.
Menge: 1,000 m3

**03.03.0013 Verfüllung**
Böden der Gruppen GE, GW, GI, SE, SW, SI nach DIN 18
196 Tabelle 5 für die Baugrubenverfüllung frei
Verwendungsstelle liefern, abladen, lagenweise einbauen
und verdichten gemäß ZTVE-StB 09. Die Eignung des
angelieferten Materials ist nachzuweisen und das
Einverständnis des AG vor Anlieferung einzuholen.

Die Vergütung erfolgt nach dem Volumen der verdichteten
Menge.
Menge: 6,500 m3

**03.03.0014 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 5,000 m2

**03.03.0015 Betonsteinpfl. o. Klinker verlegen**
Zwischengelagertes oder geliefertes Pflaster aus
Betonsteinen oder Klinkern gem. vorgefundener Art im
Verband auf vorverdichteter 3 cm dicker Bettung aus
Brechsand-Splitt-Gemisch (gem. DIN 18318) mit der
Körnung 0/5 mm in Flächen aller Art von Hand höhen- und
fluchtgerecht verlegen, die Fugen mit Reinsand der
Körnung 0/3 mm einschlämmen, anschließend die Fläche
säubern und profilgemäß mit einem Flächenrüttler
abrütteln und nochmals nachschlämmen.
Einschließlich der Verlegearbeiten von Hand in
Randbereichen und an Einbauten. Geschnittene
Pflastersteine dürfen nicht kleiner als ein halber
Normalstein sein. Erforderliche Pass- und Trennschnitte
zur lokalen Anpassung sind mit einzurechnen. Einschl.
Lieferung und Herstellung des Sandbettes.

Das Kehrgut aufnehmen, laden, abtransportieren und
ordnungsgemäß entsorgen. Die Entsorgungskosten trägt
der AN. Der Nachweis über die fachgerechte Entsorgung
ist unentgeltlich beizubringen.
Menge: 1,000 m2

**03.03.0016 Gehwegplatten verlegen**
Zwischengelagerte oder gelieferte Gehwegplatten gem.
vorgefundener Art und Größe auf 3 cm dickem Sandbett
verlegen, mit geeigneten Geräten abrütteln, mit
Pflastersand einschlämmen, abreiben und abfegen.
Erforderliche Pass- und Trennschnitte zur lokalen
Anpassung sind mit einzurechnen. Einschl. Lieferung und
Herstellung des Sandbettes.

Das Kehrgut aufnehmen, laden, abtransportieren und
ordnungsgemäß entsorgen. Die Entsorgungskosten trägt
der AN. Der Nachweis über die fachgerechte Entsorgung
ist unentgeltlich beizubringen.

Abmessungen der Gehwegplatten: 24/24 cm und 50/50 cm
Menge: 4,000 m2

**03.03.0017 Schottertragsch. einb., d = 10 cm**
Schottertragschicht aus gebrochenen natürlichen
Mineralstoffen für Bauklasse III - IV nach RStO frei
Baustelle liefern und gem. ZTVT StB einbauen und
verdichten. Körnung 0/32 mm. Korn größer 2 mm =
gebrochene Mineralstoffe, Korn bis 2 mm = Sand. Die
Abrechnung erfolgt nach eingebauter Fläche, der
Materialnachweis unter Zugrundelegung des vom
Lieferwerk angegebenen Raumgewichtes. Der Einbau
erfolgt in einer Dicke von 10 cm. Erforderlicher
Verformungsmodul EV2= 100 MN/m2. Verhältniswert EV2:EV1
< = 2,2.
Einbau in Geh- und Radwegen in bituminös befestigten
Flächen.
Menge: 2,000 m2

#### Unterabschnitt 03.04 57713505HR04

**03.04.0001 HD-Reinigung von Schächten**
Siehe Baubeschreibung 1.2 Hinweis 1.2.19

HD-Reinigung von Schächten durchführen.

Schächte aus Mauerwerk, Ortbeton, Betonfertigteilen
oder einer Kombination der vorgenannten Materialien.
Runde Schächte DN 1000 bis DN 1500

Schachttiefe: bis 3,10 m
Menge: 1,000 St

**03.04.0002 HD-Spülung bis DN 150, bis 10 m**
Siehe baubeschreibung 1.2.18

HD-Spülung einer Anschlussleitung bis DN 150
durchführen, Verschmutzungsgrad bis 15 %, definiert
als  Höhe der  Ablagerungen  bezogen  auf  die
Rohrnennweite im Schachteinbindungsbereich.

Länge der Anschlussleitung: bis 10 m
Menge: 1,000 St

**03.04.0003 Zulage zu Pos. 03.04.0002**
Zulage zur  Pos. 03.04.0002 für die Reinigung der
Anschlussleitungen unter Verwendung eines geeigneten
Fräswerkzeuges für das Fräsen von einragenden
Hindernissen in Form von verfestigten Ablagerungen,
Inkrustationen, einragenden Dichtmasssen o. dgl.

Vom Bieter einzutragen:

Eingesetztes Fräswerkzeug / Bezeichnung / Hersteller: '......................................................'

Die Anschlussleitung ist unmittelbar im Anschluss an
den Einsatz des Fräswerkzeuges mittels Farbkamera
videotechnisch zu dokumentieren und auf
Hindernisfreiheit zu überprüfen, die Videodokumentation
ist zeitnah an den AG zu übergeben. Die Aufwendungen
für die vorgenannten Leistungen sind in den
Einheitspreis einzurechnen.

Das sich im Hauptkanal ansammelnde Fräsgut ist durch
eine HD-Reinigung des Hauptkanals zu entfernen. Die
Aufwendungen für die HD-Reinigung sind einzurechnen,
technische Ausführung beschrieben. Das
anfallende Räumgut ist ordnungsgemäß zu entsorgen. Die
Entsorgungskosten trägt der AN. Ein Nachweis über die
fachgerechte Entsorgung ist beizubringen.

Ist die Hindernisfreiheit nach dem Einsatz des
Fräswerkzeuges nicht gegeben, sind diese verbliebenen
Hindernisse mittels Fräsroboter (Einsatz und Vergütung
gemäß Pos. 00.30.0002) zu entfernen.

Länge der Anschlussleitung bis 10 m.
Menge: 1,000 St

**03.04.0004 Lining DN 150, L. bis. 5 m**
Siehe Baubeschreibung 1.2 Hinweis 1.2.4

Schlauchlining, Altrohrzustand II

Vorgegebene statische Randbedingungen:
Altrohrzustand II
Örtlich begrenzte Vorverformung: 2 % des
Schlauchlinerradius
Ovalisierung: 3 % des Schlauchlinerradius
Ringspaltbildung: 0,5 % des Schlauchlinerradius
GW-Stand: 1,50 m über Rohrsohle

Einbaulänge: bis 5 m

Einbau von Revisionsschächten oder offenen Baugruben
aus, ca. 1 Schlauchliner

Vom Bieter anzugeben:

Verfahrensname: '......................................................'

Materialkenngruppe: '......................................................'

Trägermaterial: '......................................................'

Art der Aushärtung: '......................................................'

Harz: '......................................................'

Harzhersteller: '......................................................'

Schlauchhersteller: '......................................................'

Einbauverfahren: '......................................................'

Ort der Tränkung: '......................................................'

Dicke des Schlauches: '......................................................' mm
,
(im ausgehärteten Zustand)
Menge: 3,100 m

**03.04.0005 Anschlusskragen einbauen**
Anbindung von Seitenzuläufen bis DN 150 in den mit
einem Schlauchliner ausgekleideten Kanälen DN 300 - DN
500, für Zuläufe, die unter einem Winkel von 45 bis 90
Grad zum Hauptkanal einmünden, durch Einbau eines
selbsttragenden Anschlusskragens, Anschlusskragen
bestehend aus Trägermaterial,  welches dem
Trägermaterial des Schlauchliners im Hauptkanal
entspricht, mit Epoxidharz getränkt,  der im Hauptrohr
umlaufend die Öffnung des Seitenzulaufes mindestens 6
cm weit überragt und von der Innenwand des Hauptrohres
aus mindestens 15 cm weit in den Seitenzulauf
einbindet.

Der selbsttragende Anschlusskragen ist mittels eines
geeigneten selbstfahrenden Packersystems formschlüssig
an der vorgesehenen Stelle einzubauen und auszuhärten.
Dicke des Kragens mindestens 3 mm. Einschl.
Positionierung des Zulaufkragens und Überwachung aller
erforderlichen Arbeitsschritte mittels TV-Kamera.

Die vorhandene Schlauchlineroberfläche und die
Oberfläche der Anschlussleitung ist im Bereich des
Anschlusskragens zu reinigen und mechanisch
aufzurauhen. Diese Arbeiten sind videotechnisch zu
dokumentieren, ansonsten erfolgt keine Vergütung der
gesamten Position. Die Ränder des Anschlusskragens sind
nach Erfordernis anzuglätten. Diese Arbeiten werden
nicht gesondert vergütet und sind mit einzukalkulieren.
Die Anschlusskragen sind in wasserfreiem Zustand
einzubauen.

Die zu reparierenden Zuläufe sind vor der Bauausführung
unentgeltlich zu kalibrieren.

Trägermaterial und Epoxidharz sind auf die
Abwassereigenschaften abzustimmen.

Abwassereigenschaften: Häusliches Abwasser nach ATV
A115.

Vom Bieter anzugeben:

Trägermaterial (Name und Hersteller): '......................................................'

Epoxidharz (Name und Hersteller): '......................................................'

Art der Reinigung: '......................................................'

Art der mechanischen Aufrauhung: '......................................................'

Vor Beginn der Arbeiten sind der Bauleitung
schriftliche Angaben über die maßgebenden technischen
Werte für eine ordnungsgemäße Aushärtung der
Anschlusskragen zu machen. Von allen Einbau- und
Aushärtungsvorgängen sind Protokolle anzufertigen und
der örtlichen Bauleitung zu übergeben.

Von allen wichtigen Einbauschritten und von allen
fertig sanierten Stellen sind unentgeltlich
Videoaufzeichnungen und Prints zu erstellen und der
örtlichen Bauleitung zu übergeben. Die Aufwendungen
sind einzurechnen und werden nicht gesondert vergütet.

Lieferung frei Verwendungsstelle, Einbau und Aushärtung
von epoxidharzgetränkten Anschlusskragen, einschl.
aller Nebenarbeiten und Geräte.
Menge: 1,000 St

#### Unterabschnitt 03.05 57711501GA02

**03.05.0001 Asphaltschnitt, D bis 20 cm herst.**
Gerade Abbruchkanten an vorhandenen bituminösen Decken
unterschiedlicher Dicken bis 20 cm stark, mit Elektro-
oder Motorschneidgeräten fluchtgerecht und scharfkantig
herstellen. Der Rückschnitt gem. ZTV-A StB 97 wird
separat vergütet.

Das Schnittgut aufnehmen, laden, abtransportieren und
ordnungsgemäß entsorgen. Die Entsorgungskosten trägt
der AN. Der Nachweis über die fachgerechte Entsorgung
ist unentgeltlich beizubringen.
Menge: 9,500 m

**03.05.0002 Straßenbef., d. bis 20 cm, aufbr.**
Belastete bituminöse Straßenbefestigung
(Verwertungsklasse C), unterschiedlicher Dicken bis 20
cm stark, aufbrechen.
Die Entsorgung wird gesondert vergütet.
Ein Nachweis über die ordnungsgemäße Entsorgung ist
AN-seitig  unentgeltlich beizubringen.

Bituminöse Straßenbefestigung, Verwertungsklasse C
gemäß RuVA-StB 01.
Menge: 7,500 m2

**03.05.0003 Gefährl. Abfall Baustelle entsorg. 17 03 01**Anfallstelle Zuordnung AG*Wahl AN Kosten Ent. eANV*NW n. Unterl. AG**
StL-Nr. 2610254003171101
Gefährlichen Abfall aus Baustelle nach Unterlagen
des AG aufnehmen, laden, zur Entsorgungsanlage
befördern und entsorgen. Abrechnung nach
Wiegenachweisen.
Abfall = Ausbaustoffe mit teer-/ pechtypischen
Substanzen als kohlenteerhaltige Bitumengemische.
Abfallschlüsselnummer = 17 03 01*.
Gelösten Abfall an Anfallstelle laden.
Maßgebender Parameter nach Unterlagen des AG.
Entsorgung nach Wahl des AN.
Die Kosten und Gebühren der Abfallentsorgung und
die Bearbeitung im eANV trägt der AN.
Entsorgungsnachweis nach Unterlagen des AG.
Menge: 2,160 t
Leistungsbereichkatalog: 102

**03.05.0004 Betonsteinpfl. o.Klinker aufnehmen**
Pflaster aus Betonsteinen oder Klinkern einschließlich
Splitt-/Sandbettung aufnehmen, Pflastersteine säubern,
innerhalb der Baustelle transportieren und
zwischenlagern.  Materialreste, Abbruch- und
Bettungsmaterial sind AN-seitig  zu laden,
abzutransportieren und ordnungsgemäß zu entsorgen. Die
Entsorgungskosten  trägt  der  AN. Ein Nachweis über
die  ordnungsgemäße Entsorgung ist AN-seitig
unentgeltlich beizubringen.

Pflastersteine aus Beton: Rechteck, Fünfeck mit
unterschiedlich- en  Abmessungen
Klinker: 11,5 / 24 / 8 cm
Menge: 1,250 m2

**03.05.0005 Suchgraben, Grabentiefe bis 1,25 m**
Boden für Suchgraben nach Angaben des AG ausheben, zur
Wiederverwendung seitlich lagern und nach Beendigung
der Suche wieder einbauen und verdichten.
Bodenmaterial: Homogenbereich 1
Grabenbreite: i. M. 60 cm
Die Vorschriften der Versorgungsunternehmen sind zu
beachten.
Oberflächenaufbruch und -wiederherstellung werden
gesondert vergütet.
Grabentiefe bis 1,25 m.
Menge: 3,000 m

**03.05.0006 Bodenaushub BM-0**
Boden der Zuordnungsklasse BM-0 gemäß ErsatzbaustoffV lösen,
ausheben, laden, abtransportieren und ordnungsgemäß
entsorgen. Die Entsorgungskosten trägt der AN. Der
Nachweis über die fachgerechte Entsorgung ist
unentgeltlich beizubringen. Die Baugrubensohle ist
gemäß DIN EN 1610 anzugleichen und zu verdichten.

Bodenmaterial: Homogenbereich 1

Die Abrechnung erfolgt nach dem Volumen der
verdichteten Menge.
Menge: 11,250 m3

**03.05.0007 Handaushub**
Boden in Baugruben von Hand lösen, ausheben, laden,
abtransportieren und ordnungs- gemäß entsorgen. Die
Entsorgungskosten trägt der AN. Ein Nachweis über die
fachgerechte Entsorgung ist beizubringen.

Bodenmaterial: Homogenbereich 1

Als Zulage zu den Pos. 03.05.0006.
Menge: 1,000 m3

**03.05.0008 Baugrubenverbau, Handverbau**
Handverbau für Baugrubenwände nach Erfordernis mit
Verbaumaterial nach DIN 4124 fachgerecht und nach den
Forderungen der UVV sichern, aus- und umsteifen,
Rückbau sowie An- und Abtransport und Gestellung aller
erforderlichen Materialien.
Aufgemessen und vergütet werden nur die sichtbaren
Verbauflächen, zuzüglich 10 cm Überstand. Das
Hinterfüllen des Verbaus ist mit einzukalkulieren und
wird nicht gesondert vergütet.
Menge: 17,600 m2

**03.05.0009 Abbruch Rohre**
Vorh. Kanalrohre DN 150 - DN 500 inkl. Formteile aus
Steinzeug und Beton trennen inkl. Trennschnitte,
aufnehmen, laden und ordnungsgemäß entsorgen. Die
Entsorgungskosten trägt der AN. Der Nachweis über die
fachgerechte Entsorgung ist unentgeltlich beizubringen.

Die Vergütung erfolgt nach der abgebrochenen
Kanallänge.
Menge: 3,000 m

**03.05.0010 Aushub von Bauschutt etc.**
Bauschutt, Ziegelreste bzw. sonstiges Abbruchmaterial
aus Baugruben lösen und ausheben.
Die Entsorgung wird gesondert vergütet.
Ein Nachweis über die fachgerechte
Entsorgung ist  beizubringen.

Aushubmaterial ist unbelastet.

Als Zulage zu Pos. 03.05.0006.
Menge: 0,500 m3

**03.05.0011 HD-Spülung bis DN 150,15 bis 20 m**
Siehe baubeschreibung 1.2.18

HD-Spülung einer Anschlussleitung bis DN 150
durchführen, Verschmutzungsgrad bis 15 %, definiert
als  Höhe der  Ablagerungen  bezogen  auf  die
Rohrnennweite im Schachteinbindungsbereich.

Länge der Anschlussleitung: über 15 m bis 20 m
Menge: 1,000 St

**03.05.0012 Wurzeleinwuchs bis 15%,**
Wurzeleinwuchs im Muffenbereich bis 15 %
Querschnittsreduzierung bündig mit der Rohrinnenwandung
abfräsen.

Kanäle DN 300 - DN 500.

Die Vergütung erfolgt einmal als 1 Stück für jede
bearbeitete Rohrverbindung.
Menge: 8,000 St

**03.05.0013 Lining DN 150, 15 b. 20 m, Schacht**
Siehe Baubeschreibung 1.2 Hinweis 1.2.4

Schlauchlining, Altrohrzustand II

Vorgegebene statische Randbedingungen:
Altrohrzustand II
Örtlich begrenzte Vorverformung: 2 % des
Schlauchlinerradius
Ovalisierung: 3 % des Schlauchlinerradius
Ringspaltbildung: 0,5 % des Schlauchlinerradius
GW-Stand: 1,50 m über Rohrsohle

Einbaulänge: über 15 m bis 20 m

Einbau von Revisionsschächten oder offenen Baugruben
aus, ca. 2 Schlauchliner

Vom Bieter anzugeben:

Verfahrensname: '......................................................'

Materialkenngruppe: '......................................................'

Trägermaterial: '......................................................'

Art der Aushärtung: '......................................................'

Harz: '......................................................'

Harzhersteller: '......................................................'

Schlauchhersteller: '......................................................'

Einbauverfahren: '......................................................'

Ort der Tränkung: '......................................................'

Dicke des Schlauches: '......................................................' mm
,
(im ausgehärteten Zustand)
Menge: 14,700 m

**03.05.0014 Anschlusskragen einbauen**
Anbindung von Seitenzuläufen bis DN 150 in den mit
einem Schlauchliner ausgekleideten Kanälen DN 300 - DN
500, für Zuläufe, die unter einem Winkel von 45 bis 90
Grad zum Hauptkanal einmünden, durch Einbau eines
selbsttragenden Anschlusskragens, Anschlusskragen
bestehend aus Trägermaterial,  welches dem
Trägermaterial des Schlauchliners im Hauptkanal
entspricht, mit Epoxidharz getränkt,  der im Hauptrohr
umlaufend die Öffnung des Seitenzulaufes mindestens 6
cm weit überragt und von der Innenwand des Hauptrohres
aus mindestens 15 cm weit in den Seitenzulauf
einbindet.

Der selbsttragende Anschlusskragen ist mittels eines
geeigneten selbstfahrenden Packersystems formschlüssig
an der vorgesehenen Stelle einzubauen und auszuhärten.
Dicke des Kragens mindestens 3 mm. Einschl.
Positionierung des Zulaufkragens und Überwachung aller
erforderlichen Arbeitsschritte mittels TV-Kamera.

Die vorhandene Schlauchlineroberfläche und die
Oberfläche der Anschlussleitung ist im Bereich des
Anschlusskragens zu reinigen und mechanisch
aufzurauhen. Diese Arbeiten sind videotechnisch zu
dokumentieren, ansonsten erfolgt keine Vergütung der
gesamten Position. Die Ränder des Anschlusskragens sind
nach Erfordernis anzuglätten. Diese Arbeiten werden
nicht gesondert vergütet und sind mit einzukalkulieren.
Die Anschlusskragen sind in wasserfreiem Zustand
einzubauen.

Die zu reparierenden Zuläufe sind vor der Bauausführung
unentgeltlich zu kalibrieren.

Trägermaterial und Epoxidharz sind auf die
Abwassereigenschaften abzustimmen.

Abwassereigenschaften: Häusliches Abwasser nach ATV
A115.

Vom Bieter anzugeben:

Trägermaterial (Name und Hersteller): '......................................................'

Epoxidharz (Name und Hersteller): '......................................................'

Art der Reinigung: '......................................................'

Art der mechanischen Aufrauhung: '......................................................'

Vor Beginn der Arbeiten sind der Bauleitung
schriftliche Angaben über die maßgebenden technischen
Werte für eine ordnungsgemäße Aushärtung der
Anschlusskragen zu machen. Von allen Einbau- und
Aushärtungsvorgängen sind Protokolle anzufertigen und
der örtlichen Bauleitung zu übergeben.

Von allen wichtigen Einbauschritten und von allen
fertig sanierten Stellen sind unentgeltlich
Videoaufzeichnungen und Prints zu erstellen und der
örtlichen Bauleitung zu übergeben. Die Aufwendungen
sind einzurechnen und werden nicht gesondert vergütet.

Lieferung frei Verwendungsstelle, Einbau und Aushärtung
von epoxidharzgetränkten Anschlusskragen, einschl.
aller Nebenarbeiten und Geräte.
Menge: 1,000 St

**03.05.0015 Absperrorgane DN 150 - DN 500**
Gestellen, Einbau, Betreiben und Ausbau pneumatischer
Absperrblasen bzw. Rohrverschlüsse, einschl. aller
Zubehörteile.

Absperrblasen bzw. -organe DN 150 - DN 500
Menge: 1,000 St

**03.05.0016 PP-Rohr, DA 160**
PP-Rohre DA 160 mit einseitiger Steckmuffe.
Menge: 3,000 m

**03.05.0017 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 1,000 St

**03.05.0018 PP-Einfachabzweig 45°, DA 160/160**
PP-Einfachabzweig KGEA DA 160/160.
Menge: 1,000 St

**03.05.0019 Rohrauflager und -einbettung**
Sand oder Kies-Sand, Größtkorn 16 mm, als Rohrauflager
und Rohreinbettung für die Kanäle nach DIN EN 1610
liefern, über die gesamte Baugrubenfläche lagenweise
einbringen und verdichten, gemäß ZTVE-StB.
Stärke des Rohrauflagers: 15 cm
Höhe der Einbettung: 30 cm über Rohrscheitel

Die Vergütung erfolgt nach dem Volumen der verdichteten
Menge.
Menge: 1,000 m3

**03.05.0020 Verfüllung**
Böden der Gruppen GE, GW, GI, SE, SW, SI nach DIN 18
196 Tabelle 5 für die Baugrubenverfüllung frei
Verwendungsstelle liefern, abladen, lagenweise einbauen
und verdichten gemäß ZTVE-StB 09. Die Eignung des
angelieferten Materials ist nachzuweisen und das
Einverständnis des AG vor Anlieferung einzuholen.

Die Vergütung erfolgt nach dem Volumen der verdichteten
Menge.
Menge: 11,250 m3

**03.05.0021 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 7,500 m2

**03.05.0022 Betonsteinpfl. o. Klinker verlegen**
Zwischengelagertes oder geliefertes Pflaster aus
Betonsteinen oder Klinkern gem. vorgefundener Art im
Verband auf vorverdichteter 3 cm dicker Bettung aus
Brechsand-Splitt-Gemisch (gem. DIN 18318) mit der
Körnung 0/5 mm in Flächen aller Art von Hand höhen- und
fluchtgerecht verlegen, die Fugen mit Reinsand der
Körnung 0/3 mm einschlämmen, anschließend die Fläche
säubern und profilgemäß mit einem Flächenrüttler
abrütteln und nochmals nachschlämmen.
Einschließlich der Verlegearbeiten von Hand in
Randbereichen und an Einbauten. Geschnittene
Pflastersteine dürfen nicht kleiner als ein halber
Normalstein sein. Erforderliche Pass- und Trennschnitte
zur lokalen Anpassung sind mit einzurechnen. Einschl.
Lieferung und Herstellung des Sandbettes.

Das Kehrgut aufnehmen, laden, abtransportieren und
ordnungsgemäß entsorgen. Die Entsorgungskosten trägt
der AN. Der Nachweis über die fachgerechte Entsorgung
ist unentgeltlich beizubringen.
Menge: 7,500 m2

**03.05.0023 Asphalttragschicht d = 14 cm herst.**
Asphalttragschicht aus Asphalttragschichtmischgut AC 32 TS NTA herstellen. Anlieferung des Asphaltmischguts in thermoisolierten Transportbehältern.
In Verkehrsflächen der Belastungsklasse Bk 10.
Einbau 550 kg/m²
Einbaustärke 14 cm
Bindemittel [30/45 // 35/50 VL]

Einbau mit Beschicker und Straßenfertiger mit Absaugeinrichtung.
Verwendung von Fertigprodukten und Zusätzen zur TA nur über die Erfahrungssammlung der BASt zulässig.

Der Einbau erfolgt unter Berücksichtigung des vorh.
Quer- und Längsgefälles.
Menge: 7,500 m2

**03.05.0024 Flächen reinigen**
Verschmutzte bituminöse Flächen für den Einbau einer
Asphaltschicht vorbereiten. Fahrbahnen und
Fahrbahnnebenflächen, Zwickel und Streifen.
Verschmutzte Unterlage mit Kehrmaschinen (bei kleineren
Flächen von Hand), notfalls unter Zuhilfenahme von
Wasser, gründlich von festem und losem Staub, Sand,
Schmutz, leichtem Grasbewuchs reinigen. Das Kehrgut
laden, abtransportieren und ordnungsgemäß entsorgen.
Die Entsorgungskosten trägt der AN. Der Nachweis über
die fachgerechte Entsorgung ist unentgeltlich
beizubringen.
Menge: 7,500 m2

**03.05.0025 Bitumenemulsion**
Gereinigte Flächen mit ca. 0,3 kg/m2
polymermodifizierter Bitumenemulsion PmOB Art C U 60 K
nach "Merkblatt für Schichtenverbund, Nähte, Anschlüsse
und Randausbildung von Verkehrsflächen aus Asphalt"
(MSNAR) maschinell anspritzen. Angrenzende Flächen sind
bei Bedarf durch Schutzschild oder Abdeckung zu
schützen.
Menge: 7,500 m2

**03.05.0026 Bit. Fugenband**
Schmelzbares bituminöses Fugenband, 10 x 40 mm stark,
entsprechend ZTV Fug-StB, Teil 4, gemäß "Merkblatt für
Schichtenverbund, Nähte, Anschlüsse und Randausbildung
von Verkehrsflächen aus Asphalt" (MSNAR) liefern und an
vorhandenen Deckschichten nach den Vorschriften des
Herstellers mit dem zugehörigen Voranstrich verlegen.
Menge: 9,500 m

**03.05.0027 Asphaltdeckschicht d = 4 cm herst.**
Asphaltdeckschicht aus Asphaltbeton für Asphaltdeckschichten
AC 11 DS NTA herstellen. Anlieferung des Asphaltmischguts in thermoisolierten Transportbehältern.
In Verkehrsflächen der Belastungsklasse Bk 10.
Einbaumenge = 100 kg/m²
Einbaustärke d = 4 cm
Bindemittel [50/70 // 50/80 VL]

Einbau mit Beschicker und Straßenfertiger mit Absaugeinrichtung.
Verwendung von Fertigprodukten und Zusätzen zur TA nur über die Erfahrungssammlung der BASt zulässig.

Der Einbau erfolgt unter Berücksichtigung des vorh.
Quer- und Längsgefälles.
Menge: 7,500 m2

**03.05.0028 Abstreumaterial aufbringen**
Abstreumaterial gleichmäßig auf die noch warme
Oberfläche der Asphaltdeckschicht aufbringen und
einwalzen.
Nicht gebundenes und gelöstes Material (falls
erforderlich auch mehrfach) aufnehmen laden,
abtransportieren und ordnungsgemäß entsorgen. Die
Entsorgungskosten trägt der AN. Der Nachweis über die
fachgerechte Entsorgung ist unentgeltlich beizubringen.
Abstreumaterial: Lieferkörnung 1/3 mm.
Abstreumenge: 1,0 kg/m².
Menge: 7,500 m2

**03.05.0029 Befahrung Anschlussleitungen**
Befahrung Anschlussleitungen  DN 150, L10 b. 20 m
ca. 15 St. Anschlussleitungen.
Länge der Anschlussleitung: über 10 m bis 20 m.
Menge: 17,700 m

#### Unterabschnitt 03.06 57711501NN08

**03.06.0001 Gehwegplatten aufnehmen**
Gehwegplatten aus Beton einschl. Splitt-/Sandbettung
aufnehmen,säubern, innerhalb der
Baustelle transportieren und zwischenlagern.
Materialreste, Abbruch- und Bettungsmaterial sind
AN-seitig zu laden, abzutransportieren und
ordnungsgemäß zu entsorgen. Die Entsorgungskosten
trägt  der  AN. Ein Nachweis über die
ordnungsgemäße Entsorgung ist AN-seitig  unentgeltlich
beizubringen.

Abmessungen der Gehwegplatten: 24 / 24 cm und 50 / 50
cm
Menge: 12,000 m2

**03.06.0002 Bodenaushub BM-F3**
Boden der Zuordnungsklasse BM-F3 gemäß ErsatzbaustoffV lösen,
ausheben, laden, abtransportieren und ordnungsgemäß
entsorgen. Die Entsorgungskosten trägt der AN. Der
Nachweis über die fachgerechte Entsorgung ist
unentgeltlich beizubringen. Die Baugrubensohle ist
gemäß DIN EN 1610 anzugleichen und zu verdichten.

Bodenmaterial: Homogenbereich 1

Die Abrechnung erfolgt nach dem Volumen der
verdichteten Menge.
Menge: 18,000 m3

**03.06.0003 Querkreuzungen**
Querkreuzungen mit bestehenden Ver- und Entsorgungsleitungen (z. B. Gas, Wasser, Abwasser, Kabel),
herstellen. Die Leitungen sorgfältig freilegen,
unterstützen bzw. aufhängen. Die hierfür erforderlichen
Handschachtarbeiten zum Aufsuchen, Freilegen, Sichern
und die damit verbundenen Handschachtarbeiten unter den
Kabeln bzw. Rohrleitungen bis zur Baugrubensohle sind
hier mit einzukalkulieren.

Bei Verfüllung der Baugruben die Leitungen sorgfältig
unterstopfen und mit zu lieferndem Sand ummanteln.

Die UVV sowie die Richtlinien der betroffenen
Versorgungsträger sind zu beachten.

Rohrleitungen und Kabel, die in einem Bereich von 1,00
stgm Baugrubenhöhe x 1,00 lfm Baugrubenlänge x
Baugrubenbreite (maßgebend sind die entsprechenden
horizontalen und vertikalen Achsabstände der Leitungen
zueinander) liegen, werden nur als eine Kreuzung
vergütet. Querkreuzungen außerhalb dieses Bereiches
werden entsprechend als weitere Querkreuzung
abgerechnet.
Menge: 1,000 St

**03.06.0004 Baugrubenverbau**
Senkrechte Baugrubenwände mittels Kanaldielen
vollflächig verbauen, aus- und umsteifen sowie
rückbauen. Einschl. Gestellung über die gesamte Bauzeit
sowie An- und Abtransport aller erforderlichen
Verbaumaterialien.

Ausführung des Verbaus nach DIN 18300, 18303 und 4124,
nach DIN EN 1610 sowie den geltenden
Unfallverhütungsvorschriften der DGUV / BG Bau.

Vom Bieter anzugeben:

Eingesetzter Verbau: '......................................................'

Eine nachträgliche Auflockerung des Bodens beim Ziehen
des Verbaus wird wie folgt verhindert: '......................................................'

Mittlere Baugrubentiefe: ca. 1,90 m

Abgerechnet wird die sichtbare Verbaufläche, gemessen
von Baugrubensohle bis Geländeoberkante zuzüglich 10 cm
Überstand, jedoch nicht mehr als die tatsächlich
ausgeführte Verbaufläche. Anfallender Handverbau wird
gesondert vergütet.
Menge: 22,500 m2

**03.06.0005 Abbruch Rohre**
Vorh. Kanalrohre DN 150 - DN 500 inkl. Formteile aus
Steinzeug und Beton trennen inkl. Trennschnitte,
aufnehmen, laden und ordnungsgemäß entsorgen. Die
Entsorgungskosten trägt der AN. Der Nachweis über die
fachgerechte Entsorgung ist unentgeltlich beizubringen.

Die Vergütung erfolgt nach der abgebrochenen
Kanallänge.
Menge: 6,000 m

**03.06.0006 PP-Rohr, DA 160**
PP-Rohre DA 160 mit einseitiger Steckmuffe.
Menge: 6,000 m

**03.06.0007 PP-Bogen, DA 160, 15° bis 45°**
PP-Bögen KGB DA 160, 15°, 30° und 45°.
Menge: 3,000 St

**03.06.0008 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 2,000 St

**03.06.0009 Rohrauflager und -einbettung**
Sand oder Kies-Sand, Größtkorn 16 mm, als Rohrauflager
und Rohreinbettung für die Kanäle nach DIN EN 1610
liefern, über die gesamte Baugrubenfläche lagenweise
einbringen und verdichten, gemäß ZTVE-StB.
Stärke des Rohrauflagers: 15 cm
Höhe der Einbettung: 30 cm über Rohrscheitel

Die Vergütung erfolgt nach dem Volumen der verdichteten
Menge.
Menge: 2,000 m3

**03.06.0010 Verfüllung**
Böden der Gruppen GE, GW, GI, SE, SW, SI nach DIN 18
196 Tabelle 5 für die Baugrubenverfüllung frei
Verwendungsstelle liefern, abladen, lagenweise einbauen
und verdichten gemäß ZTVE-StB 09. Die Eignung des
angelieferten Materials ist nachzuweisen und das
Einverständnis des AG vor Anlieferung einzuholen.

Die Vergütung erfolgt nach dem Volumen der verdichteten
Menge.
Menge: 17,500 m3

**03.06.0011 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 12,000 m2

**03.06.0012 Gehwegplatten verlegen**
Zwischengelagerte oder gelieferte Gehwegplatten gem.
vorgefundener Art und Größe auf 3 cm dickem Sandbett
verlegen, mit geeigneten Geräten abrütteln, mit
Pflastersand einschlämmen, abreiben und abfegen.
Erforderliche Pass- und Trennschnitte zur lokalen
Anpassung sind mit einzurechnen. Einschl. Lieferung und
Herstellung des Sandbettes.

Das Kehrgut aufnehmen, laden, abtransportieren und
ordnungsgemäß entsorgen. Die Entsorgungskosten trägt
der AN. Der Nachweis über die fachgerechte Entsorgung
ist unentgeltlich beizubringen.

Abmessungen der Gehwegplatten: 24/24 cm und 50/50 cm
Menge: 12,000 m2

#### Unterabschnitt 03.07 57711501GA03

**03.07.0001 Gehwegplatten aufnehmen**
Gehwegplatten aus Beton einschl. Splitt-/Sandbettung
aufnehmen,säubern, innerhalb der
Baustelle transportieren und zwischenlagern.
Materialreste, Abbruch- und Bettungsmaterial sind
AN-seitig zu laden, abzutransportieren und
ordnungsgemäß zu entsorgen. Die Entsorgungskosten
trägt  der  AN. Ein Nachweis über die
ordnungsgemäße Entsorgung ist AN-seitig  unentgeltlich
beizubringen.

Abmessungen der Gehwegplatten: 24 / 24 cm und 50 / 50
cm
Menge: 4,000 m2

**03.07.0002 Betonsteinpfl. o.Klinker aufnehmen**
Pflaster aus Betonsteinen oder Klinkern einschließlich
Splitt-/Sandbettung aufnehmen, Pflastersteine säubern,
innerhalb der Baustelle transportieren und
zwischenlagern.  Materialreste, Abbruch- und
Bettungsmaterial sind AN-seitig  zu laden,
abzutransportieren und ordnungsgemäß zu entsorgen. Die
Entsorgungskosten  trägt  der  AN. Ein Nachweis über
die  ordnungsgemäße Entsorgung ist AN-seitig
unentgeltlich beizubringen.

Pflastersteine aus Beton: Rechteck, Fünfeck mit
unterschiedlich- en  Abmessungen
Klinker: 11,5 / 24 / 8 cm
Menge: 1,000 m2

**03.07.0003 Asphaltschnitt, D bis 20 cm herst.**
Gerade Abbruchkanten an vorhandenen bituminösen Decken
unterschiedlicher Dicken bis 20 cm stark, mit Elektro-
oder Motorschneidgeräten fluchtgerecht und scharfkantig
herstellen. Der Rückschnitt gem. ZTV-A StB 97 wird
separat vergütet.

Das Schnittgut aufnehmen, laden, abtransportieren und
ordnungsgemäß entsorgen. Die Entsorgungskosten trägt
der AN. Der Nachweis über die fachgerechte Entsorgung
ist unentgeltlich beizubringen.
Menge: 4,000 m

**03.07.0004 Straßenbef., d. bis 20 cm, aufbr.**
Belastete bituminöse Straßenbefestigung
(Verwertungsklasse C), unterschiedlicher Dicken bis 20
cm stark, aufbrechen.
Die Entsorgung wird gesondert vergütet.
Ein Nachweis über die ordnungsgemäße Entsorgung ist
AN-seitig  unentgeltlich beizubringen.

Bituminöse Straßenbefestigung, Verwertungsklasse C
gemäß RuVA-StB 01.
Menge: 2,000 m2

**03.07.0005 Gefährl. Abfall Baustelle entsorg. 17 03 01**Anfallstelle Zuordnung AG*Wahl AN Kosten Ent. eANV*NW n. Unterl. AG**
StL-Nr. 2610254003171101
Gefährlichen Abfall aus Baustelle nach Unterlagen
des AG aufnehmen, laden, zur Entsorgungsanlage
befördern und entsorgen. Abrechnung nach
Wiegenachweisen.
Abfall = Ausbaustoffe mit teer-/ pechtypischen
Substanzen als kohlenteerhaltige Bitumengemische.
Abfallschlüsselnummer = 17 03 01*.
Gelösten Abfall an Anfallstelle laden.
Maßgebender Parameter nach Unterlagen des AG.
Entsorgung nach Wahl des AN.
Die Kosten und Gebühren der Abfallentsorgung und
die Bearbeitung im eANV trägt der AN.
Entsorgungsnachweis nach Unterlagen des AG.
Menge: 1,000 t
Leistungsbereichkatalog: 102

**03.07.0006 Suchgraben, Grabentiefe bis 1,25 m**
Boden für Suchgraben nach Angaben des AG ausheben, zur
Wiederverwendung seitlich lagern und nach Beendigung
der Suche wieder einbauen und verdichten.
Bodenmaterial: Homogenbereich 1
Grabenbreite: i. M. 60 cm
Die Vorschriften der Versorgungsunternehmen sind zu
beachten.
Oberflächenaufbruch und -wiederherstellung werden
gesondert vergütet.
Grabentiefe bis 1,25 m.
Menge: 2,000 m

**03.07.0007 Bodenaushub BM-o**
Boden der Zuordnungsklasse BM-0 gemäß ErsatzbaustoffV lösen,
ausheben, laden, abtransportieren und ordnungsgemäß
entsorgen. Die Entsorgungskosten trägt der AN. Der
Nachweis über die fachgerechte Entsorgung ist
unentgeltlich beizubringen. Die Baugrubensohle ist
gemäß DIN EN 1610 anzugleichen und zu verdichten.

Bodenmaterial: Homogenbereich 1

Die Abrechnung erfolgt nach dem Volumen der
verdichteten Menge.
Menge: 13,500 m3

**03.07.0008 Handaushub**
Boden in Baugruben von Hand lösen, ausheben, laden,
abtransportieren und ordnungs- gemäß entsorgen. Die
Entsorgungskosten trägt der AN. Ein Nachweis über die
fachgerechte Entsorgung ist beizubringen.

Bodenmaterial: Homogenbereich 1

Als Zulage zu den Pos. 03.07.0008.
Menge: 0,500 m3

**03.07.0009 Baugrubenverbau, Handverbau**
Handverbau für Baugrubenwände nach Erfordernis mit
Verbaumaterial nach DIN 4124 fachgerecht und nach den
Forderungen der UVV sichern, aus- und umsteifen,
Rückbau sowie An- und Abtransport und Gestellung aller
erforderlichen Materialien.
Aufgemessen und vergütet werden nur die sichtbaren
Verbauflächen, zuzüglich 10 cm Überstand. Das
Hinterfüllen des Verbaus ist mit einzukalkulieren und
wird nicht gesondert vergütet.
Menge: 22,500 m2

**03.07.0010 Abbruch Rohre**
Vorh. Kanalrohre DN 150 - DN 500 inkl. Formteile aus
Steinzeug und Beton trennen inkl. Trennschnitte,
aufnehmen, laden und ordnungsgemäß entsorgen. Die
Entsorgungskosten trägt der AN. Der Nachweis über die
fachgerechte Entsorgung ist unentgeltlich beizubringen.

Die Vergütung erfolgt nach der abgebrochenen
Kanallänge.
Menge: 2,500 m

**03.07.0011 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 2,000 St

**03.07.0012 PP-Rohr, DA 160**
PP-Rohre DA 160 mit einseitiger Steckmuffe.
Menge: 2,500 m

**03.07.0013 PP-Bogen, DA 160, 15° bis 45°**
PP-Bögen KGB DA 160, 15°, 30° und 45°.
Menge: 2,000 St

**03.07.0014 PP-Überschiebmuffe DA 160**
PP-Überschiebmuffen  KGU DA 160.
Menge: 2,000 St

**03.07.0015 PP-Einfachabzweig 45°, DA 160/160**
PP-Einfachabzweig KGEA DA 160/160.
Menge: 1,000 St

**03.07.0016 Rohrauflager und -einbettung**
Sand oder Kies-Sand, Größtkorn 16 mm, als Rohrauflager
und Rohreinbettung für die Kanäle nach DIN EN 1610
liefern, über die gesamte Baugrubenfläche lagenweise
einbringen und verdichten, gemäß ZTVE-StB.
Stärke des Rohrauflagers: 15 cm
Höhe der Einbettung: 30 cm über Rohrscheitel

Die Vergütung erfolgt nach dem Volumen der verdichteten
Menge.
Menge: 1,000 m3

**03.07.0017 Verfüllung**
Böden der Gruppen GE, GW, GI, SE, SW, SI nach DIN 18
196 Tabelle 5 für die Baugrubenverfüllung frei
Verwendungsstelle liefern, abladen, lagenweise einbauen
und verdichten gemäß ZTVE-StB 09. Die Eignung des
angelieferten Materials ist nachzuweisen und das
Einverständnis des AG vor Anlieferung einzuholen.

Die Vergütung erfolgt nach dem Volumen der verdichteten
Menge.
Menge: 13,500 m3

**03.07.0018 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 7,000 m2

**03.07.0019 Gehwegplatten verlegen**
Zwischengelagerte oder gelieferte Gehwegplatten gem.
vorgefundener Art und Größe auf 3 cm dickem Sandbett
verlegen, mit geeigneten Geräten abrütteln, mit
Pflastersand einschlämmen, abreiben und abfegen.
Erforderliche Pass- und Trennschnitte zur lokalen
Anpassung sind mit einzurechnen. Einschl. Lieferung und
Herstellung des Sandbettes.

Das Kehrgut aufnehmen, laden, abtransportieren und
ordnungsgemäß entsorgen. Die Entsorgungskosten trägt
der AN. Der Nachweis über die fachgerechte Entsorgung
ist unentgeltlich beizubringen.

Abmessungen der Gehwegplatten: 24/24 cm und 50/50 cm
Menge: 4,000 m2

**03.07.0020 Lieferung von Gehwegplatten**
Lieferung von Gehwegplatten 24/24/8 bzw. 50/50/8 cm aus
Beton, Farbe grau.
Menge: 1,000 m2

**03.07.0021 Drängräben**
Drängräben, Breite 20 cm, Tiefe 20 cm, an einer
Baugrubenlängsseite ausheben, Dränrohre Ø 100 mm, frei
Verwendungsstelle liefern, unter Einhaltung des
erforderlichen Gefälles zum Pumpensumpf in der Baugrube
verlegen und mit einer Filterschicht von 5 cm, die dem
anstehenden Boden in Körnung und Dicke angepaßt ist,
umhüllen.

Die Dränung ist abschnittsweise nach der Rohrverlegung
zu verschließen. Dieses ist dem AG nachzuweisen.

Die Vergütung erfolgt einmal nach der Länge der
Baugrube.
Menge: 3,000 m

**03.07.0022 Pumpensümpfe**
Pumpensümpfe mit 0,5 m x 0,5 m Sohlquerschnitt bis 50
cm unter Baugrubensohle herstellen, verbauen und an die
Dränung anschließen. Nach Beendigung der Baumaßnahme
sind die Pumpensümpfe zurückzubauen und setzungsfrei zu
verfüllen.

Die Vergütung erfolgt einmal je hergestelltem
Pumpensumpf.
Menge: 1,000 St

**03.07.0023 Pumpeninstallation**
Betriebsbereite Installation und Abbau von elektrisch
betriebenen Tauchpumpen bzw. von Kreiselpumpen für die
Überpumpung des Grund- bzw. Schichtwassers einschl. der
erforderlichen Schlauchleitungen bis 150 m Länge,
Armaturen und Stromversorgung.

Pumpenleistung mind. 10 cbm/h
Förderhöhe: max. 5,00 m

Die Vergütung erfolgt einmal je installierter Pumpe.
Menge: 1,000 St

**03.07.0024 Pumpen vorhalten und betreiben**
Kreiselpumpe oder Tauchmotorpumpe mit einer
Förderleistung von mindestens 10 cbm/h bei einer
maximalen Förderhöhe von 5,00 m, einschl. aller
erforderlichen Anschlußkabel, elektrischer
Installationen, Armaturen, Schlauchleitungen bis 150 m
Länge und sonstiger Materialien, vorhalten und
betreiben.

Die Vergütung erfolgt einmal je Pumpe und Arbeitstag.
Menge: 2,000 d

**03.07.0025 Antragsunterlagen**
*** Pauschalposition
Aufstellung der Antragsunterlagen zur Genehmigung der
Entnahme des Grundwassers im Zuge der offenen
Wassserhaltung bei der zuständigen Fachbehörde,
einschl. der Genehmigungsgebühren.
Menge: 1,000 Psch

**03.07.0026 Asphalttragschicht d = 14 cm herst.**
Asphalttragschicht aus Asphalttragschichtmischgut AC 32 TS NTA herstellen. Anlieferung des Asphaltmischguts in thermoisolierten Transportbehältern.
In Verkehrsflächen der Belastungsklasse Bk 10.
Einbau 550 kg/m²
Einbaustärke 14 cm
Bindemittel [30/45 // 35/50 VL]

Einbau mit Beschicker und Straßenfertiger mit Absaugeinrichtung.
Verwendung von Fertigprodukten und Zusätzen zur TA nur über die Erfahrungssammlung der BASt zulässig.

Der Einbau erfolgt unter Berücksichtigung des vorh.
Quer- und Längsgefälles.
Menge: 2,000 m2

**03.07.0027 Flächen reinigen**
Verschmutzte bituminöse Flächen für den Einbau einer
Asphaltschicht vorbereiten. Fahrbahnen und
Fahrbahnnebenflächen, Zwickel und Streifen.
Verschmutzte Unterlage mit Kehrmaschinen (bei kleineren
Flächen von Hand), notfalls unter Zuhilfenahme von
Wasser, gründlich von festem und losem Staub, Sand,
Schmutz, leichtem Grasbewuchs reinigen. Das Kehrgut
laden, abtransportieren und ordnungsgemäß entsorgen.
Die Entsorgungskosten trägt der AN. Der Nachweis über
die fachgerechte Entsorgung ist unentgeltlich
beizubringen.
Menge: 2,000 m2

**03.07.0028 Bitumenemulsion**
Gereinigte Flächen mit ca. 0,3 kg/m2
polymermodifizierter Bitumenemulsion PmOB Art C U 60 K
nach "Merkblatt für Schichtenverbund, Nähte, Anschlüsse
und Randausbildung von Verkehrsflächen aus Asphalt"
(MSNAR) maschinell anspritzen. Angrenzende Flächen sind
bei Bedarf durch Schutzschild oder Abdeckung zu
schützen.
Menge: 2,000 m2

**03.07.0029 Bit. Fugenband**
Schmelzbares bituminöses Fugenband, 10 x 40 mm stark,
entsprechend ZTV Fug-StB, Teil 4, gemäß "Merkblatt für
Schichtenverbund, Nähte, Anschlüsse und Randausbildung
von Verkehrsflächen aus Asphalt" (MSNAR) liefern und an
vorhandenen Deckschichten nach den Vorschriften des
Herstellers mit dem zugehörigen Voranstrich verlegen.
Menge: 6,000 m

**03.07.0030 Asphaltdeckschicht d = 4 cm herst.**
Asphaltdeckschicht aus Asphaltbeton für Asphaltdeckschichten
AC 11 DS NTA herstellen. Anlieferung des Asphaltmischguts in thermoisolierten Transportbehältern.
In Verkehrsflächen der Belastungsklasse Bk 10.
Einbaumenge = 100 kg/m²
Einbaustärke d = 4 cm
Bindemittel [50/70 // 50/80 VL]

Einbau mit Beschicker und Straßenfertiger mit Absaugeinrichtung.
Verwendung von Fertigprodukten und Zusätzen zur TA nur über die Erfahrungssammlung der BASt zulässig.

Der Einbau erfolgt unter Berücksichtigung des vorh.
Quer- und Längsgefälles.
Menge: 2,000 m2

**03.07.0031 Abstreumaterial aufbringen**
Abstreumaterial gleichmäßig auf die noch warme
Oberfläche der Asphaltdeckschicht aufbringen und
einwalzen.
Nicht gebundenes und gelöstes Material (falls
erforderlich auch mehrfach) aufnehmen laden,
abtransportieren und ordnungsgemäß entsorgen. Die
Entsorgungskosten trägt der AN. Der Nachweis über die
fachgerechte Entsorgung ist unentgeltlich beizubringen.
Abstreumaterial: Lieferkörnung 1/3 mm.
Abstreumenge: 1,0 kg/m².
Menge: 2,000 m2

#### Unterabschnitt 03.08 57711501GA04

**03.08.0001 Gehwegplatten aufnehmen**
Gehwegplatten aus Beton einschl. Splitt-/Sandbettung
aufnehmen,säubern, innerhalb der
Baustelle transportieren und zwischenlagern.
Materialreste, Abbruch- und Bettungsmaterial sind
AN-seitig zu laden, abzutransportieren und
ordnungsgemäß zu entsorgen. Die Entsorgungskosten
trägt  der  AN. Ein Nachweis über die
ordnungsgemäße Entsorgung ist AN-seitig  unentgeltlich
beizubringen.

Abmessungen der Gehwegplatten: 24 / 24 cm und 50 / 50
cm
Menge: 4,000 m2

**03.08.0002 Betonsteinpfl. o.Klinker aufnehmen**
Pflaster aus Betonsteinen oder Klinkern einschließlich
Splitt-/Sandbettung aufnehmen, Pflastersteine säubern,
innerhalb der Baustelle transportieren und
zwischenlagern.  Materialreste, Abbruch- und
Bettungsmaterial sind AN-seitig  zu laden,
abzutransportieren und ordnungsgemäß zu entsorgen. Die
Entsorgungskosten  trägt  der  AN. Ein Nachweis über
die  ordnungsgemäße Entsorgung ist AN-seitig
unentgeltlich beizubringen.

Pflastersteine aus Beton: Rechteck, Fünfeck mit
unterschiedlich- en  Abmessungen
Klinker: 11,5 / 24 / 8 cm
Menge: 1,000 m2

**03.08.0003 Suchgraben, Grabentiefe bis 1,25 m**
Boden für Suchgraben nach Angaben des AG ausheben, zur
Wiederverwendung seitlich lagern und nach Beendigung
der Suche wieder einbauen und verdichten.
Bodenmaterial: Homogenbereich 1
Grabenbreite: i. M. 60 cm
Die Vorschriften der Versorgungsunternehmen sind zu
beachten.
Oberflächenaufbruch und -wiederherstellung werden
gesondert vergütet.
Grabentiefe bis 1,25 m.
Menge: 2,000 m

**03.08.0004 Bodenaushub BM-0**
Boden der Zuordnungsklasse BM-0 gemäß ErsatzbaustoffV lösen,
ausheben, laden, abtransportieren und ordnungsgemäß
entsorgen. Die Entsorgungskosten trägt der AN. Der
Nachweis über die fachgerechte Entsorgung ist
unentgeltlich beizubringen. Die Baugrubensohle ist
gemäß DIN EN 1610 anzugleichen und zu verdichten.

Bodenmaterial: Homogenbereich 1

Die Abrechnung erfolgt nach dem Volumen der
verdichteten Menge.
Menge: 16,000 m3

**03.08.0005 Handaushub**
Boden in Baugruben von Hand lösen, ausheben, laden,
abtransportieren und ordnungs- gemäß entsorgen. Die
Entsorgungskosten trägt der AN. Ein Nachweis über die
fachgerechte Entsorgung ist beizubringen.

Bodenmaterial: Homogenbereich 1

Als Zulage zu den Pos. 03.08.0004.
Menge: 0,500 m3

**03.08.0006 Baugrubenverbau, Handverbau**
Handverbau für Baugrubenwände nach Erfordernis mit
Verbaumaterial nach DIN 4124 fachgerecht und nach den
Forderungen der UVV sichern, aus- und umsteifen,
Rückbau sowie An- und Abtransport und Gestellung aller
erforderlichen Materialien.
Aufgemessen und vergütet werden nur die sichtbaren
Verbauflächen, zuzüglich 10 cm Überstand. Das
Hinterfüllen des Verbaus ist mit einzukalkulieren und
wird nicht gesondert vergütet.
Menge: 25,500 m2

**03.08.0007 Abbruch Rohre**
Vorh. Kanalrohre DN 150 - DN 500 inkl. Formteile aus
Steinzeug und Beton trennen inkl. Trennschnitte,
aufnehmen, laden und ordnungsgemäß entsorgen. Die
Entsorgungskosten trägt der AN. Der Nachweis über die
fachgerechte Entsorgung ist unentgeltlich beizubringen.

Die Vergütung erfolgt nach der abgebrochenen
Kanallänge.
Menge: 3,500 m

**03.08.0008 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 2,000 St

**03.08.0009 PP-Rohr, DA 160**
PP-Rohre DA 160 mit einseitiger Steckmuffe.
Menge: 3,500 m

**03.08.0010 PP-Bogen, DA 160, 15° bis 45°**
PP-Bögen KGB DA 160, 15°, 30° und 45°.
Menge: 2,000 St

**03.08.0011 PP-Überschiebmuffe DA 160**
PP-Überschiebmuffen  KGU DA 160.
Menge: 2,000 St

**03.08.0012 PP-Einfachabzweig 45°, DA 160/160**
PP-Einfachabzweig KGEA DA 160/160.
Menge: 1,000 St

**03.08.0013 Rohrauflager und -einbettung**
Sand oder Kies-Sand, Größtkorn 16 mm, als Rohrauflager
und Rohreinbettung für die Kanäle nach DIN EN 1610
liefern, über die gesamte Baugrubenfläche lagenweise
einbringen und verdichten, gemäß ZTVE-StB.
Stärke des Rohrauflagers: 15 cm
Höhe der Einbettung: 30 cm über Rohrscheitel

Die Vergütung erfolgt nach dem Volumen der verdichteten
Menge.
Menge: 1,500 m3

**03.08.0014 Verfüllung**
Böden der Gruppen GE, GW, GI, SE, SW, SI nach DIN 18
196 Tabelle 5 für die Baugrubenverfüllung frei
Verwendungsstelle liefern, abladen, lagenweise einbauen
und verdichten gemäß ZTVE-StB 09. Die Eignung des
angelieferten Materials ist nachzuweisen und das
Einverständnis des AG vor Anlieferung einzuholen.

Die Vergütung erfolgt nach dem Volumen der verdichteten
Menge.
Menge: 12,500 m3

**03.08.0015 Feinplanum herstellen**
Feinplanum gemäß ZTVE - StB 09 über der Baugrube mit
dem erforderlichen Quer- und Längsgefälle,
ordnungsgemäß verdichtet, herstellen. Das Feinplanum
muss unmittelbar vor dem Einbau der Schottertragschicht
vom AG abgenommen werden.

Dabei hat der AN die profilgerechte Lage, die
Ebenflächigkeit und die ausreichende Verdichtung des
Planums durch Prüfung (separate Vergütung)
nachzuweisen.

Der angegebene Verformungsmodul und das Verhältnis
Ev2/Ev1 mit  <= 2,2 ist einzuhalten.

Maximale Abweichung von der Sollhöhe +/- 2 cm

Verformungsmodul  Ev2 > = 45 MN/m²
Menge: 8,000 m2

**03.08.0016 Gehwegplatten verlegen**
Zwischengelagerte oder gelieferte Gehwegplatten gem.
vorgefundener Art und Größe auf 3 cm dickem Sandbett
verlegen, mit geeigneten Geräten abrütteln, mit
Pflastersand einschlämmen, abreiben und abfegen.
Erforderliche Pass- und Trennschnitte zur lokalen
Anpassung sind mit einzurechnen. Einschl. Lieferung und
Herstellung des Sandbettes.

Das Kehrgut aufnehmen, laden, abtransportieren und
ordnungsgemäß entsorgen. Die Entsorgungskosten trägt
der AN. Der Nachweis über die fachgerechte Entsorgung
ist unentgeltlich beizubringen.

Abmessungen der Gehwegplatten: 24/24 cm und 50/50 cm
Menge: 4,000 m2

**03.08.0017 Lieferung von Gehwegplatten**
Lieferung von Gehwegplatten 24/24/8 bzw. 50/50/8 cm aus
Beton, Farbe grau.
Menge: 1,000 m2

**03.08.0018 Drängräben**
Drängräben, Breite 20 cm, Tiefe 20 cm, an einer
Baugrubenlängsseite ausheben, Dränrohre Ø 100 mm, frei
Verwendungsstelle liefern, unter Einhaltung des
erforderlichen Gefälles zum Pumpensumpf in der Baugrube
verlegen und mit einer Filterschicht von 5 cm, die dem
anstehenden Boden in Körnung und Dicke angepaßt ist,
umhüllen.

Die Dränung ist abschnittsweise nach der Rohrverlegung
zu verschließen. Dieses ist dem AG nachzuweisen.

Die Vergütung erfolgt einmal nach der Länge der
Baugrube.
Menge: 3,000 m

**03.08.0019 Pumpensümpfe**
Pumpensümpfe mit 0,5 m x 0,5 m Sohlquerschnitt bis 50
cm unter Baugrubensohle herstellen, verbauen und an die
Dränung anschließen. Nach Beendigung der Baumaßnahme
sind die Pumpensümpfe zurückzubauen und setzungsfrei zu
verfüllen.

Die Vergütung erfolgt einmal je hergestelltem
Pumpensumpf.
Menge: 1,000 St

**03.08.0020 Pumpeninstallation**
Betriebsbereite Installation und Abbau von elektrisch
betriebenen Tauchpumpen bzw. von Kreiselpumpen für die
Überpumpung des Grund- bzw. Schichtwassers einschl. der
erforderlichen Schlauchleitungen bis 150 m Länge,
Armaturen und Stromversorgung.

Pumpenleistung mind. 10 cbm/h
Förderhöhe: max. 5,00 m

Die Vergütung erfolgt einmal je installierter Pumpe.
Menge: 1,000 St

**03.08.0021 Pumpen vorhalten und betreiben**
Kreiselpumpe oder Tauchmotorpumpe mit einer
Förderleistung von mindestens 10 cbm/h bei einer
maximalen Förderhöhe von 5,00 m, einschl. aller
erforderlichen Anschlußkabel, elektrischer
Installationen, Armaturen, Schlauchleitungen bis 150 m
Länge und sonstiger Materialien, vorhalten und
betreiben.

Die Vergütung erfolgt einmal je Pumpe und Arbeitstag.
Menge: 2,000 d

**03.08.0022 Antragsunterlagen**
*** Pauschalposition
Aufstellung der Antragsunterlagen zur Genehmigung der
Entnahme des Grundwassers im Zuge der offenen
Wassserhaltung bei der zuständigen Fachbehörde,
einschl. der Genehmigungsgebühren.
Menge: 1,000 Psch

#### Unterabschnitt 03.09 57711501GA06

**03.09.0001 Asphaltschnitt, D bis 20 cm herst.**
Gerade Abbruchkanten an vorhandenen bituminösen Decken
unterschiedlicher Dicken bis 20 cm stark, mit Elektro-
oder Motorschneidgeräten fluchtgerecht und scharfkantig
herstellen. Der Rückschnitt gem. ZTV-A StB 97 wird
separat vergütet.

Das Schnittgut aufnehmen, laden, abtransportieren und
ordnungsgemäß entsorgen. Die Entsorgungskosten trägt
der AN. Der Nachweis über die fachgerechte Entsorgung
ist unentgeltlich beizubringen.
Menge: 8,500 m

**03.09.0002 Straßenbef., d. bis 20 cm, aufbr.**
Belastete bituminöse Straßenbefestigung
(Verwertungsklasse C), unterschiedlicher Dicken bis 20
cm stark, aufbrechen.
Die Entsorgung wird gesondert vergütet.
Ein Nachweis über die ordnungsgemäße Entsorgung ist
AN-seitig  unentgeltlich beizubringen.

Bituminöse Straßenbefestigung, Verwertungsklasse C
gemäß RuVA-StB 01.
Menge: 6,000 m2

**03.09.0003 Gefährl. Abfall Baustelle entsorg. 17 03 01**Anfallstelle Zuordnung AG*Wahl AN Kosten Ent. eANV*NW n. Unterl. AG**
StL-Nr. 2610254003171101
Gefährlichen Abfall aus Baustelle nach Unterlagen
des AG aufnehmen, laden, zur Entsorgungsanlage
befördern und entsorgen. Abrechnung nach
Wiegenachweisen.
Abfall = Ausbaustoffe mit teer-/ pechtypischen
Substanzen als kohlenteerhaltige Bitumengemische.
Abfallschlüsselnummer = 17 03 01*.
Gelösten Abfall an Anfallstelle laden.
Maßgebender Parameter nach Unterlagen des AG.
Entsorgung nach Wahl des AN.
Die Kosten und Gebühren der Abfallentsorgung und
die Bearbeitung im eANV trägt der AN.
Entsorgungsnachweis nach Unterlagen des AG.
Menge: 1,800 t
Leistungsbereichkatalog: 102

**03.09.0004 Suchgraben, Grabentiefe bis 1,25 m**
Boden für Suchgraben nach Angaben des AG ausheben, zur
Wiederverwendung seitlich lagern und nach Beendigung
der Suche wieder einbauen und verdichten.
Bodenmaterial: Homogenbereich 1
Grabenbreite: i. M. 60 cm
Die Vorschriften der Versorgungsunternehmen sind zu
beachten.
Oberflächenaufbruch und -wiederherstellung werden
gesondert vergütet.
Grabentiefe bis 1,25 m.
Menge: 2,000 m

**03.09.0005 Bodenaushub BM-0**
Boden der Zuordnungsklasse BM-0 gemäß ErsatzbaustoffV lösen,
ausheben, laden, abtransportieren und ordnungsgemäß
entsorgen. Die Entsorgungskosten trägt der AN. Der
Nachweis über die fachgerechte Entsorgung ist
unentgeltlich beizubringen. Die Baugrubensohle ist
gemäß DIN EN 1610 anzugleichen und zu verdichten.

Bodenmaterial: Homogenbereich 1

Die Abrechnung erfolgt nach dem Volumen der
verdichteten Menge.
Menge: 9,000 m3

**03.09.0006 Handaushub**
Boden in Baugruben von Hand lösen, ausheben, laden,
abtransportieren und ordnungs- gemäß entsorgen. Die
Entsorgungskosten trägt der AN. Ein Nachweis über die
fachgerechte Entsorgung ist beizubringen.

Bodenmaterial: Homogenbereich 1

Als Zulage zu den Pos. 03.09.0006.
Menge: 1,000 m3

**03.09.0007 Baugrubenverbau**
Senkrechte Baugrubenwände mittels Kanaldielen
vollflächig verbauen, aus- und umsteifen sowie
rückbauen. Einschl. Gestellung über die gesamte Bauzeit
sowie An- und Abtransport aller erforderlichen
Verbaumaterialien.

Ausführung des Verbaus nach DIN 18300, 18303 und 4124,
nach DIN EN 1610 sowie den geltenden
Unfallverhütungsvorschriften der DGUV / BG Bau.

Vom Bieter anzugeben:

Eingesetzter Verbau: '......................................................'

Eine nachträgliche Auflockerung des Bodens beim Ziehen
des Verbaus wird wie folgt verhindert: '......................................................'

Mittlere Baugrubentiefe: ca. 1,90 m

Abgerechnet wird die sichtbare Verbaufläche, gemessen
von Baugrubensohle bis Geländeoberkante zuzüglich 10 cm
Überstand, jedoch nicht mehr als die tatsächlich
ausgeführte Verbaufläche. Anfallender Handverbau wird
gesondert vergütet.
Menge: 16,000 m2

**03.09.0008 Abbruch Rohre**
Vorh. Kanalrohre DN 150 - DN 500 inkl. Formteile aus
Steinzeug und Beton trennen inkl. Trennschnitte,
aufnehmen, laden und ordnungsgemäß entsorgen. Die
Entsorgungskosten trägt der AN. Der Nachweis über die
fachgerechte Entsorgung ist unentgeltlich beizubringen.

Die Vergütung erfolgt nach der abgebrochenen
Kanallänge.
Menge: 2,000 m

**03.09.0009 Aushub von Bauschutt etc.**
Bauschutt, Ziegelreste bzw. sonstiges Abbruchmaterial
aus Baugruben lösen und ausheben.
Die Entsorgung wird gesondert vergütet.
Ein Nachweis über die fachgerechte
Entsorgung ist  beizubringen.

Aushubmaterial ist unbelastet.

Als Zulage zu Pos. 03.09.0005.
Menge: 0,500 m3

**03.09.0010 HD-Spülung bis DN 150,15 bis 20 m**
Siehe baubeschreibung 1.2.18

HD-Spülung einer Anschlussleitung bis DN 150
durchführen, Verschmutzungsgrad bis 15 %, definiert
als  Höhe der  Ablagerungen  bezogen  auf  die
Rohrnennweite im Schachteinbindungsbereich.

Länge der Anschlussleitung: über 15 m bis 20 m
Menge: 1,000 St

**03.09.0011 Zulage zu Pos. 03.09.0010**
Zulage zur  Pos. 03.09.0010 für die Reinigung der
Anschlussleitungen unter Verwendung eines geeigneten
Fräswerkzeuges für das Fräsen von einragenden
Hindernissen in Form von verfestigten Ablagerungen,
Inkrustationen, einragenden Dichtmasssen o. dgl.

Vom Bieter einzutragen:

Eingesetztes Fräswerkzeug / Bezeichnung / Hersteller: '......................................................'

Länge der Anschlussleitung: über 15 m bis 20 m
Menge: 15,000 St

**03.09.0012 Absperrorgane DN 150 - DN 500**
Gestellen, Einbau, Betreiben und Ausbau pneumatischer
Absperrblasen bzw. Rohrverschlüsse, einschl. aller
Zubehörteile.

Absperrblasen bzw. -organe DN 150 - DN 500
Menge: 1,000 St

**03.09.0013 Lining DN 150, 15 b. 20 m, Schacht**
Siehe Baubeschreibung 1.2 Hinweis 1.2.4

Schlauchlining, Altrohrzustand II

Vorgegebene statische Randbedingungen:
Altrohrzustand II
Örtlich begrenzte Vorverformung: 2 % des
Schlauchlinerradius
Ovalisierung: 3 % des Schlauchlinerradius
Ringspaltbildung: 0,5 % des Schlauchlinerradius
GW-Stand: 1,50 m über Rohrsohle

Einbaulänge: über 15 m bis 20 m

Einbau von Revisionsschächten oder offenen Baugruben
aus, ca. 2 Schlauchliner

Vom Bieter anzugeben:

Verfahrensname: '......................................................'

Materialkenngruppe: '......................................................'

Trägermaterial: '......................................................'

Art der Aushärtung: '......................................................'

Harz: '......................................................'

Harzhersteller: '......................................................'

Schlauchhersteller: '......................................................'

Einbauverfahren: '......................................................'

Ort der Tränkung: '......................................................'

Dicke des Schlauches: '......................................................' mm
,
(im ausgehärteten Zustand)
Menge: 18,000 m

**03.09.0014 Anschlusskragen einbauen**
Anbindung von Seitenzuläufen bis DN 150 in den mit
einem Schlauchliner ausgekleideten Kanälen DN 300 - DN
500, für Zuläufe, die unter einem Winkel von 45 bis 90
Grad zum Hauptkanal einmünden, durch Einbau eines
selbsttragenden Anschlusskragens, Anschlusskragen
bestehend aus Trägermaterial,  welches dem
Trägermaterial des Schlauchliners im Hauptkanal
entspricht, mit Epoxidharz getränkt,  der im Hauptrohr
umlaufend die Öffnung des Seitenzulaufes mindestens 6
cm weit überragt und von der Innenwand des Hauptrohres
aus mindestens 15 cm weit in den Seitenzulauf
einbindet.

Der selbsttragende Anschlusskragen ist mittels eines
geeigneten selbstfahrenden Packersystems formschlüssig
an der vorgesehenen Stelle einzubauen und auszuhärten.
Dicke des Kragens mindestens 3 mm. Einschl.
Positionierung des Zulaufkragens und Überwachung aller
erforderlichen Arbeitsschritte mittels TV-Kamera.

Die vorhandene Schlauchlineroberfläche und die
Oberfläche der Anschlussleitung ist im Bereich des
Anschlusskragens zu reinigen und mechanisch
aufzurauhen. Diese Arbeiten sind videotechnisch zu
dokumentieren, ansonsten erfolgt keine Vergütung der
gesamten Position. Die Ränder des Anschlusskragens sind
nach Erfordernis anzuglätten. Diese Arbeiten werden
nicht gesondert vergütet und sind mit einzukalkulieren.
Die Anschlusskragen sind in wasserfreiem Zustand
einzubauen.

Die zu reparierenden Zuläufe sind vor der Bauausführung
unentgeltlich zu kalibrieren.

Trägermaterial und Epoxidharz sind auf die
Abwassereigenschaften abzustimmen.

Abwassereigenschaften: Häusliches Abwasser nach ATV
A115.

Vom Bieter anzugeben:

Trägermaterial (Name und Hersteller): '......................................................'

Epoxidharz (Name und Hersteller): '......................................................'

Art der Reinigung: '......................................................'

Art der mechanischen Aufrauhung: '......................................................'

Vor Beginn der Arbeiten sind der Bauleitung
schriftliche Angaben über die maßgebenden technischen
Werte für eine ordnungsgemäße Aushärtung der
Anschlusskragen zu machen. Von allen Einbau- und
Aushärtungsvorgängen sind Protokolle anzufertigen und
der örtlichen Bauleitung zu übergeben.

Von allen wichtigen Einbauschritten und von allen
fertig sanierten Stellen sind unentgeltlich
Videoaufzeichnungen und Prints zu erstellen und der
örtlichen Bauleitung zu übergeben. Die Aufwendungen
sind einzurechnen und werden nicht gesondert vergütet.

Lieferung frei Verwendungsstelle, Einbau und Aushärtung
von epoxidharzgetränkten Anschlusskragen, einschl.
aller Nebenarbeiten und Geräte.
Menge: 1,000 St

**03.09.0015 Adapterformteil DN 150**
Adapterformteil Nennweite DN 150 zum formschlüssigen
Verbinden von einem Abwasserrohr mit einem kreisrunden
Innendurchmesser und beliebiger Außengeometrie sowie
einem runden Abwasserrohr. Adapterformteil bestehend
aus einer der Nennweite angepassten zylindrischen
Innenhülse sowie beiliegendem Spreizkeil, mit
Nennweitengravur aus nicht rostendem Stahl und
Dichtungselement aus EPDM, inklusive Schlagholz und
Betongleitmittel, liefern und in Kombination mit einer
zugehörigen ebenfalls zu liefernden Rohrkupplung nach
Herstellerangaben einbauen.

Adapter: Fabrikat BI-Adapter DN 150 der Fa. Funkegruppe
GmbH oder gleichwertiger Art. Rohrkupplung: Fabrikat
VPC-Rohrkupplung der Fa. Funkegruppe GmbH,oder
gleichwertiger Art.
Menge: 2,000 St

**03.09.0016 PP-Rohr, DA 160**
PP-Rohre DA 160 mit einseitiger Steckmuffe.
Menge: 2,000 m

**03.09.0017 PP-Bogen, DA 160, 15° bis 45°**
PP-Bögen KGB DA 160, 15°, 30° und 45°.
Menge: 2,000 St

**03.09.0018 PP-Überschiebmuffe DA 160**
PP-Überschiebmuffen  KGU DA 160.
Menge: 2,000 St

**03.09.0019 Rohrauflager und -einbettung**
Sand oder Kies-Sand, Größtkorn 16 mm, als Rohrauflager
und Rohreinbettung für die Kanäle nach DIN EN 1610
liefern, über die gesamte Baugrubenfläche lagenweise
einbringen und verdichten, gemäß ZTVE-StB.
Stärke des Rohrauflagers: 15 cm
Höhe der Einbettung: 30 cm über Rohrscheitel

Die Vergütung erfolgt nach dem Volumen der verdichteten
Menge.
Menge: 1,000 m3

**03.09.0020 Verfüllung**
Böden der Gruppen GE, GW, GI, SE, SW, SI nach DIN 18
196 Tabelle 5 für die Baugrubenverfüllung frei
Verwendungsstelle liefern, abladen, lagenweise einbauen
und verdichten gemäß ZTVE-StB 09. Die Eignung des
angelieferten Materials ist nachzuweisen und das
Einverständnis des AG vor Anlieferung einzuholen.

Die Vergütung erfolgt nach dem Volumen der verdichteten
Menge.
Menge: 9,000 m3

**03.09.0021 Asphalttragschicht d = 14 cm herst.**
Asphalttragschicht aus Asphalttragschichtmischgut AC 32 TS NTA herstellen. Anlieferung des Asphaltmischguts in thermoisolierten Transportbehältern.
In Verkehrsflächen der Belastungsklasse Bk 10.
Einbau 550 kg/m²
Einbaustärke 14 cm
Bindemittel [30/45 // 35/50 VL]

Einbau mit Beschicker und Straßenfertiger mit Absaugeinrichtung.
Verwendung von Fertigprodukten und Zusätzen zur TA nur über die Erfahrungssammlung der BASt zulässig.

Der Einbau erfolgt unter Berücksichtigung des vorh.
Quer- und Längsgefälles.
Menge: 6,000 m2

**03.09.0022 Flächen reinigen**
Verschmutzte bituminöse Flächen für den Einbau einer
Asphaltschicht vorbereiten. Fahrbahnen und
Fahrbahnnebenflächen, Zwickel und Streifen.
Verschmutzte Unterlage mit Kehrmaschinen (bei kleineren
Flächen von Hand), notfalls unter Zuhilfenahme von
Wasser, gründlich von festem und losem Staub, Sand,
Schmutz, leichtem Grasbewuchs reinigen. Das Kehrgut
laden, abtransportieren und ordnungsgemäß entsorgen.
Die Entsorgungskosten trägt der AN. Der Nachweis über
die fachgerechte Entsorgung ist unentgeltlich
beizubringen.
Menge: 6,000 m2

**03.09.0023 Bitumenemulsion**
Gereinigte Flächen mit ca. 0,3 kg/m2
polymermodifizierter Bitumenemulsion PmOB Art C U 60 K
nach "Merkblatt für Schichtenverbund, Nähte, Anschlüsse
und Randausbildung von Verkehrsflächen aus Asphalt"
(MSNAR) maschinell anspritzen. Angrenzende Flächen sind
bei Bedarf durch Schutzschild oder Abdeckung zu
schützen.
Menge: 6,000 m2

**03.09.0024 Bit. Fugenband**
Schmelzbares bituminöses Fugenband, 10 x 40 mm stark,
entsprechend ZTV Fug-StB, Teil 4, gemäß "Merkblatt für
Schichtenverbund, Nähte, Anschlüsse und Randausbildung
von Verkehrsflächen aus Asphalt" (MSNAR) liefern und an
vorhandenen Deckschichten nach den Vorschriften des
Herstellers mit dem zugehörigen Voranstrich verlegen.
Menge: 8,000 m

**03.09.0025 Asphaltdeckschicht d = 4 cm herst.**
Asphaltdeckschicht aus Asphaltbeton für Asphaltdeckschichten
AC 11 DS NTA herstellen. Anlieferung des Asphaltmischguts in thermoisolierten Transportbehältern.
In Verkehrsflächen der Belastungsklasse Bk 10.
Einbaumenge = 100 kg/m²
Einbaustärke d = 4 cm
Bindemittel [50/70 // 50/80 VL]

Einbau mit Beschicker und Straßenfertiger mit Absaugeinrichtung.
Verwendung von Fertigprodukten und Zusätzen zur TA nur über die Erfahrungssammlung der BASt zulässig.

Der Einbau erfolgt unter Berücksichtigung des vorh.
Quer- und Längsgefälles.
Menge: 6,000 m2

**03.09.0026 Abstreumaterial aufbringen**
Abstreumaterial gleichmäßig auf die noch warme
Oberfläche der Asphaltdeckschicht aufbringen und
einwalzen.
Nicht gebundenes und gelöstes Material (falls
erforderlich auch mehrfach) aufnehmen laden,
abtransportieren und ordnungsgemäß entsorgen. Die
Entsorgungskosten trägt der AN. Der Nachweis über die
fachgerechte Entsorgung ist unentgeltlich beizubringen.
Abstreumaterial: Lieferkörnung 1/3 mm.
Abstreumenge: 1,0 kg/m².
Menge: 6,000 m2

#### Unterabschnitt 03.10 57711504GA05

**03.10.0001 HD-Reinigung von Schächten**
Siehe Baubeschreibung 1.2.19.

HD-Reinigung von Schächten durchführen.

Schächte aus Mauerwerk, Ortbeton, Betonfertigteilen
oder einer Kombination der vorgenannten Materialien.

Runde Schächte DN 1000 bis DN 1500

Schachttiefe: bis 3,10 m
Menge: 1,000 St

**03.10.0002 HD-Spülung bis DN 150, bis 10 m**
Siehe Baubeschreibung 1.2.18

HD-Spülung einer Anschlussleitung bis DN 150
durchführen, Verschmutzungsgrad bis 15 %, definiert
als  Höhe der  Ablagerungen  bezogen  auf  die
Rohrnennweite im Schachteinbindungsbereich.

Länge der Anschlussleitung: bis 10 m
Menge: 1,000 St

**03.10.0003 Zulage zu Pos. 03.10.0002**
Zulage zur  Pos. 03.10.0002 für die Reinigung der
Anschlussleitungen unter Verwendung eines geeigneten
Fräswerkzeuges für das Fräsen von einragenden
Hindernissen in Form von verfestigten Ablagerungen,
Inkrustationen, einragenden Dichtmasssen o. dgl.

Vom Bieter einzutragen:

Eingesetztes Fräswerkzeug / Bezeichnung / Hersteller: '......................................................'

Die Anschlussleitung ist unmittelbar im Anschluss an
den Einsatz des Fräswerkzeuges mittels Farbkamera
videotechnisch zu dokumentieren und auf
Hindernisfreiheit zu überprüfen, die Videodokumentation
ist zeitnah an den AG zu übergeben. Die Aufwendungen
für die vorgenannten Leistungen sind in den
Einheitspreis einzurechnen.

Das sich im Hauptkanal ansammelnde Fräsgut ist durch
eine HD-Reinigung des Hauptkanals zu entfernen. Die
Aufwendungen für die HD-Reinigung sind einzurechnen,
technische Ausführung beschrieben. Das
anfallende Räumgut ist ordnungsgemäß zu entsorgen. Die
Entsorgungskosten trägt der AN. Ein Nachweis über die
fachgerechte Entsorgung ist beizubringen.

Ist die Hindernisfreiheit nach dem Einsatz des
Fräswerkzeuges nicht gegeben, sind diese verbliebenen
Hindernisse mittels Fräsroboter (Einsatz und Vergütung
gemäß Pos. 00.30.0002) zu entfernen.

Länge der Anschlussleitung bis 10 m.
Menge: 1,000 St

**03.10.0004 Lining DN 150, L. über 5 b. 10 m**
Siehe Baubeschreibung 1.2 Hinweis 1.2.4

Schlauchlining, Altrohrzustand II

Vorgegebene statische Randbedingungen:
Altrohrzustand II
Örtlich begrenzte Vorverformung: 2 % des
Schlauchlinerradius
Ovalisierung: 3 % des Schlauchlinerradius
Ringspaltbildung: 0,5 % des Schlauchlinerradius
GW-Stand: 1,50 m über Rohrsohle

Einbaulänge: über 5 m bis 10 m

Einbau von Revisionsschächten oder offenen Baugruben
aus, ca. 1 Schlauchliner

Vom Bieter anzugeben:

Verfahrensname: '......................................................'

Materialkenngruppe: '......................................................'

Trägermaterial: '......................................................'

Art der Aushärtung: '......................................................'

Harz: '......................................................'

Harzhersteller: '......................................................'

Schlauchhersteller: '......................................................'

Einbauverfahren: '......................................................'

Ort der Tränkung: '......................................................'

Dicke des Schlauches: '......................................................' mm
,
(im ausgehärteten Zustand)
Menge: 8,000 m

**03.10.0005 Anschlusskragen einbauen**
Anbindung von Seitenzuläufen bis DN 150 in den mit
einem Schlauchliner ausgekleideten Kanälen DN 300 - DN
500, für Zuläufe, die unter einem Winkel von 45 bis 90
Grad zum Hauptkanal einmünden, durch Einbau eines
selbsttragenden Anschlusskragens, Anschlusskragen
bestehend aus Trägermaterial,  welches dem
Trägermaterial des Schlauchliners im Hauptkanal
entspricht, mit Epoxidharz getränkt,  der im Hauptrohr
umlaufend die Öffnung des Seitenzulaufes mindestens 6
cm weit überragt und von der Innenwand des Hauptrohres
aus mindestens 15 cm weit in den Seitenzulauf
einbindet.

Der selbsttragende Anschlusskragen ist mittels eines
geeigneten selbstfahrenden Packersystems formschlüssig
an der vorgesehenen Stelle einzubauen und auszuhärten.
Dicke des Kragens mindestens 3 mm. Einschl.
Positionierung des Zulaufkragens und Überwachung aller
erforderlichen Arbeitsschritte mittels TV-Kamera.

Die vorhandene Schlauchlineroberfläche und die
Oberfläche der Anschlussleitung ist im Bereich des
Anschlusskragens zu reinigen und mechanisch
aufzurauhen. Diese Arbeiten sind videotechnisch zu
dokumentieren, ansonsten erfolgt keine Vergütung der
gesamten Position. Die Ränder des Anschlusskragens sind
nach Erfordernis anzuglätten. Diese Arbeiten werden
nicht gesondert vergütet und sind mit einzukalkulieren.
Die Anschlusskragen sind in wasserfreiem Zustand
einzubauen.

Die zu reparierenden Zuläufe sind vor der Bauausführung
unentgeltlich zu kalibrieren.

Trägermaterial und Epoxidharz sind auf die
Abwassereigenschaften abzustimmen.

Abwassereigenschaften: Häusliches Abwasser nach ATV
A115.

Vom Bieter anzugeben:

Trägermaterial (Name und Hersteller): '......................................................'

Epoxidharz (Name und Hersteller): '......................................................'

Art der Reinigung: '......................................................'

Art der mechanischen Aufrauhung: '......................................................'

Vor Beginn der Arbeiten sind der Bauleitung
schriftliche Angaben über die maßgebenden technischen
Werte für eine ordnungsgemäße Aushärtung der
Anschlusskragen zu machen. Von allen Einbau- und
Aushärtungsvorgängen sind Protokolle anzufertigen und
der örtlichen Bauleitung zu übergeben.

Von allen wichtigen Einbauschritten und von allen
fertig sanierten Stellen sind unentgeltlich
Videoaufzeichnungen und Prints zu erstellen und der
örtlichen Bauleitung zu übergeben. Die Aufwendungen
sind einzurechnen und werden nicht gesondert vergütet.

Lieferung frei Verwendungsstelle, Einbau und Aushärtung
von epoxidharzgetränkten Anschlusskragen, einschl.
aller Nebenarbeiten und Geräte.
Menge: 1,000 St

**03.10.0006 Anschlussl. DN 150, L. bis 10 m**
TV-Untersuchung von Anschlussleitungen bis DN 150 mit
einer selbstfahrenden, bogengängigen TV-Kamera bzw.
einer Schiebekamera  durchführen.

Einsatz der Kamera von einem Schacht, einem
Straßeneinlauf oder von einer offenen Baugrube aus.

ca. 3 St. Anschlussleitungen.

Länge der Anschlussleitung: bis 10 m
Menge: 6,000 m

#### Unterabschnitt 03.11 57711504HR07

**03.11.0001 HD-Reinigung von Schächten**
Siehe Baubeschreibung 1.2.19.

HD-Reinigung von Schächten durchführen.

Schächte aus Mauerwerk, Ortbeton, Betonfertigteilen
oder einer Kombination der vorgenannten Materialien.

Runde Schächte DN 1000 bis DN 1500

Schachttiefe: bis 3,10 m
Menge: 1,000 St

**03.11.0002 HD RW-Kanäle DN 300 - DN 500.**
Siehe Baubeschreibung 1.2.18
HD-Reinigung von Regenwasserkanälen durchführen, Verschmutzungsgrad < = 15 %.

Das anfallende Räumgut ist ordnungsgemäß zu entsorgen.
Die Entsorgungskosten trägt der AN. Ein Nachweis über
die fachgerechte Entsorgung ist beizubringen.

Hauptkanäle aus Beton DN 300 - 500.
Menge: 22,100 m

**03.11.0003 Wurzeleinwuchs bis 15%,**
Wurzeleinwuchs im Muffenbereich bis 15 %
Querschnittsreduzierung bündig mit der Rohrinnenwandung
abfräsen.

Kanäle DN 300 - DN 500.

Die Vergütung erfolgt einmal als 1 Stück für jede
bearbeitete Rohrverbindung.
Menge: 2,000 St

**03.11.0004 Muffenversatz beifräsen DN 300-400**
Muffenversatz jeweils mindestens 5 cm weit in die
versetzten Rohre hinein auslaufend beifräsen.

Höhe des Versatzes: über 1,5 cm bis 2,5 cm

Kanäle aus Beton.
Kanäle DN 300 - DN 400.
Menge: 5,000 St

**03.11.0005 Lining DN 300, Altrohrzustand II**
Siehe Baubeschreibung 1.2 Hinweis 1.2.2

Schlauchlining DN 300

Vorgegebene statische Randbedingungen:
Altrohrzustand II
Örtlich begrenzte Vorverformung: 2 % des
Schlauchlinerradius
Ovalisierung: 3 % des Schlauchlinerradius
Ringspaltbildung: 0,5 % des Schlauchlinerradius
GW-Stand: 1,50 m über Rohrsohle

Vom Bieter anzugeben:

Verfahrensname: '......................................................'

Trägermaterial: Glasfasergewebe oder
Synthesefasergewebe '......................................................'

Art der Aushärtung: '......................................................'

Kunstharz: '......................................................'

Einbauverfahren: Umstülpverfahren oder Einziehverfahren '......................................................'

Dicke des Schlauches: '......................................................' m
m,
(im ausgehärteten Zustand)

Materialkenngruppe: '......................................................'
Menge: 21,600 m

**03.11.0006 Auffräsen von Zuläufen**
Auffräsen von Zuläufen bis DN 150 in ausgekleideten
Kanälen  DN 300 - DN 500  mittels eines ferngesteuerten
Roboters. Die Zulaufkontur ist sauber auszufräsen. Die
Gewähr für die lagegenaue Deckung von Fräsöffnung und
vorh. Zulauf obliegt dem AN. Der Einsatz  des Roboters
erfolgt  unter ständiger TV - Überwachung und  wird
von geschultem Personal durchgeführt, einschl. An- und
Abfahrt, Bedienungspersonal, aller Umsetz-  und
Umrüstarbeiten. Das provisorische Auffräsen unmittelbar
nach der Dichtheitsprüfung zum  Zwecke der
Wasserhaltung  wird nicht  gesondert vergütet  und  ist
in  das Schlauchlining einzurechnen.
Menge: 1,000 St

**03.11.0007 Anschlusskragen einbauen**
Anbindung von Seitenzuläufen bis DN 150 in den mit
einem Schlauchliner ausgekleideten Kanälen DN 300 - DN
500, für Zuläufe, die unter einem Winkel von 45 bis 90
Grad zum Hauptkanal einmünden, durch Einbau eines
selbsttragenden Anschlusskragens, Anschlusskragen
bestehend aus Trägermaterial,  welches dem
Trägermaterial des Schlauchliners im Hauptkanal
entspricht, mit Epoxidharz getränkt,  der im Hauptrohr
umlaufend die Öffnung des Seitenzulaufes mindestens 6
cm weit überragt und von der Innenwand des Hauptrohres
aus mindestens 15 cm weit in den Seitenzulauf
einbindet.

Der selbsttragende Anschlusskragen ist mittels eines
geeigneten selbstfahrenden Packersystems formschlüssig
an der vorgesehenen Stelle einzubauen und auszuhärten.
Dicke des Kragens mindestens 3 mm. Einschl.
Positionierung des Zulaufkragens und Überwachung aller
erforderlichen Arbeitsschritte mittels TV-Kamera.

Die vorhandene Schlauchlineroberfläche und die
Oberfläche der Anschlussleitung ist im Bereich des
Anschlusskragens zu reinigen und mechanisch
aufzurauhen. Diese Arbeiten sind videotechnisch zu
dokumentieren, ansonsten erfolgt keine Vergütung der
gesamten Position. Die Ränder des Anschlusskragens sind
nach Erfordernis anzuglätten. Diese Arbeiten werden
nicht gesondert vergütet und sind mit einzukalkulieren.
Die Anschlusskragen sind in wasserfreiem Zustand
einzubauen.

Die zu reparierenden Zuläufe sind vor der Bauausführung
unentgeltlich zu kalibrieren.

Trägermaterial und Epoxidharz sind auf die
Abwassereigenschaften abzustimmen.

Abwassereigenschaften: Häusliches Abwasser nach ATV
A115.

Vom Bieter anzugeben:

Trägermaterial (Name und Hersteller): '......................................................'

Epoxidharz (Name und Hersteller): '......................................................'

Art der Reinigung: '......................................................'

Art der mechanischen Aufrauhung: '......................................................'

Vor Beginn der Arbeiten sind der Bauleitung
schriftliche Angaben über die maßgebenden technischen
Werte für eine ordnungsgemäße Aushärtung der
Anschlusskragen zu machen. Von allen Einbau- und
Aushärtungsvorgängen sind Protokolle anzufertigen und
der örtlichen Bauleitung zu übergeben.

Von allen wichtigen Einbauschritten und von allen
fertig sanierten Stellen sind unentgeltlich
Videoaufzeichnungen und Prints zu erstellen und der
örtlichen Bauleitung zu übergeben. Die Aufwendungen
sind einzurechnen und werden nicht gesondert vergütet.

Lieferung frei Verwendungsstelle, Einbau und Aushärtung
von epoxidharzgetränkten Anschlusskragen, einschl.
aller Nebenarbeiten und Geräte.
Menge: 1,000 St

**03.11.0008 Linerendmanschetten DN 300**
Siehe Baubeschreibung 1.2 Hinweis 1.2.3

Linerendmanschette DN 300 einbauen.
Menge: 1,000 St

**03.11.0009 Hauptkanal DN 300 - DN 500**
TV-Untersuchung mit einer selbstfahrenden Farbkamera
vom Einsteigschacht aus durchführen.

Hauptkanäle aus Beton DN 300 - DN 500.
Menge: 22,000 m

#### Unterabschnitt 03.12 Erschwernisse Nichtanfahrbarkeit

**03.12.0001 aus Arbeiten der OZ 03.**
Vergütung für die Erschwernisse bei der Durchführung
der Arbeiten der OZ 03, die sich aus der
Nichtanfahrbarkeit der Arbeitsstellen ergeben.
Menge: 5,000 St

#### Unterabschnitt 03.13 Probestücke entnehmen

**03.13.0001 Probestücke entnehmen**
Probestücke entnehmen.
Menge: 4,000 St
